# Klinikum Frankfurt Höchst - Umbau K-Bau
Angebotsaufforderung (GAEB DA 2000 1.2, DA83)
Projekt: KFH2022
Währung: EUR
Auftraggeber: Zentrale Errichtungsgesellschaft mbH - ZEG, Klinikum Frankfurt-Höchst, Gotenstraße 6 bis 8 - Gebäude M
Erstellt mit: BUILDUP, ava, 25.04.2026

## 039 Trockenbauarbeiten neu
Datum: 30.12.1899

### 39 Trockenbauarbeiten neu

#### 39.1 Baustelleneinrichtung

*Hinweis: Baustelleneinrichtung*
Allgemeine Vorbemerkungen

0.0 Angaben zum Projekt

Der Bauherr, die ZEG - Zentrale Errichtungsgesellschaft mbH für das Klinikum Frankfurt Höchst - baut derzeit den K-Bau am Klinik - Campus Höchst um.

Der K-Bau beherbergte bisher im UG Lager, Logistik-, Technikflächen und die zentrale Personalumkleide. Ein ebenerdiger Zugang zum Wirtschaftshof ist in dieser Ebene gegeben. Im EG ist die Zentrale Notaufnahme mit Liegend-Anfahrt, im 1.OG eine OP-Abteilung mit 6 OP-Sälen sowie im 2. OG eine Intensivstation angeordnet.
Das Gebäude stammt aus dem Jahre 2005.
Zukünftig sieht das medizinische Konzept folgendes Leistungsspektrum als Magnet für das Klinikum Höchst vor:
Erdgeschoss
Die bestehenden Eingänge bleiben erhalten. Die Wände und Tore der derzeit geschlossenen Liegend-Anfahrt werden abgebrochen. Das Dach wird bis auf einen ca. 1m breiten Streifen im Anschluss an das Gebäude ebenfalls rückgebaut. Die tragende Stahlstruktur (Stützen und Träger) bleiben als offene Pergola erhalten und wird über dem Eingang mit einem transparenten Vordach versehen. Somit erfährt dieser Haupteingang eine erhebliche gestalterische Aufwertung. Der seitliche Eingang (Zugang vom Parkplatz) bleibt in seiner derzeitigen Ausbildung unverändert bestehen.
Der Umbau im EG sieht als neue Nutzungen einen kleinen Kiosk, ein kleines Sanitätshaus sowie die ambulanten Untersuchungs- und Behandlungsräume der HNO - Abteilung vor. Ergänzt wird das Spektrum durch die Praxen der Gynäkologie - Abteilung des MVZ sowie eines niedergelassenen Chirurgen. Nach dem neuen Windfang an der Gotenstraße ist ein gemeinsamer Empfang geplant. Gemeinsam genutzt werden Toilettenanlagen (getrennt für Besucher und Mitarbeiter), Personal- Aufenthaltsraum und Wartebereiche.
Auf der südlichen Erdgeschoßfläche war bisher eine Apotheke geplant. Hierfür sind neue Zugangstüren an der Gotenstraße sowie auch in der rückwärtigen Fassade erstellt worden. Die Planung der Apotheke ruht derzeit. .

1. Obergeschoß
Die räumliche Struktur des OP-Bereichs mit Einschleusung und Aufwachraum bleibt im Wesentlichen erhalten. Die 6 Operationssäle werden zukünftig für ambulante Operationen und Operationen der Kurzzeitchirurgie genutzt.
Die derzeitige Bettenwarte wird als Empfang und Wartebereich umgenutzt. Im danebenliegenden Raum (bisher Patienten Warten) wird ein Nachruhebereich für operierte Patienten eingerichtet.
Im Aufwachraum wird ein kleiner Teilbereich zur Patientenumkleide mit Toilette und integrierter Fäkalienspüle abgeteilt.

2.Obergeschoß
In diesem Geschoß (derzeit Intensivstation) wird eine neue kurzzeitchirurgische Pflegestation mi 30 Betten in 15 2-Bett-Zimmern mit jeweils einer Nasszelle geplant.
Die Station dient der medizinisch - pflegerischen Nachsorge für im Hause operierte Patienten für ein bis maximal drei Nächte. Es sind ausschließlich nicht - Intensivmedizinisch zu versorgende Patienten untergebracht, die Mehrzahl dieser Patienten wird gehfähig sein.
Die Pflegestation weist alle notwendigen Nebenräume wie Arbeitsräume rein / unrein, Pflegestützpunkt, Lager, Aufenthaltsräume Personal und Patienten, Toiletten für Personal und Patienten getrennt, ein Putzraum sowie ein kombiniertes Büro für Pflege und Ärzte mit Untersuchungsmöglichkeit auf. Die Bettenaufbereitung erfolgt auf dem Zimmer. Im Untergeschoß sind zusätzlich Räume für Bettenreparatur, Aufbereitung sowie Lagerung vorhanden.
Im östlichen Teilbereich der Etage sind ergänzende Räume des Arztdienstes der HNO-Abteilung sowie einer weiteren Disziplin angesiedelt.

3. Obergeschoß
In diesem Geschoß befindet sich eine Technikzentrale. Hier sind keine Umbauten vorgesehen. Notwendig sind lediglich Anpassungen der Installationen sowie Verlagerung von Rückkühlern auf der zum Abbruch A-Bau gehörenden Dachfläche.

Untergeschoß
Im Untergeschoß befinden sich die Umkleide- und Waschräume für das gesamte Personal des K- Baus incl. der Reinigungskräfte. Die Nutzungen werden im Wesentlichen beibehalten.
Außerdem wird dort eine neue Druckluftzentrale etabliert.

Die neue Raumaufteilung erfolgt mittels nichttragender Leichtbau-Trennwände.

0.1  Angaben zur Baustelle

0.1.1  Lage der Baustelle, Umgebungsbedingungen, Zufahrtsmöglichkeiten und Beschaffenheit der Zufahrt sowie etwaige Einschränkungen bei ihrer Benutzung.

Die Baustelle befindet sich auf dem Krankenhauscampus Frankfurt Höchst, Gotenstraße 6-8, 65929 Frankfurt am Main, Das so bezeichnete Gebäude K liegt direkt an der Gotenstraße . Der Campus befindet sich inmitten eines Wohngebiets, in welchem Parken erschwert möglich ist. Die Zufahrt zur Baustelle erfolgt über die Gotenstraße (Einbahnstraße).
Im Baustellenbereich stehen keine eigens für die Baustelle vorgesehenen Parkplätze zur Verfügung. Abstellen von Fahrzeugen auf dem Gelände aller Art in Halteverbotszonen, Feuerwehrzufahrten, der LIEGENDKRANKENVORFAHRT UND VOR ALLEM DEM HUBSCHRAUBERLANDEPLATZ sowie sonstigen Einfahrten bzw. auf Grünflächen ist strengstens verboten! Widerrechtlich abgestellte Fahrzeuge werden umgehend auf Kosten des Fahrzeughalters abgeschleppt. Widerrechtlich genutzte Abstellflächen werden umgehend auf Kosten des Benutzers geräumt.
Die Flucht- und Rettungswege bzw. Angriffswege der Feuerwehr und Rettungskräfte auf dem Baugrundstück und angrenzenden Grundstücken sind freizuhalten. Hierzu zählt auch der Boden- und Luftraum, um den Anflug für Rettungshubschrauber zu ermöglichen.
Zum Be- und Entladen von schwerem, sperrigen Material o. ä. kann kurzzeitig der alte Wirtschaftshof direkt am Gebäude K genutzt werden. Es ist sich zu arrangieren und den Anweisungen der Bauleitung Folge zu leisten.
Der AN muss sich im Vorfeld ein Bild von der Anliefersituation machen und entsprechend die Größe und v.a. die Länge der anliefernden LKW´s an die Lieferfirmen vorgeben.

0.1.2 Ortsbesichtigung

Der Bieter wird darauf hingewiesen, dass er sich vor Angebotserstellung über die örtliche Situation und hier v.a. die Lagermöglichkeiten und die Anlieferproblematik selbst ein Bild macht. Hierzu sind einer oder mehrere Vor-Ort-Termine notwendige, welche nicht vergütet werden.

Bei dem Baufeld handelt es sich um den Randbereich der Liegendanfahrt und Zufahrt zum Wirtschaftshof und den Wirtschaftshof selbst. Weiterhin sind die Transporte auf die Straßenbreiten und Kurvenradien abzustimmen.

Zusätzliche Kosten infolge der beengten Platzverhältnisse, der beengten Zuwegungen, und der gesamten An- und Abtransporte o.ä. werden nicht gesondert vergütet. Der Bieter kann sich auch nicht auf Unwissenheit berufen, da ein oder mehrere Vor-Ort-Termine zur Angebotserstellung zwingend vorgegeben wurden.

Etwaige Zweifel über Ausführungsart, Leistung und Material sind vor Angebotsabgabe zu klären. Spätere Einwendungen wegen Unkenntnis können nicht geltend gemacht werden.

0.1.3  Besondere Belastungen aus Immissionen sowie besondere klimatische oder betriebliche Bedingungen

Zum Zeitpunkt der Bauausführung liegen keine besonderen Belastungen vor.

0.1.4  Art und Lage der baulichen Anlagen, z.B. auch Anzahl und Höhe der Geschosse

Das Gebäude besteht aus einem Untergeschoß (zum Wirtschaftshof freistehend) und 4 Obergeschossen. Geschoßhöhen UG-3,50m, EG 3,60m, 1.OG 4,00m, 2.OG 4,15m und 3.OG 4,35m.

0.1.5 Verkehrsverhältnisse auf der Baustelle, insbesondere Verkehrsbeschränkungen

Informationen zu den Verkehrsverhältnissen sind Pkt. 0.1.1 zu entnehmen.

0.1.6 Für den Verkehr freizuhaltende Flächen

Die Beschreibungen zu den freihaltenden Flächen sind bitte Pkt. 0.1.1 zu entnehmen.

0.1.7  Art, Lage, Maße und Nutzbarkeit von Transporteinrichtungen und Transportöffnungen, z.B. Montageöffnungen

Der Bieter wird darauf hingewiesen, dass seitens des Bauherren kein Aufzug (weder Außen- noch Innenaufzug) zur Verfügung gestellt wird.
Absetzbühnen vor Fensteröffnungen sind ebenfalls nicht vorgesehen.
Der Materialtransport in die einzelnen Geschosse erfolgt NUR über das einzige, vorhandene Treppenhaus.
Ein Transport über Fenster ist aufgrund der im Bestand vor den Fenstern montierten Fensterscheiben nicht möglich.
Die Kosten hierfür sind in die Baustelleneinrichtung einzukalkulieren. Mehrkosten infolge eines erschwerten Materialtransport werden nicht gesondert vergütet.

0.1.8  Lage, Art, Anschlusswert und Bedingungen für das Überlassen von Anschlüssen für Wasser, Energie und Abwasser

Der AG lässt zentrale Entnahmestellen für Wasser und Strom einrichten. Die Installation der individuell erforderlichen Verlängerungsleitungen und Kabel zu den einzelnen Arbeitsstellen obliegt dem einzelnen AN. Die Kosten für die Verbräuche von Bauwasser und Baustrom werden durch den AG getragen, soweit ein den Erfordernissen angemessener Verbrauch zu verzeichnen ist.

0.1.9  Lage und Ausmaß der dem Auftragnehmer für die Ausführung seiner Leistungen zur Benutzung oder Mitbenutzung überlassenen Flächen und Räume

Erforderliche Lagerplätze werden auf dem Campus in Form der Baustelleneinrichtung bereitgestellt. Es wird kein Sanitär- und kein Mannschaftscontainer zur Mitbenutzung zur Verfügung gestellt. Der Bauherr stellt im Untergeschoß Toilettenanlagen zur gemeinsamen Benutzung zur Verfügung.
Des Weiteren werden durch die einzelnen Gewerke gemeinsam zu nutzende Lagerflächen auf dem Campus ausgewiesen.
Entsprechend dem beiliegenden Baustelleneinrichtungsplan können ohne gesonderte Berechnung Mannschafts- und Magazincontainer aufgestellt werden. Bei einer mehrgeschossigen Aufstellung sind die Treppenanlagen für die oberen Container vom AN auf eigene Kosten zu errichten.
Die Lager- und Arbeitsplätze hat der AN in Absprache mit dem AG einzurichten und zu unterhalten. Anfahrtswege / Zufahrtswege, Lager- und Arbeitsplätze sind laufend im aufgeräumten Zustand zu halten. In Anspruch genommene Flächen sind wieder in den alten Zustand herzustellen, sofern nicht ausdrücklich etwas Abweichendes vereinbart wird.
Übernachtungen auf dem Baugrundstück und im Gebäude sind nicht zulässig.

0.1.10  Bodenverhältnisse, Baugrund und seine Tragfähigkeit. Ergebnisse von Bodenuntersuchungen
Keine Angaben da Bestandsgebäude.

0.1.11  Hydrologische Werte von Grundwasser und Gewässern. Art, Lage, Abfluss, Abflussvermögen und Hochwasserverhältnisse von Vorflutern. Ergebnisse von Wasseranalysen
Keine Angaben, da Bestandsgebäude.

0.1.12  Besondere umweltrechtliche Vorschriften

Es dürfen grundsätzlich keine lösungsmittelhaltigen oder als gesundheitsschädlich eingestuften Materialien verarbeitet werden. Lösungsmittelhaltige Materialien sind nur zulässig, wenn keine technischen Alternativen möglich sind und bei entsprechendem Nachweis die eingesetzten Materialien vor Beginn der Arbeiten vom Auftraggeber genehmigt werden. Die Datenblätter der Materialien sind hierfür vorzulegen und in die Dokumentation zu übernehmen.
Für alle zum Einbau kommenden Materialien muss der Nachweis der gesundheitlichen Unbedenklichkeit gemäß ABG - Anforderungen an bauliche Anlagen bezüglich des Gesundheitsschutzes - des Deutschen Institutes für Bautechnik (DIBt) erbracht sein. Die entsprechenden Nachweise (z. B. Verwendbarkeitsnachweis) sind vom AN vorzulegen und in die Dokumentation zu übernehmen.
Der Punkt 3.3.2 aus den beiliegenden "Leitlinien wirtschaftliches Bauen 2022" der Stadt Frankfurt sind zu beachten (Seite 12 und 13).

0.1.13 Besondere Vorgaben für die Entsorgung, z.B. Beschränkungen für die Beseitigung von Abwasser und Abfall

Der AN ist für die Einhaltung der Sicherheit, Ordnung, Sauberkeit und pflegliche Behandlung der Vorleistungen anderer AN innerhalb der Baustelle verantwortlich. Die geordnete tägliche und vorschriftsmäßige Entfernung des bei der Erfüllung der Vertragsleistung entstehenden Bauschuttes, Abfällen, Verpackungsmaterialien und sonstiger Abfälle ist vorgeschrieben. Lagerungen auf zugänglichen Flächen innerhalb der Baustelle sowie auf dem Campusgelände sind nicht zulässig.

Die Einheitspreise beinhalten auch die Kosten für die Entsorgung des anfallenden Schuttmaterials (Transport und Kippgebühr), sofern in den jeweiligen Positionen keine abweichenden Festlegungen getroffen sind. Die Entsorgung hat entsprechend den geltenden Vorschriften zu erfolgen.
Hierbei sind zu berücksichtigen:
- Kreislaufwirtschafts- und Abfallgesetz KrW-/AbfG
- Transportgenehmigungsverordnung TgV
- Gewerbeabfallverordnung GewAbfV
- Altholzverordnung AltholzV
- Abfallverzeichnis-Verordnung AVV
- Vorgaben der LAGA
Die Entsorgung hat außerdem entsprechend den Satzungen/ Richtlinien der zuständigen Verwaltung (Stadt/Kreis) zu erfolgen.
Die Entsorgung ist über Entsorgungsnachweise und Begleitscheine bzw. Übernahmescheine zu dokumentieren. Diese Nachweise aller entsorgten Materialien sind der Schlussrechnung in gesondertem Ordner beizufügen.
Bei Nichteinhaltung erfolgt eine einmalige schriftliche Anmahnung / Aufforderung zur Abfallbeseitigung durch den Auftraggeber per E-Mail. Als Erledigungsfrist gilt 17:00 Uhr des dem Maileingang folgenden Werktages. Eine einmalige Nachfrist wird eingeräumt. Erfüllt der AN diese Forderung nicht, behält sich der AG vor, die entsprechenden Arbeiten nach Teilleistungskündigung durch Dritte ausführen zu lassen und den AN mit den entsprechenden Kosten zu belasten. Schutt und Abfälle durch Fenster und Öffnungen nach draußen zu werfen, Abkippen von Gerüstbohlen und dergleichen Handhabungen, die zur Staubbildung und Beschädigung von Einbauteilen führen könnten, sind untersagt.

Es wird kein gemeinsam nutzbarer Bauschuttcontainer vom Bauherrn gestellt. Die Kosten für die Container und die Schuttentsorgung sind, sofern nicht separat als Positon beschrieben, grundsätzlich über die angebotenen Einheitspreise des AN abgegolten und gehen deshalb zu seinen Lasten.
Bauschuttcontainer mit brennbaren Materialien dürfen aus brandschutztechnischen Gründen nach Möglichkeit nicht in der Nähe (< als 5,00 m) von der Fassade abgestellt werden und wenn, dann muss noch am gleichen Tage der Verfüllung mit brennbaren Materialen dieser geleert, d.h. bis spätestes abends wieder abgeholt/ausgetauscht werden. Keinesfalls darf ein mit brennbaren Materialien gefüllter Container in Gebäudenähe wegen Brandüberschlagsgefahr über Nacht stehen bleiben.
Jede Firma hat somit ihren Müll in eignen Containern und vor allem auch in eigenen Müllsäcken zu entsorgen. Die Verwendung von Müllsäcken der Klinik oder gar die Entsorgung in deren Containern oder Müllpresse (dies kann zu schweren Schäden führen) ist strengstens untersagt.

Fertiggestellte Bereiche sind dem nachfolgenden Gewerk grundsätzlich immer besenrein zur Verfügung zu stellen.

0.1.14  Schutzgebiete oder Schutzzeiten im Bereich der Baustelle, z.B. wegen Forderungen des Gewässer-, Boden-, Natur-, Landschafts- oder Immissionsschutzes; vorliegende Fachgutachten oder dergleichen

Keine speziellen Anforderungen.

0.1.15  Art und Umfang des Schutzes von Bäumen, Pflanzenbeständen, Vegetationsflächen, Verkehrsflächen, Bauteilen, Bauwerken, Grenzsteinen und dergleichen im Bereich der Baustelle

Keine speziellen Anforderungen.

0.1.16  Im Bereich der Baustelle vorhandene Anlagen, insbesondere Abwasser- und Versorgungsleitungen

Im Bereich der Baustelle sind die vorhandenen Abwasser- und Versorgungsleitungen teilweise nach Rücksprache mit der Objektüberwachung nutzbar.

0.1.17  Bekannte oder vermutete Hindernisse im Bereich der Baustelle, z.B. Leitungen, Kabel, Dräne, Kanäle, Bauwerksreste soweit bekannt.

Bestandsleitung u. ä. sind dem Plananhang der jeweiligen Ausschreibungen zu entnehmen und zu beachten. Mit unbekannten Leitungen oder Hindernissen ist dennoch zu rechnen.

0.1.18  Bestätigung, dass die im jeweiligen Bundesland geltenden Anforderungen zu Erkundungs- und ggfs. Rettungsmaßnahmen hinsichtlich Kampfmittel erfüllt wurde

Entfällt, da Bestandsgebäude

0.1.19 Gegebenenfalls gemäß der Baustellenverordnung getroffenen Maßnahmen

Die für den AN verbindlichen Unfallverhütungsvorschriften nach den Richtlinien der Berufsgenossenschaften sowie die allgemein anerkannten sicherheitstechnischen Regeln sind zu beachten.
Für die Überwachung der Einhaltung von Sicherheits- und Gesundheitsschutz (SiGe) gemäß Baustellenverordnung ist durch den AG ein SiGe-Koordinator (SiGeKo) beauftragt.
Der SiGe-Plan sowie die Hinweise des SiGeKo sind zu berücksichtigen.
Alle im Rahmen der Baustellenverordnung vorzulegenden Unterlagen sind auf Anweisung des SiGeKo vorzuweisen. Die Kosten hierfür sind in die Einheitspreise einzukalkulieren.
Die Baustellenordnung soll einen störungsfreien Bauablauf ermöglichen und wesentlich zur Sicherheit und zum Gesundheitsschutz der Beschäftigten und sonstigen Personen beitragen. Jeder Auftragnehmer hat sein Personal über den Inhalt der nachfolgenden Punkte zu unterrichten. Ihre Einhaltung ist Teil der Vertragspflicht. Jeder AN erhält eine Adressen-/Telefonliste aller am Bau beteiligter Firmen.
Der SiGe-Plan wird – sofern dieser erforderlich sein sollte - jedem AN als PDF zugestellt. Eine Unterweisung/Bauanlaufberatung erfolgt vom SiGeKo nur einmalig auf der Baustelle. Wechseln die Mitarbeiter, hat der AN die Verpflichtung, diese neuen Mitarbeiter entsprechend dem SiGe-Plan einzuweisen. Die Verantwortlichkeit des Auftragnehmers für die Erfüllung der Arbeitsschutzpflichten gegenüber seinen Beschäftigten bleibt hiervon unberührt. Die einschlägigen Schutzausrüstungen, einschl. PSA sind auf der Baustelle vorzuhalten. Der AN hat deren Benutzung sicherzustellen. Personen die gegen Arbeitsschutz- oder Unfallverhütungsvorschriften verstoßen oder Anweisungen des Bauherrn oder seiner Beauftragten nicht Folge leisten, sind abzuberufen und zu ersetzten. Der AN hat Personen, bei denen der begründetet Verdacht auf Alkohol- oder Drogeneinfluss besteht, unverzüglich von der Baustelle zu entfernen. Beim Umgang mit Gefahrstoffen sind die Betriebsanweisungen auf der Baustelle vorzuhalten. Für den Brandfall gilt der ausgehängte Alarmplan.

0.1.20 Besondere Anordnungen, Vorschriften und Maßnahmen der Eigentümer (oder anderer Weisungsberechtigten) von Leitungen, Kabeln, Dränen, Kanälen, Straßen, Wegen, Gewässern, Gleisen, Zäunen und dergleichen im Bereich der Baustelle

Keine speziellen Anforderungen.

0.1.21 Art und Umfang von Schadstoffbelastungen, z.B. des Bodens, der Gewässer, der Luft, der Stoffe und Bauteile; vorliegende Fachgutachten oder dergleichen

Keine speziellen Anforderungen.

0.1.22 Art und Zeit der vom Auftraggeber veranlassten Vorarbeiten

Der Höhenriss wird bauseits nur einmal angebracht und muss vom AN eigenverantwortlich an die für ihn relevanten Stellen übertragen werden. Dies ist in die Einheitspreise einzukalkulieren.

0.1.23 Arbeiten anderer Unternehmer auf der Baustelle

Es sind zeitgleich andere Unternehmer auf der Baustelle tätig.

0.2 Angaben zur Ausführung
0.2.1 Arbeitszeiten
Arbeitszeiten sind zwischen 07:00 Uhr und 20:00 Uhr Werktags möglich, Arbeiten am Wochenende oder in der Nacht sind mit ausreichender Vorlaufzeit mit dem AG abzustimmen.
Lärmintensive Arbeiten sind grundsätzlich zwischen 13:00 Uhr und 15:00 Uhr zu unterlassen. Des Weiteren sind lärmintensive Arbeiten mit der Bauleitung abzustimmen, Siehe auch Anlage  "Verhaltensregel für Fremdfirmen bei der Durchführung von Arbeiten". Den Inhalten ist Folge zu leisten.
Feuergefährliche Arbeiten sind grundsätzlich nur in Abstimmung mit dem AG oder den durch den AG benannten Vertreter möglich, siehe auch Anlage "Erlaubnisschein für feuergefährliche Arbeiten".
Die Baumaßnahme wird bei laufendem Klinikbetrieb (OP-Betrieb im 1. OG einschließlich der Ver- und Entsorgungswege) stattfinden. Es wird darauf hingewiesen, dass der laufende Klinikbetrieb nicht mehr als unbedingt notwendig gestört werden darf.
Leistungen, die durch Nachunternehmer ausgeführt werden, sind vor Ausführungsbeginn dem AG zu benennen.
Die Benutzung von Baustellenradios oder anderen Anlagen zur Darbietung von Musik oder Unterhaltung ist nicht gestattet.
Den am Bau beteiligten Handwerkern und Firmenvertretern ist es nicht gestattet, zu den baulichen Tätigkeiten gegenüber Fremden, Privatpersonen, Zeitungsmitarbeitern oder sonstig Interessierten Stellung zu nehmen.
0.2.2 Stundenlohnarbeiten
Stundenlohnarbeiten sind nur nach ausdrücklicher Anordnung der Fachbauleitung zulässig. Stundenlohnarbeiten sind täglich, nach deren Ausführung der Objektüberwachung und dem AG zur Anerkennung vorzulegen.
0.2.3 Terminkontrollgespräche
Einmal wöchentlich werden auf der Baustelle Terminkontrollgespräche durchgeführt. Die Teilnahme eines deutschsprachigen Vertreters des AN ist während der Ausführungszeiten des AN sowie 2 Wochen vor Ausführungsbeginn Pflicht. Darüber hinaus besteht Teilnahmepflicht bei Anforderung durch die Objektüberwachung.
0.2.4 Ausführung an der Baustelle
Es ist Aufgabe des AN, sich fünf Arbeitstage vor Beginn seiner Arbeiten auf der Baustelle über den Zustand und den Stand der Vorleistungen zu unterrichten. Kommt der AN zu der Meinung, dass er mit dem vorgesehenen Beginn seiner Arbeiten behindert ist, so hat er sofort den AG zu informieren, damit eventuelle Behinderungen noch rechtzeitig beseitigt werden können.
Alle Leistungen umfassen neben dem Einbau auch die Lieferung der dazugehörigen Stoffe und Bauteile, wenn in der Leistungsbeschreibung nichts anderes vorgeschrieben ist.
0.2.5 Vertreter des AN
Der AN hat über die gesamte Bauzeit hinweg einen bevollmächtigten Vertreter zu stellen und zur Verfügung der Objektüberwachung zu halten. Dieser Vertreter muss fachkundig und als verantwortlicher Bauleiter u. a. berechtigt sein, Weisungen in Empfang zu nehmen und auszuführen. Er muss über eine mindestens 3-jährige Baustellenerfahrung verfügen. Er hat an den wöchentlichen Baubesprechungen teilzunehmen.
Der Vertreter des AN hat das Baustellentagebuch im Durchschreibeverfahren zu führen und der Objektüberwachung wöchentlich zur Baubesprechung unaufgefordert vorzulegen. Darin ist die erbrachte Bauleistung zu beschreiben sowie Bericht über Baufortschritt, Verzögerungen, besondere Vorkommnisse, Abnahme und Abschluss von Arbeiten, die Zahl der am Bau Beschäftigten u. ä. zu erstatten.
Der Vertreter des AN muss die deutsche Sprache in Wort und Schrift beherrschen. Der Austausch des Vertreters des AN durch den AN ist dem AG schriftlich anzuzeigen.
0.2.6 Ausführungsunterlagen (VOB/B §3)
Die Zeichnungen und Berechnungen der Architekten/Ingenieure werden dem AN im digitalen Format zur Verfügung gestellt und sind allein für die Arbeiten verbindlich. Weitere Exemplare als Papierpause können gegen Berechnung ausgegeben werden.
Firmenzeichnungen sind für die Ausführung nur verbindlich, wenn sie den entsprechenden Freigabevermerk der Architekten/ Ingenieure tragen „Zur Ausführung freigegeben“.
Werden nach dem Vertrag vom Architekten/ Ingenieur für die Ausführung Zeichnungen, Berechnungen und andere Unterlagen zur Verfügung gestellt, so gehört es zur ordnungsgemäßen Vertragserfüllung, dass der AN sie gemäß VOB/B § 3.3 auf etwaige Unstimmigkeiten überprüft und den AG auf entdeckte oder vermutete Mängel, auf jeden Fall vor Beginn der Arbeiten, hinweist. Unterlässt der AN dies, und sollte daraus ein Mangel entstehen, so haftet der AN dafür.
Abweichungen gegenüber der festgelegten Planung dürfen nur nach vorheriger Rücksprache mit dem Bauherrn und der Objektüberwachung und nach deren schriftlicher Zustimmung getroffen werden. Alle für seine Leistungen benötigten Pläne und Berechnungen hat der AN vom AG rechtzeitig anzufordern. Sofern sie der AN nach VOB anzufertigen und zu ergänzen hat, sind diese eigenverantwortlich vom AN zu erstellen sowie erforderliche Aufmaße auf der Baustelle vorzunehmen.
Die vom AN zu erstellenden Werkstattzeichnungen sind anhand der zur Verfügung gestellten Planunterlagen anzufertigen und dem AG bzw. der Bauüberwachung rechtzeitig vor Beginn der Ausführung nach folgendem Schema vorzulegen:
Das erste Prüfexemplar (ungeprüfte Werkstattzeichnung - in digitaler Form) zur Prüfung an den Architekten/Ingenieur. Der AN erhält ein Exemplar ebenfalls in digitaler Form zurück. Eventuell vermerkte Korrekturen sind in die Ausführungspläne (Werkstattzeichnungen) einzuarbeiten und dem Architekten/Ingenieur digital zur Freigabe vorzulegen.
Bei Prüfexemplaren (ungeprüfte Werkstattzeichnung) ohne den Vermerk „Zur Ausführung freigegeben“ sind die eingetragenen Korrekturen vorzunehmen und wieder zur zweiten Prüfung vorzulegen.
Sofern im Leistungsverzeichnis nicht anders beschrieben, sind die Werkstattzeichnungen zeitgerecht vor Freigabe bzw. Fertigungsbeginn vorzulegen. Als Zeitraum für die Prüfung sind dem Architekten/Ingenieur 8 Tage und zur Freigabe 8 Tage einzuräumen. Diese Termine sind vom AN bei Erstellung und Einreichung seiner Zeichnungen zu beachten. Von den Planungsunterlagen mit Prüfvermerk „Zur Ausführung freigegeben“ sind die Unterlagen für den AG über den Architekten/Ingenieur digital und 3-fach als Papierpause unentgeltlich zu erstellen und zu liefern.
0.2.7  Vorgesehene Arbeitsabschnitte, Arbeitsunterbrechungen und Arbeitsbeschränkungen nach Art, Ort und Zeit sowie Abhängigkeiten von Leistungen anderer
Arbeiten vor 7.00 Uhr und nach 20.00 Uhr, sowie Sonn- und Feiertagsarbeiten bedürfen nach dem Arbeitszeitgesetzt zusätzlich auch der vorherigen Zustimmung durch das Gewerbeaufsichtsamt.
0.2.8 Arbeiten an vorhandenen Bauteilen
Bei Arbeiten an vorhandenen Bauteilen bzw. Anschlussarbeiten an vorhandene Bauteile ist der AN verpflichtet zu prüfen, ob alle technischen Medien (Gas, Wasser, Strom, Heizung, Lüftung o.ä. Installationen) so abgesichert sind, dass weder für die eingesetzten Arbeitskräfte noch für die technischen Anlagen eine Gefährdung besteht.
Mit den im Leistungsverzeichnis enthaltenen Angaben über Bauart, Bauteil, Baustoff und Abmessungen gelten auch der Herstellungsvorgang und -ablauf bis zur fertigen Leistung unter Zugrundelegung der anerkannten Regeln der Technik und der gesetzlichen und behördlichen Vorschriften als beschrieben.
Hierbei bedeutet Bauart das Herstellen durch Zusammenfügen der Stoffe und Bauteile bis zur fertigen Leistung.
0.2.9 Besondere Erschwernisse während der Ausführung, z.B. Arbeiten in Räumen, in denen der Betrieb weiterläuft, Arbeiten im Bereich von Verkehrswegen oder bei außergewöhnlichen äußeren Einflüssen
siehe 0.2.7
0.2.10  Besondere Anforderungen für Arbeiten in kontaminierten Bereichen, gegebenenfalls besondere Anordnungen für Schutz- und Sicherheitsmaßnahmen
Entfällt
0.2.11  Besondere Anforderungen an die Baustelleneinrichtung und Entsorgungseinrichtungen, z.B. Behälter für die getrennte Erfassung
siehe 0.1.13
0.2.12 Besonderheiten der Regelung und Sicherung des Verkehrs, gegebenenfalls auch, wie weit der Auftraggeber die Durchführung der erforderlichen Maßnahmen übernimmt.
Entfällt
0.2.13 Besondere Anforderungen an das Auf- und Abbauen sowie Vorhalten von Gerüsten
Die Errichtung und Vorhaltung aller erforderlichen Gerüste und sonstigen Arbeitsschutzmaßnahmen, sowie spezielle Hebegeräte für die Montagearbeiten sind in die Einheitspreise miteinzukalkulieren insofern nicht gesondert ausgeschrieben. Arbeitshöhen: siehe Angaben im Leistungsverzeichnis bzw. beiliegende Schnittzeichnungen
0.2.14 Mitbenutzung fremder Gerüste, Hebezeuge, Aufzüge, Aufenthalts- und Lagerräume, Einrichtungen und dergleichen durch den Auftragnehmer
Entfällt
0.2.15 Wie lange, für welche Arbeiten und gegebenenfalls für welche Beanspruchung der Auftragnehmer Gerüste, Hebezeuge, Aufzüge, Aufenthalts- und Lagerräume, Einrichtungen und dergleichen für andere Unternehmer vorzuhalten hat
Entfällt
0.2.16 Verwendung oder Mitverwendung von wiederaufbereiteten (Recycling-) Stoffen
Entfällt
0.2.17 Anforderungen an wiederaufbereitete (Recycling-)Stoffe und an nicht genormte Stoffe und Bauteile
Die Vorgaben aus dem beiliegndem "Leitlinien wirtschaftliches Bauen 2022" der Stadt Frankfurt sind zu beachten
0.2.18 Besondere Anforderungen an Art, Güte und Umweltverträglichkeit der Stoffe und Bauteile, auch z.B. an die schnelle biologische Abbaubarkeit von Hilfsstoffen
Die Vorgaben aus dem beiliegndem "Leitlinien wirtschaftliches Bauen 2022" der Stadt Frankfurt sind zu beachten
0.2.19 Art und Umfang der vom Auftraggeber verlangten Eignungs- und Gütenachweise
Bei der Verwendung von zulassungspflichtigen Stoffen und Bauteilen ist der gültige Zulassungsbescheid vorzulegen und in die Dokumentationsunterlagen zu übernehmen. Die Vorgaben aus dem beiliegndem "Leitlinien wirtschaftliches Bauen 2022" der Stadt Frankfurt sind zu beachten
0.2.20 Unter welchen Bedingungen auf der Baustelle gewonnenen Stoffe verwendet werden dürfen oder müssen oder einer anderen Verwertung zuzuführen sind
Im Allgemeinen keine, sonst gemäß Positionsbeschreibung.
0.2.21 Art, Zusammensetzung und Menge der aus dem Bereich des Auftraggebers zu entsorgenden Böden, Stoffe und Bauteile; Art der Verwertung oder bei Abfall die Entsorgungsanlage; Anforderungen an die Nachweise über Transporte, Entsorgung und die vom Auftraggeber zu tragenden Entsorgungskosten.
Alle ausgebauten Materialien sind abzutransportieren und ordnungsgemäß zu entsorgen, ein unter Punkt 0.1.13 beschrieben.
0.2.22 Art, Anzahl, Menge oder Masse der Stoffe und Bauteile, die vom Auftraggeber beigestellt werden, sowie Art, genaue Bezeichnung des Ortes und Zeit der Übergabe.
Im Allgemeinen keine, sonst gemäß Positionsbeschreibung.
0.2.23 In welchem Umfang der Auftraggeber Abladen, Lagern und Transport von Stoffen und Bauteilen übernimmt oder dafür dem Auftragnehmer Geräte oder Arbeitskräfte zur Verfügung stellt.
Grundsätzlich ist der Transport der Materialien zu den Verwendungsstellen, d. h. zum Verarbeitungs-/Einbauort in die jeweiligen Positionen mit einzukalkulieren, sofern nicht besondere Ansätze in den Positionen enthalten sind.
0.2.24 Leistungen für andere Unternehmer
Entfällt
0.2.25 Mitwirken beim Einstellen von Anlagenteilen und bei der Inbetriebnahme von Anlagen im Zusammenwirken mit anderen Beteiligten, z. B. mit dem Auftragnehmer für Gebäudeautomation
Falls, dann im entsprechendem Leistungsverzeichnis berücksichtigt.
0.2.26 Beseitigung von Schäden und Verunreinigungen
Durch den AN verursachte Beschädigungen und Verunreinigungen sind von ihm auch während der Durchführung der Vertragsleistungen ohne besondere Vergütung laufend zu beseitigen.
0.2.27 Melden von Diebstählen
Ansprüche Dritter wegen eines im Zusammenhang mit der Bauleistung entstandenen Schadens sind vom AN unverzüglich mitzuteilen. Dies betrifft auch Schäden durch Dritte, wie beispielsweise Diebstahl.
0.2.28 Benutzung von Teilen von Leistungen vor der Abnahme
Entfällt.
0.2.29 Übertragung der Wartung während der Dauer der Verjährungsfrist für die Mängelansprüche für maschinelle und elektrotechnische sowie elektronische Anlagen oder Teile davon, bei denen die Wartung Einfluss auf die Sicherheit und die Funktionsfähigkeit hat (Vergleiche § 13 Absatz 4 Nummer 2 VOB/B), durch einen besonderen Wartungsvertrag
Siehe Regelungen im LV. Insofern Wartungsleistungen im LV gefordert sind, so ist die Einreichung eines Angebotes AMEV-konform zu gestalten.
0.2.30 Abrechnung nach bestimmten Zeichnungen oder Tabellen
Der AN hat seine Rechnung einfach, sowie die dazu gehörigen Aufmaße in Papierform und elektronisch an das mit der Objektüberwachung beauftragte Planungsbüro zu übergeben. Zusätzlich ist ein Duplikat elektronisch an den AG zu übermitteln.
0.2.31 Abnahmen
Die Voraussetzung für die Abnahme ist die vollständig abgeschlossene Leistung, dazu gehören:
?  Inbetriebnahme
?  gewerkeübergreifende Einregulierung,
?  Einweisung des Betreibers,
?  erforderliche Abnahmen durch Sachverständige,
?  Bestandsunterlagen gemäß Angaben zur Bestandsdokumentation
Für Abnahmen sind Fachpersonal, Messgeräte, Prüfeinrichtungen etc. beizustellen.
0.2.32 Weitere Anmerkungen (Abnahmeunterlagen)
Folgende Anforderungen sind Vertragsbestandteil und verhindern bei Nichterfüllung die Schlussabnahme.
Grundsätzlich sind bei allen Anlagen, Anlagenteilen, Bauteilen, Baukörpern, Maschinen, und sonstigen Konstruktionen Revisionspläne in Ordnern sortiert mittels Trennlaschen, beschriftet und durchnummeriert in 2-facher Ausfertigung und einmal auf Datenträger komplett an den Bauherrn zu übergeben. Die Unterlagen sind in deutscher Sprache abzufassen.
Um Doppelarbeit zu vermeiden wird empfohlen, vor endgültiger Abgabe der Revisionsunterlagen diese zur Vorprüfung an den Auftraggeber über den Planer einzureichen.
Zu den Unterlagen gehören auch:
Grundrisse, sämtliche Installationseintragungen in geeigneter übersichtlicher Form, mittels Legende definiert, alle elektrischen Schaltpläne, Rohrschaltpläne, pneumatischen Schaltpläne, Anlagenschaltpläne oder Kanalschaltpläne eindeutig beschriftet und einzelnen Baugruppen sinngebend zugeordnet, und ggf. schriftlich erläutert.
Die Anlagenteile wie Ventile, Klappen, Geber, Motore, Ventilatoren Pumpen, Schalter in Anlagen, Fühler etc. sind dauerhaft und unverlierbar zu beschriften und in den Plänen darzustellen.
Schaltkästen, Verteilungen etc. sind mittels eindeutiger und unverlierbarer Bauteilbeschriftung auf der Montageplatte oder mittels topographischer Zeichnung darzustellen. Klemmleisten sind eindeutig zu beschriften und im Schaltplan eindeutig zuzuordnen. Diese Anforderungen müssen auch bei zugekauften Schaltkästen, Verteilungen und Schaltanlagen erfüllt werden.
Bei Türen, Raumtüren, Fenstern, Schubladen, Auszügen, Klappen etc. sind auch die Typenbezeichnungen der Hersteller und Lieferanten der verwendeten Einzelteile wie Dichtungsprofile, Bänder, Scharniere, Drückergarnituren etc. eindeutig den Anlagen/Anlageteilen, Bauteilen wiederfindend zuordnend aufzulisten.
Weiterhin sind mitzuliefern Bedienungsanleitungen, Funktionsbeschreibungen, Ersatzteillisten, Explosionszeichnungen, Hersteller- und Lieferantennachweise, Konformitätsnachweise, Typenprüfungsnachweise, Abnahmebescheinigungen, elektrischen Messungen und Erstmessungen mit Wertetabellen, Validierungsergebnisse. Diese Nachweise müssen sich eindeutig auf die jeweiligen Anlagen, Geräte etc. beziehen und dürfen keine Fragen des gemeinten Typs offenlassen.
Alle technischen Anlagen sind mittels Einweisungen und ggf. Schulungen an die Mitarbeiter der Technischen Abteilung zu übergeben.
Alle Termine sind mit dem Technischen Leiter der Klinik abzustimmen und es sind grundsätzlich je Einweisung und oder Schulung 2 Termine einzukalkulieren, das kann je nach Anlagenumfang mehrere Stunden in Anspruch nehmen.
0.2.33  Sonstige Anmerkungen
Die folgende Hausordnung ist ebenfalls zu beachten:

Von höchster Wichtigkeit ist die Abschottung der Arbeitsbereiche - vor allem auch bei Durchbrüchen in andere Bereiche - in absoluter staubdichter Ausführung, einschl. der ständigen Dichtigkeitskontrollen. Sämtliche am Bau Beteiligte sind um höchste hygienische Sorgfalt angehalten. Das Betreten von anderen Stockwerken oder Abteilungen ist nur im Zusammenhang von dringend notwendigen Arbeiten in den betreffenden Bereichen und nur nach vorheriger Abstimmung mit der Technischen Leitung der Klinik zulässig.

Die Auftragnehmer sind verpflichtet, die Baustellenzugänge und das Umfeld der Baustelle, ihren Arbeitsbereich sowie ihre zugewiesenen Unterkünfte und zugewiesene sanitären Anlagen in ordentlichem Zustand zu halten und pfleglich zu behandeln und täglich zu reinigen. Mögliche Verunreinigungen sind unverzüglich zu beseitigen.

Arbeiten, auch mit geringen Rauch- oder Staubentwicklungen außerhalb der abgeschotteten Baustelle sind zwingend vorab beim technischen Leiter oder seinem Stellvertreter anzumelden und von diesem sind dann alle  in der Nähe befindliche Brand-, bzw. Rauchmelder abzuschalten,  d. h. in Betrieb befindliche Rauchmelder beachten und vor Aufnahme von Arbeiten innerhalb vom Bestandsgebäude diese ab- und nach Feierabend wieder einschalten lassen. Bei Missachtung sind die Kosten für den Feuerwehreinsatz bei einem ausgelösten Fehlalarm vom Verursacher zu tragen. Bei starker Staubentwicklung sind die Rauchmelder zusätzlich vorab noch entsprechend abzukleben, da diese durch Staubeinwirkung sonst funktionsunfähig werden!

Durchbrüche in andere Bereiche hinein sind grundsätzlich vorher anzumelden und mit der betroffenen Abteilung abzustimmen und dürfen somit erst nach Freigabe durch die Technische Leitung der Klinik durchgeführt werden.

Werden Schweiß- oder Trennarbeiten erforderlich, ist dies bei offenen Flammen grundsätzlich mit der Bauleitung abzustimmen und aus brandschutztechnischen Gründen immer vorab eine schriftliche Genehmigung (Formular) von der Technischen Leitung der Klinik einzuholen. Schutzeinrichtungen (Feuerlöscher, Wasser, Löschdecken, etc.) sind dabei zwingend immer ausnahmslos vorzuhalten. Ohne Schweißgenehmigung der Klinik dürfen solche Arbeiten keinesfalls ausgeführt werden.

Bei Trennarbeiten mit einer Flex sind grundsätzlich alle in der Nähe befindliche, hitzeempfindliche Oberflächen, wie z. B. Glasscheiben oder Lackoberflächen, vor Funkenflug (verursachen Brand-, bzw. Schmelzflecken) zwingend vorab mit entsprechendem Abdeckmaterial für die Dauer dieser Trennarbeiten zu schützen.

Ausnahmslos muss sich jeder Handwerker, welcher innerhalb den Bestandsgebäuden arbeitet, vor Arbeitsbeginn an der Rezeption an- und später wieder abmelden. Bei längerfristigen Arbeiten kann ggf. auch ein Ausweis für Fremdarbeiter ausgestellt werden. Beim sichtbaren Tragen dieses Ausweises kann dann auf die ständigen Anmeldungen verzichtet werden. Mitarbeiterwechsel oder Mitarbeiterergänzungen sind ebenfalls vorab anzuzeigen.

Grundsätzlich dürfen keine Reinigungsabwässer aus Putz- oder Farbbehälter an einem Abfluss oder Bodeneinlauf innerhalb vom Gebäude ausgeschüttet werden! Es dürfen aber auch keine Abwässer aus Geräte- oder Gefäßreinigungen in Ablauf-Gullys außerhalb vom Gebäude ausgekippt werden. Es besteht Verstopfungsgefahr, vor allem durch Mörtel- oder Putzreste. Wird dem zuwidergehandelt, muss der Verursacher die Reinigungskosten dafür übernehmen!

Erfolgen Materialanlieferungen, können diese nicht von Mitarbeitern der Klinik angenommen werden. Material darf nur abgeladen werden, wenn Vertreter/Mitarbeiter des Bestellers vor Ort sind und zugleich dafür Sorge tragen, dass das Material ordnungsgemäß, d.h. ohne Beeinträchtigungen des Klinikbetriebes, abgeladen, kurzfristig zwischengelagert und dann umgehend in die Baustelle eingebracht wird.

Bestandsdecken, neue Decken, sowie Revisionsklappen sind grundsätzlich nur mit sauberen Handschuhen (Latex oder Baumwolle) zu öffnen. Das Öffnen mit bloßen Händen ist aufgrund der viel zu großen Verschmutzungsgefahr untersagt.

Baustellenzugänge, oder zugewiesene Lagerräume innerhalb vom Bestandsgebäude mit verschlossenen „Bautüren“ müssen in Notfällen für die Betriebshandwerker ständig zugänglich bleiben, d.h. diesem ist zwingend ein entsprechend gekennzeichneter Schlüssel dafür zu übergeben, oder es ist mit diesen eine andere einvernehmliche diesbezügliche Regelung (z. B. Schlüsselversteck) zu treffen! Dies gilt ebenso auch für Bauzaunverschlüsse und mögliche BE-Container.

In Zufahrten darf weder geparkt, noch dort Material ab-, auf- oder gar zwischengelagert werden.

Nach Feierabend ist generell darauf zu achten, dass sowohl der Baustellenzugang als auch das Tor für die Baustellenandienung, oder der Bauzaun immer geschlossen wird. Sollte die Baustelle ohne Verschluss verlassen werden, muss die letzte anwesende Firma die Kosten vom Haushandwerkereinsatz übernehmen, welcher an deren statt dann die Baustelle verschlossen hat.

Es wird darauf hingewiesen, dass auf der Baustelle ein absolutes Rauchverbot gilt, wie in der gesamten Klinik, und dass dieses Rauchverbot strengstens kontrolliert wird. Wer sich nicht an dieses Verbot hält, muss dann, ohne weitere Vorwarnung, umgehend von der Baustelle verwiesen werden!

Der Auftragnehmer hat dafür Sorge zu tragen, dass während der Ausführung seiner Leistungen immer mindestens ein fließend deutsch sprechender Mitarbeiter seiner Firma auf der Baustelle anwesend ist.

Das Arbeiten auf Leitern ist nur für geringfügige Arbeiten erlaubt, d.h. es sind zwingend  fahrbare Arbeitsbühnen zu verwenden.

Der Einsatz von defekten elektrischen Betriebsmittel – hier vor allem beschädigte oder für den Baustellenbetrieb absolut untaugliche Kabeltrommeln – ist untersagt. Sollte dies vorkommen, muss die betroffene Firma zum Schutz der anderen Arbeiter,  nach einer vorherigen ersten Verwarnung von der Baustelle verwiesen werden.

Die Abstimmung zwischen den Fach-Bauleitungen, der
Rohbau-, Ausbau- und Haustechnik-Gewerken ist vor dem Beginn eines Ausbauabschnittes und auch während der weiteren Arbeiten zur Klärung von Fragen und besonderen Detailausbildungen erforderlich, d. h. an den dafür durch schriftliche Einladungen einberufenen Baubesprechungen ist deshalb zwingend teilzunehmen.

Um dem Verdacht auf Schwarzarbeit entgegenzutreten, müssen alle Bauhandwerker einen gültigen Sozial-Versicherungsausweis mit sich führen. Sinnvoll ist es, wenn der AN eine Liste der am Bau tätigen Mitarbeiter arbeitstäglich aktuell führt und Kopien der Sozialversicherungsausweise vorhält.

Schallschutz
Einzusetzende Baumaschinen müssen den Vorgaben der beiliegenden "Leitlinien wirtschaftliches Bauen 2022" der Stadt Frankfurt entsprechen - hier Lärmschutzanforderungen des RAL UZ 53. Baumaschinen haben den aktuellen "Grenzwerten für mobile Maschinen und Geräte" unter ww.uba.de einzuhalten (B591 Rußfilter bei Baumaschinen vom 10.09.2010)

*Hinweis: Hinweispositionen*
ACHTUNG:
Hinweispositionen dürfen nicht bepreist werden. Eine Wertung möglicher Bepreisungen kann nicht erfolgen.

*Hinweis: Baubeschreibung*
In Rücksprache mit dem eingeschalteten Sachverständigen zur Leistungsfeststellung der Trockenbau-IST-Leistung und dem Sachverständigen für Brandschutz wurde festgelegt, dass teilweise errichtete Wandkonstruktionen belassen und ergänzt werden können, wenn die Vorgaben durch den AG eingesetzten Fachbauleiter für Brandschutz von dem Bieter schriftlich bestätigt werden. Die Gesamtbestätigung erfolgt dann durch den Fachbauleiter Brandschutz.

Beispiel:
Es sind F30- und F90-Wandkonstruktionen einseitig beplankt im Bestand vorhanden. Durch den Fachbauleiter Brandschutz werden Vorgaben zum Schließen der Wände gemacht. Diese Vorgaben werden durch den Bieter umgesetzt, der Bieter bestätigt die Ausführung der vom Fachbauleiter Brandschutz gemachten Vorgaben schriftlich. Die abschließende Übereinstimmungserklärung erfolgt durch den Fachbauleiter Brandschutz.

Bei der Preiskalkulation ist dieser Sachverhalt zu berücksichtigen. Der Bieter kann sich im späteren Verfahren nicht aus Unwissenheit berufen und auf den Gesamtrückbau der Wandkonstruktionen bestehen.

In seltenen Fällen muss die vorhandene Konstruktion zurückgebaut werden.

Weiterhin sind sämtlichen Vorsatzschalen zu schliessen und ggfs. die Unterkonstruktion zu ergänzen.

Für alle Wandkonstruktionen sind KNAUF-Produkte verwendet worden. Es ist daher mit Produkte von KNAUF zu ergänzen bzw. neu aufzubauen.

Die Deckenkonstruktion ist komplett fehlend. Hier wird eine Erstinstallation notwendig

.

*Hinweis: Materialtransport*
Es wird nochmals eindeutig darauf hingewiesen, dass der interne Aufzug NICHT zur Verfügung steht. Der Materialan- und -abtransport muss über das Treppenhaus Achse L-M/1-2. Materialtransport über Fenster ist nicht möglich, da vor allen Außenfenster eine Schallschutzscheibe außen montiert wurde.

Diese Vorgaben sind zwingend bei der Kalkulation zu beachten. Nachträgliche Mehrkosten für aus den o.g. Vorgaben für den erschwerten Materialtransporte werden nicht akzeptiert.

*Hinweis: Baustelleinrichtung*
Entsprechend VOB Teil C, DIN 18299 Absatz 4, ist das
Vorhalten der Baustelleneinrichtung einschl. der Geräte
und dgl. eine Nebenleistung.

Die Baustelleneinrichtung wird - sofern hier nicht
durch Einzelpositionen erfaßt  - auf die
Leistungspositionen umgelegt.

Die zur Verfügung gestellten Einrichtungen müssen den
einschlägigen DIN-Normen entsprechen.

Es wird hier nochmals ausdrücklich darauf hingewiesen,
dass die Aufzüge im Krankenhaus NICHT benutzt werden dürfen. der Materialtransport kann ausschliesslich über das Treppenhaus Achse L-M/1-2 erfolgen

Der AN ist verpflichtet, Tages-Unterkunft-Container zu stellen, sofern innerhalb des Gebäudes keine adäquate Räumlichkeit gefunden werden kann. Bei Nutzung von Räumen im Neubau ist damit zu rechnen, dass diese nach Baufortschritt umgezogen bzw. aufgelöst werden müssen. Es ist eine  erforderliche Aufstell-Genehmigung bei der Bauleitung einzuholen. Das gleiche gilt auch für die Aufstellung eines evtl. notwendigen Material-Containers.

Die Möglichkeiten zum Händewaschen, Duschen und WC
wird bauseitig für alle Gewerke vorgehalten. Es wird
hier nochmals ausdrücklich darauf hingewiesen, dass aus
hygienischen Gründen sowohl die Toiletten als auch die
Waschgelegenheiten welche nicht explizit dafür
zugeweisen wurden, innerhalb vom Krankenhaus nicht
mitbenutzt werden dürfen.

**39.1.01 Baustelleneinrichtung liefern, vorhalten und räumen**
Baustelle für das Bauvorhaben

Umbau K-Bau Klinikum Frankfurt Höchst

einrichten für sämtliche in der Leistungsbeschreibung aufgeführten Arbeiten, einschl. An- und Abtransport aller dafür erforderlichen Werkzeuge, Geräte und Maschinen, Pumpen, einschl. der dafür erforderlichen Last-/ bzw. Hebeeinrichtungen. Diese über die gesamte eigene Bauzeit, vorhalten - sowie spätere komplette Räumung der Baustelle und Wiederherstellung des Umfeldes, einschl. dem Entfernen von verursachten
Verunreinigungen jeglicher Art, mit folgenden in den
Pauschalpreis einzurechnenden weiteren Leistungen:

Fracht-, Lohn-, Lohnnebenkosten sowie An- und Abreise
des Fachpersonals.

Herrichten der erforderl. Lager- und Arbeitsplätze in
ausreichender Größe.

notwendige Geräte, Werkzeuge und Hilfsmittel,

Ver- und Entsorgungsleitungen bis zum bauseits vorhd.
Übergabepunkt (Anschluß 230 V/10 A und 380V/25A/40A)

Erste Hilfe - Einrichtungen gem. VBG 109,

Verkehrssicherungseinrichtung einschl. Leistung zur
Verkehrssicherung - sofern erforderlich.

Sofern erforderlich Lagerräume, Werkstatt, Magazin
(Material-Container) nur nach Bestätigung durch die Bauleitung

Gebühren im Zusammenhang mit der Baustelleneinrichtung,
soweit nicht durch Vorschriften anders geregelt.

Alle sonstigen Kosten, die der Auftragnehmer zur
ordnungsgemäßen Durchführung der Bauaufgabe zu
erbringen hat; insbesondere Sicherungsmaßnahmen zur
Unfallverhütung.

Baustelleneinrichtung nach Erfordernis liefern und
einrichten, sowie über die gesamte eigene Bauzeit
vorhalten und später wieder abbauen, einschl. aller
dafür erforderlichen Nebenarbeiten, d.h. komplett in
fix und fertiger Arbeit.
Menge: 1 psch

**39.1.02 Zustandsfestellung bereits errichteter Konstruktionen**
Da es im Bestand bereits montierte Leichtbaukonstruktionen mit unterschiedlichem Fertigstellungsgrad gibt, ist es erforderlich, dass der Nachunternehmer, der den Auftrag erhält, eine umfangreiche Zustandsfeststellung im Beisein der Bauleitung und des Bauleiters Brandschutz durchführt und die dort getroffenen, gemeinsame erarbeiteten Ausführungen dokumentiert, diese mit Bildern, Planunterlagen hinterlegt und dem AG vorlegt. Die Zustandsfeststellung basiert auf die Zustandsfeststellung durch den Sachverständigen. Im Zuge dieser Feststellung wird die in der Baubeschreibung beschrieben Ausführung gemeinsam festgelegt.
Menge: 1 psch

#### 39.2 Schutz- und Abbrucharbeiten

*Hinweis: Schutz- und Abbrucharbeiten*
2 BESONDERER TEIL  -  Trockenbauarbeiten

2.1 Geltungsbereich und Ausführungsgrundlage

Zur technischen Ausführung sind alle
nach DIN 18299 (ATV) sowie DIN 18340
gültigen Regeln zu beachten. Darüber
hinaus gelten alle zum Ausführungszeitpunkt gültigen EN- und DIN-Normen,
Arbeitstättenrichtlinien, Unfallverhütungsvorschriften, behördlichen Erlasse
und Gesetze sowie die anerkannten Regeln
der Technik und Auflagen der Feuerwehr.

 Die Verarbeitungsvorschriften und -richtlinien der
Hersteller sollen beachtet werden, dem Auftraggeber ist
auf Verlangen Einsicht in diese zu gewähren. Das gilt
besonders für Anzahl und Anordnung der
Befestigungspunkte sowie die Fugenausbildung.

2.2 Stoffe, Bauteile

 Spanplatten aller Arten müssen frei sein von
Formaldehyd.

 Dübel zur Befestigung müssen auf den Untergrund
abgestimmt sein; ihre Spreizkräfte dürfen keine zu
großen inneren Spannungen erzeugen. Bei nicht
ausreichend festem Untergrund sind Injektionsanker zu
verwenden.

 In Räumen und Bauteilen mit höherer
Feuchtigkeitsbeanspruchung als lediglich Spritzwasser
dürfen als Untergrund für Fliesen keine gipshaltigen
Platten - auch keine Feuchtraumplatten - verwendet
werden. Das betrifft z.B. Duschen ohne Duschtassen,
Sanitärräume im öffentlichen und gewerblichen Bereich
mit Fußbodeneinlauf.

 Der Auftragnehmer ist verpflichtet, bei
brandschutztechnischen Forderungen die amtlichen
Nachweise (Prüfzeugnis oder Prüfbescheid oder
allgemeine bauaufsichtliche Zulassung) vorzulegen.

2.3 Ausführung

2.3.1 Allgemeines

 Alle Maße sind am Bau zu nehmen. Bei Überschreitung
der Toleranzgrenzen nach DIN 18 201 und 18 203 ist der
Auftraggeber zu verständigen. Das gilt insbesondere für
vorhandene und vorgesehene Winkeltoleranzen.

 Bei der Verarbeitung, vor allem bei Trennung,
entstehende Rückstände von Mineralwolle dürfen nicht
gefegt werden. Es sind zugelassene Staubsauger zu
verwenden. Verschnitt, Abfälle und Staubsaugerinhalte
sind in staubdicht schließenden Behältern (auch
Plastiksäcke sind zulässig) zu sammeln. Das gilt
insbesondere beim Ausbau und Rückbau alter Dämmstoffe.

 Bei Schleifarbeiten im Trockenverfahren sind
Absauggeräte zu verwenden.

 Vor dem Einbau soll das Material auf Raumtemperatur
gelagert werden.

 In Feucht- und Kellerräumen dürfen nur
feuchtigkeitsbeständige
Gips-/Gipskarton-/Gipsfaserplatten eingebaut werden.

 Trockenputz ist im Bereich der Sanitärobjekte mit
Ansetzmörtel vollflächig zu befestigen.

 Geschnittene Kanten imprägnierter Platten sind ohne
besondere Berechnung nachzuimprägnieren.

 Platten sind nicht stehend zu lagern; das gilt
besonders bei Zwischenlagerung zur Anpassung an
Raumfeuchte und -temperatur.

 Bei mehrlagiger Beplankung mit Brand- oder
Schallschutzanforderungen sind auch die Fugen der
unteren Lagen zwingend zu verspachteln.
Querschnittsschwächungen von Brandschutzkonstruktionen
in Durchgangs- oder Fugenbereichen sowie bei Einbauten
sind so auszugleichen, dass die geforderte
Feuerwiderstandsklasse erhalten bleibt. Für Einbauten
der Luft- und Beleuchtungstechnik gilt das ebenfalls;
ein Nachweis des Herstellers der Einbauteile kann
verlangt werden.

 Befestigungselemente, die im Ausnahmefall
Flächendichtungen durchdringen, sind mit auf das
Dichtungsmaterial abgestimmten Abdichtungsstoffen
(i.d.R. ohne Lösungsmittel) abzudichten. Im Zweifel ist
Rücksprache mit der Bauleitung erforderlich.

 Bei allen eingebauten Dämmungen im Dachgeschoss ist
darauf zu achten, dass sie konvektionsdicht sind. Alle
Fugen, Fuß- und Knickpunkte sind mit mindestens 5 cm
breiten selbstklebenden dampfdichten Fugenbändern
abzukleben, wenn nicht durch die Art und Form der
Dämmstoffe ein Luftdurchsatz verhindert wird. Bei der
Wahl der Fugenbänder darf die geforderte
Feuerwiderstandsklasse nicht verringert werden.

 Dehnungsfugen im Baukörper sind an gleicher Stelle
auch in den Konstruktionen vorzusehen. Geforderte
Schall- und Brandschutzklassen dürfen durch die
Ausführung von Bewegungsfugen nicht beeinträchtigt
werden.

 Spachtelarbeiten dürfen erst ausgeführt werden, wenn
keine größeren Längenänderungen infolge
Temperaturänderungen zu erwarten sind; das gilt
besonders bei Durchführung der Arbeiten im Winter. Ist
Gussasphalt im Raum vorgesehen, dürfen die
Spachtelarbeiten erst im Anschluss daran erfolgen.

 Die Warmluftbehandlung von zu spachtelnden Flächen ist
untersagt.

 Nach Aufforderung durch den Architekten hat der Bieter
durch Prüfzeugnisse von amtlich anerkannten
Institutionen nachzuweisen, dass die angebotene
Konstruktion sowie alle Maßnahmen bei den
Anpassarbeiten die Anforderungen erfüllen. Die
angebotenen Konstruktionen sind auf Aufforderung in
Form von Handmustern zu bemustern.

 Vor der Ausführung von Trockenbauarbeiten sollen im
Arbeitsbereich nasse Ausführungen von Putz und Estrich
möglichst abgeschlossen sein. Wenn dies vom
Arbeitsablauf oder rechtlichen Forderungen (Flurwände
sind grundsätzlich von Rohfußboden bis Rohdecke
herzustellen) der Ausführungen her nicht einzuhalten
geht, ist zumindest durch geeignete Massnahmen und
Hinweise an die Bauleitung darauf zu achten, dass die
relative Luftfeuchtigkeit unter 80 % bleibt.

 Sofern nicht nach Text oder Zeichnung beschrieben,
sind sämtliche Detailpunkte vor der Montage mit der
Bauleitung abzusprechen. Prospekte und Zeichnungen des
Herstellers sind auf Anforderung vorzulegen.

 Elemente aus verschiedenen Chargen innerhalb einer
zusammenhängenden Fläche sind grundsätzlich nicht
zulässig. Ist es aus produkttechnischen Gründen
unvermeidbar, dass leichte Struktur- und
Farbunterschiede auftreten können, so sind die
Einzelteile aus verschiedenen Paletten zu entnehmen und
zu mischen. Der Bauherr ist vorher auf diesen Umstand
hinzuweisen und um sein Einverständnis zu ersuchen.

 Verleimte Holzelemente dürfen keine
gesundheitsschädlichen Stoffe enthalten.

 Ist Holzschutz ausgeschrieben, so ist der Nachweis
über das verwendete Mittel und gegebenenfalls
Einschränkungen in der Nutzung sowie Unverträglichkeit
mit anderen Beschichtungen auf Verlangen zu übergeben.
Dieser Nachweis ist eine Nebenleistung.

 Wenn nicht anders festgelegt, sind Holzverbindungen
aller Art zu verschrauben.
 Ist Klammern zugelassen, dürfen nur Klammergeräte mit
Druckbegrenzer verwendet werden.

 Nägel dürfen nicht auf Zug beansprucht werden (mit
Ausnahme besonderer Zulassungen). Insbesondere
Deckenbekleidungen einschließlich der Unterkonstruktion
müssen geschraubt werden.

 Sichtbare Stoßfugen umlaufender Bekleidungen sind auf
Gehrung herzustellen, soweit nicht markenspezifisch
eine andere Ausführung vorgesehen ist.

 Für das Verschrauben von Trockenbauplatten
untereinander sind grobgewindige Schrauben zu
verwenden; die Schraubenlänge muss mindestens der
doppelten Plattendicke entsprechen.

 Werden Trockenbauplatten direkt unter Trapezbleche
geschraubt, sind Schnellbauschrauben mit Bohrspitze zu
verwenden.

 Brandschutzkleber oder Brandschutzspachtelmassen sind
so zu verarbeiten, dass überstehendes Material
abgestrichen wird; ein großflächiges Verspachteln ist
zu vermeiden.

 Die Eigenfrequenz zweischaliger Bauteile soll kleiner
als 100 Hz sein.

 Bei Dämmungen sind auch die Hohlräume mit Mineralwolle
satt auszustopfen.
 Beim Umgang mit Mineralfaserdämmstoffen (Einbau und
Ausbau) ist für gute Durchlüftung der Räume zu sorgen.
Eventuelle Staubablagerungen sind zu entfernen, dabei
ist Kehren untersagt. Das Trennen darf nur auf harter
Unterlage mittels Messer erfolgen. Beim Ausbau sind
diese Dämmstoffe nach Möglichkeit zu befeuchten.

 Vor der Durchführung von Stemm-, Bohr- und
Einsetzarbeiten an Estrichen, geputzten Wänden und
Decken sind Leitungen mit einem Suchgerät zu orten.

 Dübel zur Befestigung müssen auf den Untergrund
abgestimmt sein; ihre Spreizkräfte dürfen keine zu
großen Spannungen erzeugen. Bei nicht ausreichend
festem Untergrund sind Injektionsanker zu verwenden.
Das Einschlagen von Schrauben in Standarddübel ist
nicht zulässig. Fehlbohrungen sind mindestens im
Abstand entsprechend der Tiefe des Bohrloches bzw. des
fünffachen Dübelaußendurchmessers zu korrigieren.

 Wird ein Schalldämmmaß ohne nähere Erläuterung im
Leistungsverzeichnis angegeben, so genügt die
Einhaltung des Labor-Dämmmaßes nicht. Der Auftragnehmer
hat nach seinem vorauszusetzenden Wissensstand Bedenken
geltend zu machen, wenn der effektiv gewollte oder nach
Vorschrift erforderliche Wert vor Ort mit der
ausgeschriebenen Konstruktion nicht erreicht wird.

 Späne von Bohren und Fräsen sowie Reste von
Schleifstaub sind sofort von den bearbeiteten Teilen zu
entfernen.

 Der Auftragnehmer hat sich beim Befestigen von
Bauteilen an Vorsatzschalen und Trockenbauwänden zu
vergewissern, dass durch die Befestigungsmittel keine
Beschädigungen nicht sichtbarer Leitungen und Rohre
entstehen.

 Dampfsperren und Dampfbremsen dürfen nicht angetackert
werden; sie sind zu kleben.

 Ist Schleifen und Spachteln vorgesehen, so bleibt die
Anzahl der Schleifgänge und Spachtelaufträge sowie die
Wahl der richtigen Körnung dem Auftragnehmer überlassen
und ist auf die vorgesehene Beschichtung einzustellen.

2.3.2 Türen und Zargen

 Für den Einbau von Türen in Ständerwände sind folgende
Kriterien zu beachten:
 Bei einer Raumhöhe bis max. 2,60 m, einer Türbreite
bis max. 90 cm sowie einem Türblattgewicht bis max. 25
kg, einschl. der Beschläge, können die Türzargen an
normalen CW-Ständerprofilen befestigt werden. Hierbei
sind die CW-Ständer- mit den UW-Bodenanschlussprofilen
durch Blindnieten zu verbinden. Die
UW-Bodenanschlussprofile müssen etwa 10 cm vor der
Türöffnung im Boden verdübelt werden. Alternativ hierzu
besteht die Möglichkeit, CW-Profile ineinander zu
verschachteln, so dass durch die kastenförmige
Ausbildung eine größere Steifigkeit gegen
Erschütterungen erzielt wird.
 Bei Raumhöhen über 2,60 m, Türbreiten über 90 cm und
einem Türblattgewicht über 25 kg, einschließlich
Beschläge, muss die Zargenbefestigung an verstärkten, 2
mm dicken U-Aussteifungsprofilen erfolgen. Die
U-Aussteifungsprofile sind über Anschlusswinkel mit der
oberen und unteren Rohdecke zu verdübeln, wobei sie zum
Erreichen einer kraftschlüssigen Verbindung am Fußboden
nicht in die UW- Anschlussprofile eingestellt werden
dürfen. Die Langlöcher in den U-Aussteifungsprofilen
und Anschlusswinkeln ermöglichen den Ausgleich geringer
Raumhöhentoleranzen sowie die Aufnahme von begrenzten
Deckendurchbiegungen.
 Bei zu erwartenden größeren Deckendurchbiegungen
müssen die Zargenaussteifungsprofile die
Bauwerksbewegungen durch Teleskop-Anschlüsse oder
Anschlusswinkel mit ausreichender Federwirkung
aufnehmen können.
 Für Türen bis R'w = 37 dB müssen Zargen mit
Blechstärke über 2 mm verwendet werden; sie sind mit
Mineralfaser satt auszustopfen. Bei Blechstärken über 2
mm müssen Gipskarton-Plattenstreifen zur Erzielung
eines Antidröhneffektes in die Zarge eingeklebt werden.
 Für Türen bis R'w = 42 dB müssen grundsätzlich Zargen
mit einer Blechstärke über 2 mm verwendet werden; die
Zargen sind mit Mörtel zu hinterfüllen.
 Bei nicht oberflächenfertigen Stahlzargen sind
Gummidichtungen erst nach der Endbeschichtung
einzubauen; sie sind nur an den Ecken zu stoßen.
 Bei Angebotsabgabe sind - falls aus der Sicht des
Bieters erforderlich - Prospekte oder
Konstruktionszeichnungen vorzulegen, damit bauseitig
die Voraussetzungen für den Einbau der Stahlzargen
geschaffen werden können.

 OK Fußboden richtet sich nach dem Meterriss im Raum,
nicht nach den Markierungen an den Zargen. Das
Entfernen von Distanzeisen, Hilfsschwellen u. dgl. ist
in Übereinstimmung mit der Bauleitung vorzunehmen.
 Zargen sind vor dem Verlegen der Fußbodenbeläge
einzubauen. Der Einbau der Türblätter erfolgt nach dem
Verlegen der Fußbodenbeläge.
 Bei Einbau von Holztürzargen sind in die CW-Ständer
oder U-Aussteifungsprofile im Bereich der
Befestigungspunkte Dübelhölzer, bei Wänden mit
Schallschutzanforderungen Füllhölzer auf die ganze
Länge der Profile einzubauen und mit diesen zu
verschrauben; auf die Dichtung an der Schwelle ist zu
achten.

 Vor Übergabe ist mit der Bauleitung abzustimmen, ob
die Türen im Endzustand zu montieren sind oder ob eine
Zwischenlagerung der Blätter bzw. das Anbringen
provisorischer Öffnungsbeschläge mit nachträglichem
Gangbarmachen der Türen sinnvoll ist.

2.3.3 Wände

 Ständerwände mit Beplankung aus Gipskarton- oder
Gipsfaserplatten sind oberflächenfertig auszuführen.
Plattenstöße, Schraubenköpfe und geschlossene
Anschlussfugen sind so herzustellen, dass sie nach der
malermäßigen Endbehandlung auf Dauer nicht mehr
sichtbar sind. Das Verziehen des Spachtelmaterials über
die Fuge hinaus ist zu vermeiden.

 Elastische Verfugungen sind grundsätzlich mit
überstreichbarem Material auszuführen.

 Wenn nicht anders beschrieben, sind bei durchlaufenden
Wänden im Abstand von < 15 m Dehnungsfugen anzuordnen.

 Die Flächendämmung aus Mineralfaserdämmstoffplatten
ist - sofern erforderlich - mit geeignetem Kleber an
die Stege der Wandständer und an einer
Verkleidungsseite punktweise zu befestigen. Auf eine
exakte und vollflächige Ausfachung der Wandflächen ist
zu achten. Es dürfen keine Schallbrücken entstehen.

 Bei mehrlagigen Beplankungen von Wänden ohne Brand-
oder Schallschutzanforderungen kann auf das Spachteln
der unteren Lage verzichtet werden.

 Wird ein elastischer Wandanschluss (Zulageposition
beachten!) ausgeschrieben, so gilt das in der Regel
auch für den Anschluss am Fußboden oder an bereits
installierten Sanitärobjekten. Elastische Fugen sind
grundsätzlich zu hinterfüllen, um eine
Dreiflankenhaftung zu vermeiden.
 Als Hinterfüllung sind geschlossenzellige, nicht
saugende Materialien zu verwenden.

 Bei gefordertem elastischen Anschluss wird zwischen
Decke bzw. Fußboden und dem Stahlblechprofil ein
elastisches Dichtungsband eingelegt. Beplankungen
dürfen keinen unmittelbaren Kontakt mit angrenzenden
Bauteilen haben.

 Reduzieranschlüsse an massive Stützen sowie gleitende
Montagewandanschlüsse sind besonders sorgfältig und in
Abstimmung auf die vom Planer festgelegten
Detailkonstruktionen herzustellen.

 Bei der Herstellung von Installationswänden sind
grundsätzlich die vom Systemhersteller entwickelten
Universal-Tragständer für Waschtische, Wandhänge-WCs
und Urinale zu verwenden. Die vom Systemhersteller
empfohlenen Einbauteile für Bade- und
Duschwannenanschlüsse sind zu beachten.

 In Installationswänden sind die getrennten
Ständerprofile durch eine biegesteife Querverlaschung
in den Drittelpunkten (bezogen auf die Wandhöhe) zu
verbinden.

 Das Schließen der Ständerwände, in denen mit
Installationen aller Art (auch Elektroinstallation) zu
rechnen ist, und das Einbringen der Dämmung, darf erst
erfolgen, wenn diese gemäß Projekt eingebracht sind. Im
Zweifel hat der Auftragnehmer die Bauleitung zu
befragen. Der zeitliche Versatz der Leistungen ist im
Preis zu berücksichtigen.

 Um Fließgeräusche abzudämmen, müssen die
Rohrbefestigungen durch Zwischenlagen von Gummi, Filzen
o.ä. von der Wandunterkonstruktion getrennt und die
Rohre ummantelt werden. Kaltwasserführende Leitungen
sind grundsätzlich zur Dämmung von Fließgeräuschen und
gegen Kondenswasserbildung zu ummanteln.
Nichtummantelte Kupferrohre dürfen mit verzinkten
Teilen der Wandunterkonstruktion keinen Kontakt haben.

 Öffnungen für Schalter- und Abzweigdosen sind
entsprechend den Elektroinstallationsplänen bzw. nach
Angabe des Elektrikers herzustellen. Bei
Trennwandkonstruktionen sind ab der
Feuerwiderstandsklasse F 60 die Elektrodosen in Gips
einzubetten.

2.3.4 Decken

 Die Unterkonstruktionen der abgehängten Decken dürfen
nur mit amtlich zugelassenen Metallspreizdübeln an der
Stahlbetonrohdecke befestigt werden.
Hartstahl-Schussbolzen, Kunststoffdübel und dergl. sind
ausnahmslos verboten. Abhänger, Verschraubungen und
horizontale Tragkonstruktionen müssen entweder aus
feuerverzinktem Stahl oder aus einer Aluminiumlegierung
bestehen, falls in den jeweiligen Positionen des
Leistungsverzeichnisses nicht anderes festgelegt ist.

 Die Verlegung der Decken erfolgt entsprechend
Verlegeplan unter Berücksichtigung der notwendigen
Einbauteile, wie Leuchten, Schlitzlüfter,
Vorhangschienen, Durchdringungen für Verdunkelungen und
dergl., sowie in Abstimmung auf die Rohrführungspläne
einer eventuell vorhandenen Be- und Entlüftungsanlage.
Die bauseits montierten Leuchten sind vom Auftragnehmer
in die endgültige Lage zu bringen und auszurichten. In
Gipskarton- o. ä. Decken sind für Einbau- und
Aufsatzleuchten oder ähnliche Einbauten sämtliche
erforderlichen Unterkonstruktionen und Verstärkungen
vorzusehen. Die Unterdecke darf nicht zusätzlich
belastet werden.

 Bei der Verlegung ist darauf zu achten, dass die
Ablaufmaße und die Montagerichtung exakt eingehalten
werden.

 Werden die Decken aus einzelnen Platten bzw. Streifen
zusammengesetzt, übernimmt der Auftragnehmer die Gewähr
für eine einwandfreie, gerade Fugen- bzw.
Rasterausbildung. Diese ist auch für die einzubauenden
Leuchten zu garantieren.

 Sämtliche Anschlüsse der Decken an Stützen, Außen- und
Innenwände sowie Trennwände sind so auszubilden, dass
keine der an die Unterdecke gestellten Anforderungen
gemindert wird. Die Anschlüsse müssen die Bewegungen
der angrenzenden Bauteile sowie der Decke selbst ohne
Beeinträchtigung ermöglichen.

 Die Deckenoberfläche muss gleichmäßig getönt sein.
Wird bei der Wahl eines bestimmten Materials ein
Anstrich durch den Maler erforderlich, so muss absolute
Gleichmäßigkeit der Tönung und Schlagschattenfreiheit
gewährleistet sein. Die Platten oder Elemente müssen
durch sinnvoll konstruierte Aufhängevorrichtungen
einzeln oder in Gruppen leicht herausnehmbar sein, um
an eingebaute Installationselemente herankommen zu
können. Das Plattenmaterial muss so stabil sein, dass
bei behutsamer Behandlung keine Spuren einer
vorübergehenden Demontage erkennbar bleiben. Das
Ausbauen der Leuchtkörper muss ebenso leicht möglich
sein. Dies gilt besonders auch für Leuchtenraster oder
Abdeckwannen incl. ihrer Justiervorrichtungen.

 Abhängungen an Stahlbetondecken sind mit besonderer
Sorgfalt auszuführen. Es ist - nötigenfalls nach
Rücksprache mit der Bauleitung - zu garantieren, dass
Bewehrungsstähle nicht beschädigt werden. Bei
Unterzügen ist eine seitliche Befestigung im mittleren
Bereich als Regelfall anzusehen.
 Die Lage der Hauptbewehrung ist mit einem
elektronischen Suchgerät festzustellen; die Punkte für
die Abhängung sind zu markieren und von der Bauleitung
abzunehmen.
 Auch bei Holzbalkendecken ist eine seitliche
Befestigung vorzusehen, um den statisch erforderlichen
Querschnitt nicht zu schwächen.

 Putzträgerplatten dürfen an massive Bauteile nicht
starr angeschlossen werden. Die Befestigungen sind so
auszubilden, dass beim Versagen oder Ausfall einzelner
Befestigungen die Decke nicht abstürzen kann. Die
zulässige Durchbiegung von Decken (z. Zt. l/500)
bezieht sich für l auch auf den Abstand der Abhänger.

 Unterkonstruktionen für Decken in Einlegemontage sind
so zu sichern (Zugstäbe, Klammern), dass ein seitliches
Ausweichen verhindert wird.
 Vor dem Beplanken der Unterkonstruktion ist zu prüfen,
ob der nachträgliche Anschluss der geplanten leichten
Trennwände, vor allem die Übertragung von
Horizontalkräften, in die Unterkonstruktion oder auf
die Rohdecke gesichert ist.
 Abhänger sind so zu gestalten, dass sie nicht durch
zeitweilig von unten einwirkende Vertikalkräfte
ausgehängt werden können.
 Für alle Unterkonstruktionen, zu denen die Außenluft
durch Konvektions- oder Diffusionsvorgänge (bei
Feuchträumen) Zugang hat, sind neben dem Überzug
zusätzliche Beschichtungen vorzunehmen. Im Zweifel ist
die Bauleitung zu konsultieren, bevor die Beplankung
erfolgt; die übliche Zinkauflage von 7 Mikrometern
genügt in solchen Fällen nicht.

 Das Befestigen untergehängter Decken an Holzdübeln,
einbetonierten Latten u.ä. ist unzulässig.

 Dübellöcher sind senkrecht (bezogen auf die Rohdecke)
zu bohren. Bei Fehlbohrungen ist der Mindestabstand zum
neuen Bohrloch entsprechend der bauaufsichtlichen
Zulassung der Dübel einzuhalten. Der Auftraggeber
behält sich vor, den Sitz einzelner Dübel durch
Probebelastungen oder mittels Drehmomentschlüssel und
Normschrauben zu prüfen.

 Abhängungen dürfen nicht an Kabelpritschen,
Lüftungskanälen und Rohrleitungen befestigt werden.
Eine Belastung abgehängter Decken durch haustechnische
Installationen muss gleichfalls ausgeschlossen sein.
 Alle Konstruktionsteile sind zu befestigen, ein loses
Einlegen von Querverbindern, Abstandshaltern u.ä. ist
untersagt. Das gilt auch dann, wenn Winkelauflager oder
Sicken vorhanden sind.

 Metallbandrasterdecken sind so zu befestigen, dass
Wärmedehnungen möglich sind.

 Rieselschutz ist als Vlies einzubauen; dichte Folien
sind nicht zugelassen.

 Die Beplankung der Decken darf erst erfolgen, wenn die
Installationen der anderen Gewerke abgeschlossen sind.
Im Zweifel hat der Auftragnehmer die Bauleitung zu
befragen. Der zeitliche Versatz der Leistungen ist im
Preis zu berücksichtigen.

2.3.5 Sanitärtrennwände

 Die Montage der WC-Trennwände erfolgt in der Regel auf
fertige Boden- und Wandflächen. Die Befestigung der
Füße (Eingießen, Aufschrauben, Aufkleben) wird - wenn
nicht anders ausgeschrieben - vom Auftragnehmer
festgelegt. Die dazu erforderlichen Arbeiten sind
vollständig in den Preis einzurechnen.

 Beschädigungen, die auf eine unsachgemäße Montage
zurückzuführen sind, gehen zu Lasten des
Auftragnehmers.

 Mit dem Angebot soll ein Prospekt mit Angabe der
möglichen Oberflächengestaltung einschließlich
Farbgebung übergeben werden.

 Die Türbänder sollen die Wahlmöglichkeit
"selbstschließend" oder "selbstöffnend" zulassen. Vor
Einbau ist eine Entscheidung zu treffen.

 Die Stützfüße sollten in Seiten- oder Trennwänden -
nicht in der Frontwand - verankert sein.

 Die Füße der Sanitärtrennwände sollen zum Ausgleich
eines Gefälles im Fußboden nachstellbar sein; ist das
produktgebunden nicht möglich, gelten die
erforderlichen Anpassungsarbeiten als Nebenleistung.

2.3.6 Fußböden

 Vor Beginn der Arbeiten sind die tatsächlichen
Einbauhöhen bezogen auf das gesamte Ausbausystem mit
der Bauleitung abzustimmen, wenn unzulässige Toleranzen
oder Änderungen des geplanten Fußbodenaufbaus
festgestellt oder vermutet werden.

 Beim Verlegen von Fußböden ist auf ausreichende
Trockenheit des Unterbaus zu achten. Die Reihenfolge
von Wand- und Fußbodenbau ist zu vereinbaren.

 Die Regeln für das Verlegen von Unterböden aus
Gipskartonplatten sind analog auch für andere Platten
anzuwenden. Insbesondere ist auf genügenden Wandabstand
zu achten. Kreuzfugen sind unbedingt zu vermeiden.

 Nut- und Federverbindungen sind im Regelfall zu
verkleben, wobei das Klebemittel so auf die Feder
aufzubringen ist, dass ein Durchlaufen auf die Rohdecke
vermieden wird.

 Nach dem Verkleben sind die Platten, soweit die
Herstellervorschriften nichts anderes besagen, durch
Klammern zu fixieren.

 Bituminierte Trockenschüttungen sind über Lehren
abzuziehen und leicht zu verdichten. Die Abdeckung hat
mit Wellpappe o. ä. (Rillen nach unten) zu erfolgen.
Wird die Trockenschüttung auf einen Dielenunterbau o.
ä. aufgebracht, ist zuvor ein Rieselschutz zu verlegen.

 Bei schwimmender Verlegung von Fußbodenplatten ist von
der Wand ein Abstand je nach Raumtiefe und
Plattenmaterial von 8 bis 15 mm einzuhalten. Dieser
Zwischenraum darf nicht verfüllt werden. Soll der
Plattenbelag hinterlüftet werden, sind die
Herstellervorschriften zu beachten.

 Ist unter Trockenestrichen eine Trittschalldämmung
vorgesehen, sind solche mit einem Setzungsmaß von nicht
mehr als 3 mm einzubauen.

 Sofern aus Detailzeichnungen nicht ersichtlich, ist
vor dem Einbau von Installationsobjekten (Badewanne,
Duschkabine o.ä.) zu klären, ob sie auf der Rohdecke
oder auf dem Trockenfußboden stehen sollen.

 Stumpfstöße von Fußbodenplatten, insbesondere im
Türbereich, sind zu unterlegen, ohne die Wirkung der
Dämmschicht in diesem Bereich aufzuheben. Mehrlagige
Schichten sind zu verkleben.

2.3.7 Doppelböden

 Werden Doppelböden ausgeschrieben, so sind darunter
industriell vorgefertigte Bodenplatten und Stützen
ausschließlich in Trockenbauweise zu verstehen. Ein
Hohlraumboden mit Estrichverguss erfüllt diese
Anforderung nicht.
 Doppelböden sollen das RAL-Gütezeichen besitzen. Es
sind nur die Teile eines Herstellers einzubauen.

 Der Nachweis für Brandabschottungen muss sich auf das
gesamte System, nicht nur auf einzelne Bauteile
beziehen.

 Vor Ausführung der Arbeiten hat der Auftragnehmer die
genannten Höhen und die Maßgenauigkeit des Rohbodens
eigenverantwortlich durch Nivellement festzustellen.

 Nicht mehr zulässige Toleranzen sind der örtlichen
Bauleitung mitzuteilen bzw. abzuklären.

 Die durch den Bieter geforderten Montagebedingungen
sind dem Angebot beizufügen.

 Um Unebenheiten vom Betonunterboden auszugleichen,
muss die Unterkonstruktion in der Höhe justierbar sein.
Die Stützen werden auf dem Rohboden verklebt,
zusätzlich ist die Höhenjustierung der Stützen nach
erfolgter Montage gegen Lockerung und Verstellen zu
sichern.

 Die Stützenköpfe müssen für eine jederzeitige Montage
von eingehängten oder verschraubten Rasterstäben
vorgerichtet sein.

 Ab 500 mm Aufbauhöhe sind zur Verteilung von
Horizontalkräften Rasterstäbe einzubauen.

 Die Doppelbodenstützen müssen auf jeden Fall aus nicht
brennbaren Materialien bestehen.

 Die Bodenplatten müssen gegen übliche
Feuchtigkeitseinwirkungen, wie veränderliche relative
Luftfeuchtigkeit, unempfindlich sein.
Konstruktionsbestandteile aus Metall müssen entweder
nicht rostend oder durch Verzinken dauerhaft gegen
Korrosion geschützt sein. Die Nutzerrichtlinien des
jeweiligen Herstellers sind dem Angebot beizulegen.

 Die Unterkonstruktion, insbesondere die Stützen,
müssen mindestens der Nennfestigkeit der
Doppelbodenplatten entsprechen. Aus den Nennbelastungen
der Doppelbodenplatten dürfen sich keinerlei bleibende
Verformungen in den Stützen ergeben.

 Die Platten sind in Randausbildung und Maßgenauigkeit
so zu liefern und einzubauen, dass eine einfache De-
und Remontage möglich ist. Das Einlegen und
Herausnehmen aus dem Plattenverbund muss ohne
Beschädigung an den Belagskanten erfolgen können. Die
Bodenplatten sind unbefestigt aufzulegen.

 In den Bodenplatten müssen Ausschnitte für die
Durchführung von Kabeln, Kanälen usw. möglich sein.

 Die Anschlüsse an Stützen, Wände und Fassade sind ohne
direkte Verbindung mit einem Moosgummiband
herzustellen. Schnittplatten sind an den Schnittflächen
zusätzlich zu versiegen.

 Zwischen Stützenteller und Bodenplatte sind
Auflageplättchen aus PVC-freiem Kunststoff in
leitfähiger Ausführung zur Trittschalldämmung
einzulegen.

 Zur Überbrückung von Luftkanälen, Heizungsrohren oder
sonstigen Installationen müssen Überbrückungsträger für
eine oder zwei entfallene Stützen vorgesehen werden
können.

 Eine Systemerweiterung in Form von Auffahrrampen,
Treppen usw. muss gewährleistet sein.

 Die Doppelbodenplatten sind mit den im
Leistungsverzeichnis ausgeschriebenen Oberbelägen, bei
Anforderungen an die Leitfähigkeit gegebenenfalls
entsprechend leitfähig, zu verkleben bzw. muss die
Möglichkeit gegeben sein, selbstliegende Belagsfliesen
auf dem Doppelboden zu verlegen.

 Erdungsanschlüsse sind im Einvernehmen mit der
Bauleitung vom Auftraggeber vorzubereiten und zu
bezeichnen. Je 40 m² ist eine Anschlussmöglichkeit für
den Potentialausgleich vorzusehen, mindestens jedoch
eine je Raum. Der Anschluss erfolgt bauseits.

 Für Bereiche, welche vor der Schlussabnahme in
Benutzung gehen bzw. vom Auftragnehmer wegen
Folgearbeiten nicht in zumutbarem Maß geschützt werden
können, erfolgt auf Antrag eine Teilabnahme.

2.4 Preisinhalte

 Als Nebenleistung gelten u.a.:

 Prüfen der übergebenen Pläne bzw. der
örtlichen Gegebenheiten.
Komplettierung der einzeln ausgeschriebenen Türblätter
mit Bändern sowie die Montage des Blattes.
 Das sachgemäße Dichten der ausgeschriebenen
Feuerschutz-Bauteile an den Baukörper.
 Das Weiterrücken fahrbarer Gerüste im Zuge des
Arbeitsfortschritts für eigene und fremde Gerüste,
sofern das ohne Auf- und Abbau und lediglich durch
erneute Abstützung möglich und zulässig ist.
 Das Lüften der Räume und das Staubsaugen in
geschlossenen Räumen nach der Verarbeitung oder dem
Trennen von Mineralfasererzeugnissen.
 Das Hinterfüllen von ausgeschriebenen Fugen, das
Reinigen, Vorbehandeln und das Begradigen der Ränder
ggf. durch Abkleben.
 Das, ggf. auch nachträgliche, Abschleifen von
Spachtelgraten.
 Fugenbewehrungsstreifen bei Brandschutzplatten oder
Brandschutzbekleidungen.
 Das Beseitigen von Schneidrückständen durch Absaugen.

 In den Preis für das Herstellen einer Türöffnung (bei
bauseitiger Montage von Zargen) ist der Einbau eines
Aussteifungsprofils einschließlich der
Befestigungsmittel für Stahlzargen einzurechnen.

 Als Besondere Leistung gelten:

 Leitungsdurchdringungen in Doppel- oder Hohlraumböden
mit Dichtung und Rosette.

2.5 Abrechnungshinweis

 Grundsätzlich gelten die Abrechnungshinweise der

 DIN 18350 - für allgemeine Trockenbauarbeiten
 DIN 18355 - für anteilige Tischlerarbeiten
 DIN 18360 - für anteilige Metallbauarbeiten

 Bei sich kreuzenden oder einbindenden Wänden wird nur
die Wand mit der größten Dicke bzw. bei gleicher Dicke
nur eine Wand durchgemessen.

 In der Höhe werden Montagewände nach Rohbaumaßen
gerechnet, auch wenn bereits Dämmungen und Estrich
aufgebracht sind. Bei Doppel- und Installationsböden
wird bis zur Unterfläche der Bodenplatte, also ab
Oberfläche der Stelzen gemessen.

 Bei Holzbalken - oder anderen Trägerdecken gilt Ober-
bzw. Unterfläche der Balken als Bezugsmaß.

 Gipsriegel werden übermessen, selbst aber nach m
erfasst.

 Bei Abzügen nach Nr. 5.2.1 DIN 18350 ist zu beachten,
dass Zusammenhänge zwischen Tür und Fenster oder
Fenster und Nische unbeachtlich sind. Jede Einzelfläche
ist also getrennt daraufhin zu betrachten, ob die Größe
von 2,50 m² überschritten wird.

 Verkofferungen, Verkleidungen langgestreckter Bauteile
u. ä. werden bei einer Abwicklung über 1,20 m nach m²,
sonst nach m unter Angabe der Abwicklung erfasst.

 Schürzen und Abschottungen bis zu einer Höhe von 0,50
m werden in der Regel nach m, sonst nach m² berechnet.

 Schrägschnitte werden nach m berechnet.

 Seitenflächen von Dachgaupen gelten nicht als Leibung,
sie sind nach m² aufzumessen.
 Weiter sind gesondert zu erfassen:
 Herstellen und Anlegen von Öffnungen für Schalter,
Rohr- und Kabeldurchführungen usw. nach Anzahl (Stück)
 Verstärkungen und zusätzliche Unterkonstruktionen als
Besondere Leistung
 Ecken, Unterzüge und Sockel nach Längenmaß (m) als
Besondere Leistungen
 Sockel, Schienen und Vorhangschienen, Ecklisenen,
Randeinfassungen, Friese, Randwinkel, Abschlussprofile,
Anschluss-, Bewegungs- und Dehnungsfugen,
Dachanschlüsse und ähnliches als Zulage nach Längenmaß
(m)
 Einbau von Einzelleuchten, Lichtbändern,
Lüftungsgittern, Luftauslässen, Sprinklerköpfen,
Gerüstverankerungen, Fensterbänken und ähnlichem nach
Anzahl (Stück) oder Längenmaß (m)
 Einbau von Fenstern, Oberlichten, Türen, Zargen,
Futter und Bekleidungen, getrennt nach Art und
Abmessungen der Einbauteile, nach Anzahl (Stück)
 Schließen von Öffnungen und Durchbrüchen, Anarbeiten
an Installationen, insbesondere mit Dichtigkeits-,
Brand- oder Schallschutzanforderungen, getrennt nach
Art und Abmessungen, nach Anzahl (Stück) oder Längenmaß
(m)

 Werden Mehrdicken als Zulageposition oder in anderer
Form ausgeschrieben, so gilt bei Nichteinhaltung der
genormten Toleranzen durch den vorhandenen Untergrund
der Preis für die Mehrdicke bereits bei geringer
Überschreitung der ursprünglich vorgesehenen
Gesamtdicke, sofern in der gleichen Position kein
angemessener Ausgleich für die Mehrleistung enthalten
ist.
 In allen anderen Fällen wird der Gesamteinzelpreis für
eine bestimmte vorgegebene Dicke aus dem Grundpreis
zuzüglich der Mehrdicke je angefangene Einheit
gebildet.

2.6 Besondere Bauausführung

 Aufgrund des hohen Anteils an haustechnischen
Installationen im Krankenhausbau (Wasserrohrleitungen,
Elektro-Installationstrassen, Lüftungskanäle und
Leitungen der medizin. Gasversorgung) in abgehängten
Decken und innerhalb den Wänden ist mit einem deutlich
erhöhten Montageaufwand bei Wänden, Decken,
Verkofferungen und den jeweiligen
Anschlusskonstruktionen zu rechnen. Die erhöhten
Aufwendungen für Auswechslungen in der
Unterkonstruktion, zusätzlich notwendige Profile und
Sonderprofile sowie für Anpassungen bei der Beplankung
sind in die Einheitspreise der jeweiligen Position
einzukalkulieren, auch wenn bei der
Positionsbeschreibung nicht ausdrücklich darauf
hingewiesen wurde.

**39.2.01 Folien-Einhausungen aus PE-Folie**
Reißfeste Baufolie  (PE-Folie 0,5 mm) zur Ausbildung kleiner, temporärer staubdichten Einhausungen für GK-Deckenausbau in Kleinflächen  liefern und in verschiedenen Räumen und Geschossen in unterschiedlichen Größen raumhoch um den gesamten Arbeitsberich, einschl. einem Zugang, d.h. mehrfach über Eck, je nach Erfordernis liefern und montieren, ringsum sowie die Überlappungen absolut staubdicht abkleben, sowie komplett über die Dauer der Arbeiten vorhalten, auf Abruf demontieren,  abfahren und ordnungsgemäß entsorgen.  Das gesamte Material bleibt Eigentum des Auftragnehmers.

Angeb. Material:  ...................................................

Einbauort:  je nach Erfordernis

Längen:  ca. 4 x 2,0 m = 8,00 lfdm

Höhen:  im Mittel ca. 3,72 m

Flächen:  im Mittel bis ca. 20,00 m²

Folien-Einhausungen und Klebebänder  liefern, montieren, vorhalten, unterhalten, abbauen und abtransportieren, einschl. aller erforderl. Nebenarbeiten, d.h. in fix und fertiger Arbeit.
Menge: 10 St

**39.2.02 Staubschutzwand, F30-Schachtwand, Metall-UK, GKF**
Temporäre Staubschutzwand aus Metall-UK, als F30-Schachtwand, bestehend aus GKF Bauplatten, mit Brandschutzanforderung, zur Ausbildung von temporären (2 - 3 Monate) staubdichten Einhausungen für Haustechnik-Installation oder Trockenbauwand-Erstellung, liefern und in verschiedenen Räumen und Geschossen in unterschiedlichen Längen raumhoch um den gesamten Arbeitsbereich, teilweise mit Zugang gem. separater Position, d.h. mehrfach über Eck, je nach Erfordernis liefern und montieren, UK aus CW-Profilen D = 100 mm zwischen Fußboden und Decke oder zwischen Wänden befestigen, einseitig 2-lagig mit GKF-Platten beplanken und verspachteln, sämtliche Schraubenköpfe/ Plattenstöße/ Anschlussfugen fachgerecht absolut staubdicht spachteln, sowie komplett über die Dauer der Arbeiten vorhalten, auf Abruf demontieren,  abfahren und ordnungsgemäß entsorgen.  Das gesamte Material bleibt Eigentum des Auftragnehmers.

Einbauort:  Flure

Einzellängen:  ca. 0,80 m bis 8,0m

Höhen:  ca. 2,50 bis 3,75 m

Feuerwiderstandsklasse:  F30

Dichtigkeit:  rauchdicht

Abrechnung:  nach hergestellter Fläche

Eckverbindungen:  recht- oder schiefwinklig
  Abrechnung als Zulage nach
  entspr. LV-Position

A)  Ständerwerk
Verstärktes Ständerwerk aus verzinkten UA-
Profilen, 100x40x2 gem. DIN 4103, hier Bereich 1,
d. h. mit Ständer-Achsabstand von 62,5 cm, einschl.
Herstellung der umlaufenden Anschlüsse, befestigt mit geeigneten Dübeln, unter Verwendung entsprechender Dichtungsbänder,  bzw. Trennwandkitt bei
Schallschutzanforderung, gerade oder schräg, d. h. gem.
der Ausführungsplanung an massive Bauteile (Roh- oder fertigboden / Massivwände / Rohdecke) oder leichte Bauteile (GK-Wände / abgeh. Decken Bestand) angrenzend.

B)  Beplankung

Zuerst an der zum Bestandsbereich weisenden Seite zu beplanken mit weiß beschichteten HPL-Platten (weiß) mit Nut- und-Feder-Kanten, Plattenformat nach eigener Wahl, mit geeigneten Schnellbauschrauben an den Metall-Profilen
ausreichend befestigt, Stirnkantenstöße versetzt
angeordnet, einschl. entsprechendem Anschluß an
angrenzende gerade oder schräge Bauteile, z. B. weiß beschichtete Spanplatte D = 16 mm, oder gleichwertig.

Angeb. Beplankung 1. Seite:  ........................................

Die Beplankung der 1. Seite wird an allen Plattenfugen, Anschlussfugen sowie an den Schraubenköpfen mit geeignetem Material verfugt. Auf eine dauerhaft staub- und rauchdichte Versiegelung wird hier großen Wert gelegt, da diese Seite der Staubwand über längere Zeit als Abschluss von Klinik genutzten Räumlichkeiten fungiert und daher auch gereinigt und desinfiziert werden muss.

Nach Fertigstellung der 1. Seite wird die Baustellenseite doppelt beplankt mit 2 x 12,5 mm Gipskarton-
Bauplatten (GKF), bzw. Gipsplatte Typ DF, Formate
(Standard) und Kantenausbildung nach eigener Wahl, mit
geeigneten Schnellbauschrauben an den Metall-Profilen
ausreichend befestigt, Stirnkantenstöße versetzt
angeordnet, einschl. entsprechendem Anschluß an
angrenzende gerade oder schräge Bauteile.

Angeb. Beplankung 2. Seite:  ........................................

C) Verspachtelung
Sämtliche Schraubenköpfe, Fugen und Kanten sind - aus
Brandschutzgründen auch bei der ersten Lage der
Beplankung - in mind. 2 Arbeitsgängen mit einem
flexiblen Fugenfüller (Flexspachtel) absolut
dicht zu verspachteln.

Angeb. Spachtelmasse:  .......................................

Hinweise:
Die Staubschutzwände sind in hygienisch sensiblen Klinikbereichen zu erstellen, die sich in Betrieb befinden. Der Auf- und Abbau hat zwingend unter Vermeidung jeglicher Staubentwicklung zu erfolgen. Sämtliche Vorarbeiten, wie z.B. Profil- und Plattenzuschnitt, haben an anderem Ort (im Freien oder in der Baustelle) zu erfolgen. Der zusätzliche Aufwand hierfür ist in den Einheitspreis einzukalkulieren.

Aufgrund der hohen haustechnischen Installationsdichte
im Krankenhausausbau besteht ein erhöhter Aufwand bei der Montage der Unterkonstruktion und der Beplankung. Diese ist an sämtliche im Montagebereich bestehenden Installationen und Durchführungskonstruktionen (z. B. Elektroleitungen, Wasserleitungen) fachgerecht anzuschließen. Dieser Mehraufwand ist in die Einheitspreise mit einzurechnen. Zusätzliche Stundenlohnarbeiten werden dafür nicht vergütet.

Die Montage erfolgt einschl. aller erforderlichen Anschlüsse - siehe oben - jedoch Ecken, freie Wandenden und Durchbrüche jeweils gem. separater Position.

Staubschutzwand mit Anforderung an den Brandschutz, aus Metallprofilen, GKF Bauplatten inkl. GK-Verspachtelung liefern, montieren, vorhalten, unterhalten, nach der Nutzungszeit abbauen und abtransportieren und entsorgen, einschl. aller erforderl. Nebenarbeiten, d.h. in fix und fertiger Arbeit.
Menge: 150 m²

**39.2.03 Staubschutzwand, Metall-UK, GKB**
Temporäre Staubschutzwand aus Metall-UK und GKB-Platten-Beplankung, ohne Brandschutzanforderung, ansonsten wie in der Vorposition in vollem Umfang beschrieben, jedoch:

Einzellängen:  ca. 0,80 m bis 4,50m

Höhen:  ca. 2,50 bis 3,75 m

Feuerwiderstandsklasse:  F-0, d. h. ohne

Dichtigkeit:  rauchdicht

Abrechnung:  nach hergestellter Fläche

Eckverbindungen:  recht- oder schiefwinklig
  Abrechnung als Zulage nach
  entspr. LV-Position

A)  Ständerwerk
Einfaches Ständerwerk aus verzinkten CW- und UW-
Profilen, CW 100x50x0,6 gem. DIN 4103, hier Bereich 1,
d. h. mit Ständer-Achsabstand von 62,5 cm, einschl.
Herstellung der umlaufenden Anschlüsse, befestigt mit geeigneten Dübeln, unter Verwendung entsprechender Dichtungsbänder,  bzw. Trennwandkitt bei
Schallschutzanforderung, gerade oder schräg, d. h. gem.
der Ausführungsplanung an massive Bauteile (Roh- oder fertigboden / Massivwände / Rohdecke) oder leichte Bauteile (GK-Wände / abgeh. Decken Bestand) angrenzend.

B)  Beplankung

Zum Bestandsbereich weisende Seite zu beplanken mit GKB-Platten, zweilagig, beide Lage verspachtelt, ungeschliffen, Anschlußfugen zu Bestandswänden GK/Mauerwerk/Stahlbeton dauerelastisch staub- und rauchdicht zu versiegeln.

Angeb. Beplankung:  ........................................

Hinweise:
Die Staubschutzwände sind in hygienisch sensiblen Klinikbereichen zu erstellen, die sich in Betrieb befinden. Der Auf- und Abbau hat zwingend unter Vermeidung jeglicher Staubentwicklung zu erfolgen. Sämtliche Vorarbeiten, wie z.B. Profil- und Plattenzuschnitt, haben an anderem Ort (im Freien oder in der Baustelle) zu erfolgen. Der zusätzliche Aufwand hierfür ist in den Einheitspreis einzukalkulieren.

Aufgrund der hohen haustechnischen Installationsdichte
im Krankenhausausbau besteht ein erhöhter Aufwand bei der Montage der Unterkonstruktion und der Beplankung. Diese ist an sämtliche im Montagebereich bestehenden Installationen und Durchführungskonstruktionen (z. B. Elektroleitungen, Wasserleitungen) fachgerecht anzuschließen. Dieser Mehraufwand ist in die Einheitspreise mit einzurechnen. Zusätzliche Stundenlohnarbeiten werden dafür nicht vergütet.

Die Montage erfolgt einschl. aller erforderlichen
Anschlüsse - siehe oben - jedoch Ecken, freie Wandenden und Durchbrüche jeweils gem. separater Position.

Staubschutzwand ohne Anforderung an den Brandschutz, aus Metallprofilen und GKB-Platten inkl. GK-Verspachtelung und Anschlußfugenversiegelung an angrenzende Bestandswände/Massivwände liefern, montieren, vorhalten, unterhalten, nach der Nutzungszeit abbauen und abtransportieren und entsorgen, einschl. aller erforderl. Nebenarbeiten, d.h. in fix und fertiger Arbeit.
Menge: 52 m²

**39.2.04 Tür in Staubschutzwand, RS, 100 cm Breite**
Zulage für den Einbau von Türen für den Baustellenzugang, wie in der Vorposition beschrieben, in verschiedenen Räumen beim Montieren der zuvor beschriebenen Staubschutzwände, jedoch hier mit anderen Anforderungen:

1. Türöffnung:

Baurichtmaß:  B = 100 cm

ansonsten wie in Leitposition beschrieben

2.Stahlblechtür:

Baurichtmaß b/h:  ca.  1000/2125 mm

ansonsten wie in Leitposition beschrieben

3. Anforderungen:

Hauptfunktion:  Innenraumtür/Baustellentür

Nebenfunktion:  Rauchschutztür

Feuerwiderstandsklasse:  RS, nach DIN 4102
  (Sm-C5, nach DIN EN 13501-2)

Angebotener
Hersteller:  ......................................................

Türöffnung B = 100 cm fachgerecht in GK-Ständerwand als Zulage herstellen, einschl. Lieferung und rauchdichtem Einbau einer RS-Stahlblechtür mit Systemzarge (zweiteilig), verstärkten Ständerprofilen und allem Zubehör, d.h. in fix und fertiger Arbeit.
Menge: 3 St

**39.2.05 Rückbau von Montagewänden, F0, F30, F90**
F0 -F30- und F 90- Montagewänden, beidseitig geschlossen, vollständig zurückbauen, inkl. Unterkonstruktion und Dämmeinlage. Das Abbruchmaterial ist fachgerecht zu trennen und ebenso fachgerecht zu entsorgen.

Ausbauort:  UG, EG und OG2 in  unterschiedlichen Räumen

Raumhöhe
lichte Rohdecke:  bis ca. 3,75m

Feuerwiderstandsklasse:  F 0, F 30-A, F 90-A selbständig

Längen:  von 1,50m bis 6,0m

Bekleidungsdicke:  2 x 12,5mm GKF und GKB

F0- und F30- und F90-Montagewände in Teilen vollständig zurückbauen, Abbruchmaterial entsorgen.
Menge: 60 m²

**39.2.06 Rückbau von Vorsatzschalen und Schachtwänden, F0, F30, F90**
F0 -F30- und F 90- Vorsatzschalen und Schachtwände, einseitig geschlossen, vollständig zurückbauen, inkl. Unterkonstruktion und Dämmeinlage. Das Abbruchmaterial ist fachgerecht zu trennen und ebenso fachgerecht zu entsorgen.

Ausbauort:  UG, EG und OG2 in  unterschiedlichen Räumen

Raumhöhe
lichte Rohdecke:  bis ca. 3,75m

Feuerwiderstandsklasse:  F 0, F 30-A, F 90-A selbständig

Längen:  von 1,50m bis 6,0m

Bekleidungsdicke:  2 x 12,5mm GKF bzw. 2 x 25mm
  Massivplatte

F0- und F30- und F90-Montagewände in Teilen vollständig zurückbauen, Abbruchmaterial entsorgen.
Menge: 60 m²

#### 39.3 Montagewände/VSS/Schachtwände

*Hinweis: Montagewände/VSS/Schachtwände*
38039.1

*Hinweis: Hinweis zu Raumhöhen*
Die Raumhöhen sind im UG/EG und OG1/OG2 unterschiedlich.

Im UG und EG werden lichte Raumhöhen von OK FFB bis UK Rohdecke von 3,32m erreicht.

Im OG1 und OG2 sind die Raumhöhen 3,72m

70% der Wandkonstruktionen werden im OG2 ausgeführt. Es werden alle Wände im EG und OG2 verspachtelt.

Im EG und OG2 werden die Deckenkonstruktionen komplett neu hergestellt. Im UG werden alle Flure mit neuen decken und einige Nebenräume mit Rasterdecken ausgeführt.

Bei der folgenden Kalkulation ist dieser Sachverhalt der unterscheidlichen Höhen zu berücksichtigen.

**39.3.01 GKB-Ständerwand (Typ A), 2x12,5, F0, d=150 mm**
LEITPOSITION

GKB-Metall-Einfachständerwand als leichte,
nichttragende innere Trennwand, ohne Anforderungen an
den Brandschutz, gem. DIN 4103 Teil 1, bzw. nach
Herstellerangabe, als Montagewand, einschl.
aller Befestigungen und Befestigungsmittel liefern und
absolut eben und fluchtgerecht in unterschiedlichen
Längen in verschiedenen Räumen fachmännisch einbringen.
Mit zur Leistung gehören ferner sämtliche Zu-, Schräg-
und Einpaßschnitte vor Ort.

1. Allgemein:

Einbauort:  EG, OG2

Wandstärke:  150 mm

Aufstellgrund:  Rohboden- Rohdecke

Wandhöhe:  ca. 3,32m (im EG)
  ca. 3,72m (im OG1 und OG2)

Wandeinzellängen:  bis ca. 500 cm

Beplankung:  2 x 12,5mm GKB, bzw. Gipsplatte
  Typ A, je Seite

Dämmstärke:  80mm bzw. gemäß Herstellerdetail

bew. Schalldämmaß: Rw´R = 53 dB

Feuerwiderstandsklasse: F-0, d.h. ohne

Angeb.Hersteller: KNAUF ist vorgegeben

Angeb. Fabrikat: .....................................................

2.  Im Einzelnen bestehend aus:

A)  Ständerwerk
Einfaches Ständerwerk aus verzinkten CW- und UW-
Profilen, CW 100x50x0,6 gem. DIN 4103, hier Bereich 1,
d. h. mit Ständer-Achsabstand von 62,5 cm, einschl.
Herstellung der umlaufenden Anschlüsse, starr bzw. ggf.
zur Decke gleitend gem. separater Zulagen-Position,
befestigt mit geeigneten Dübeln, unter Verwendung
entsprechender Dichtungsbänder,  bzw. Trennwandkitt bei
Schallschutzanforderung, gerade oder schräg, d. h. gem.
der Ausführungsplanung an massive Bauteile angrenzend.

Es ist zu beachten, dass die GK-Wand in Teilbereichen durch einbindende Stahlbeton-Stützen einseitig unterbrochen wird, d. h. einseitig läuft die Beplankung durch, das Ständerwerk und die andere Beplankungsseite werden unterbrochen. Diese Unterbrechungen werden übermessen, der Aufwand an zusätzlichen Ständerprofilen und Anarbeitung an die Stützen werden nicht gesondert vergütet und sind in die Einheitspreise einzukalkulieren.

B) Dämmeinlagen
Plattenförmige Dämmschicht nach DIN 18165 Teil 2, aus
80mm Mineralfaser, Baustoffklasse A, nach DIN 4102,
Teil 17, Rohdichte mind. 30 kg/m³, dicht und
abgleitsicher im Zwischenraum eingebaut.

Angeb. Dämmung:  .......................................................

C)  Beplankung
Beidseitig doppelt beplankt mit 2 x 12,5 mm Gipskarton-
Bauplatten (GKB), bzw. Gipsplatte Typ A, Formate
(Standard) und Kantenausbildung nach eigener Wahl, mit
geeigneten Schnellbauschrauben an den Metall-Profilen
ausreichend befestigt, Stirnkantenstöße versetzt
angeordnet, einschl. entsprechendem Anschluß an
angrenzende gerade oder schräge Bauteile.

Angeb. Beplankung: ......................................................

D) Verspachtelung
Sämtliche Schraubenköpfe, Fugen und Kanten sind - aus
Schallschutzgründen auch bei der ersten Lage der
Beplankung - in mind. 2 Arbeitsgängen mit einem
flexiblen Fugenfüller (Flexspachtel) absolut
ebenflächig zu verspachteln, als Grundlage für
bauseitige Maler-, Tapezier- oder Fliesenarbeiten.

zu erreichende
Oberflächenqualität:  Q2

Angeb.
Spachtelmasse: ......................................................

3. Hinweise:
Die Montage erfolgt einschl. aller erforderlichen
Anschlüsse - siehe oben: auch einbindende STB-Stützen - jedoch Ecken, freie Wandenden und Durchbrüche gem. separater Position.

Aufgrund der hohen haustechnischen Installationsdichte
im Krankenhausausbau besteht ein deutlich erhöhter
Aufwand bei der Montage der Unterkonstruktion und der
Beplankung. Diese ist an sämtliche Installationen und
Durchführungskonstruktionen fachgerecht
anzuschließen. Dieser Mehraufwand ist in die
Einheitspreise mit einzurechnen. Zusätzliche
Stundenlohnarbeiten für die zeitverzögerte Beplankung der zweiten Lage werden dafür nicht vergütet.

Die Beplankung erfolgt - bis auf den Sockelbereich gem.
separater Zulagenposition - vorerst nur einseitig. Erst
nach der Fertigstellung aller Installationen und nach
Freigabe durch die Bauleitung kann die Mineralwolle
eingelegt und die 2. Seite vollständig beplankt werden. Zwischen der UK-Stellung inkl. der einseitigen Beplankung und dem Verschliessen der Wände liegen mindestens 4 bis 8 Wochen Montagepause. Das Verspachteln der Wände mit der gewünschten Oberflächenqualität erfolgt wiederum später als das Verschliessen der Wände, nämlich nach dem Estricheinbau - weitere 6 bis 8 Wochen später.
Bei der Kalkulation ist dieser Bauablauf zu berücksichtigen.

Metall-Einfachständerwerk, 150 mm, beidseitig zweilagig
mit GKB-Platten beplankt, ohne Brandschutzanforderung,
einschl. Unterkonstruktion, Spachtelung und
Befestigungsmaterial liefern und einbauen, d.h. in fix
und fertiger Arbeit.
Menge: 50 m²

**39.3.02 GKB-Ständerwand (Typ A), 2x12,5, F0, d=100 mm**
Nichttragende innere Trennwand nach DIN 4103-1 als Montagewand (Gipskartonplatten-Metallständerwand), wie in der Leitposition in vollem Wortlaut beschrieben, jedoch in anderer Stärke:

Wandstärke:  100 mm

Profile:  50 mm

Beplankung:  2 x 12,5mm GKB je Seite

Dämmeinlage:  mit gem. Zulassung auf die
  Wanddicke abgestimmter
  Dämmeinlage

bew. Schalldämmaß:  Rw´R = 56 dB

Sollten aufgrund der Wandhöhe Verstärkungsprofile wie verstärkte C- oder UA-Profile notwendig sein, so ist dies in den Preis einzukalkulieren. Sollte der Abstand der Profile verringert werden müssen, oder ggf. herstellerbedingt weitere konstruktive Maßnahmen erforderlich sein, ist dies ebenfalls im Einheitspreis zu berücksichtigen.

Metall-Einfachständerwerk, 100 mm, beidseitig zweilagig
mit GKB-Platten beplankt, ohne Brandschutzanforderung,
einschl. Unterkonstruktion, Spachtelung und
Befestigungsmaterial liefern und einbauen, d.h. in fix
und fertiger Arbeit.
Menge: 50 m²

**39.3.03 GKF-F90-Ständerwand (Typ DF), 2x12,5, d=150 mm**
GKF-90-Metallständerwand, wie bereits in der
Leitposition in vollem Wortlaut beschrieben einbringen, jedoch hier mit Anforderung an den Brandschutz:

Wandstärke:  150 mm

1. Allgemein:
Wie bereits in der Leitposition in vollem Wortlaut
beschrieben, jedoch:

Wandeinzellängen:  von ca. 1,50m bis ca. 10,00 m

Feuerwiderstandsklasse:  F90, bzw. EI 90
  nach DIN EN 13501-2

2.  Im Einzelnen bestehend aus:
Wie bereits in der Leitposition in vollem Wortlaut
beschrieben, jedoch:

B) Dämmeinlagen
Wie in der Leitposition in vollem Wortlaut beschrieben,
jedoch hier speziell Mineralfaserdämmstoff nach DIN
4102 Teil 17, d.h. nur Steinwolle mit einem
Schmelzpunkt > 1000° C zugelassen, damit die hohe
Anzahl an Steckdosen, Schalter und andere Einbauten
ohne spezielle Kasten-Einhausung oder ohne
Gipsmörtelumhüllung  eingebaut werden können.

C)  Beplankung
Beidseitig doppelt beplankt mit 2 x 12,5 mm Gipskarton-
Feuerschutzplatten (GKF), bzw. Gipsplatte Typ DF, sonst
wie in der Leitposition in vollem Wortlaut beschrieben!

D) Verspachtelung
Sämtliche Schraubenköpfe, Fugen und Kanten sind - aus
Brandschutzgründen auch bei der ersten Lage der
Beplankung - zu verspachteln, sonst wie in der
Leitposition in vollem Wortlaut beschrieben!

Metall-Einfachständerwerk, 150 mm, beidseitig zweilagig
mit GKF-Platten beplankt, mit F90-Anforderung, einschl.
Unterkonstruktion, Spachtelung und Befestigungsmaterial einbauen, d.h. in fix und fertiger Arbeit.
Menge: 120 m²

**39.3.04 GK-Vorsatzschale, 2x12,5 GKB (Typ A) d=100 mm, einseitig, gerade, h bis 3,75 m**
Freistehende Vorsatzschale nach DIN 4103-1 als Montagewand, Einbaubereich 1, bestehend aus:

einfachem Ständerwerk aus verzinkten CW- und UW- Profilen, Achsraster 31,25 cm, einschl. Herstellung der umlaufenden Anschlüsse, starr bzw. zur Decke gleitend, Deckenanschluss  gem. ges. Position, befestigt mit geeigneten Dübeln, unter Verwendung entsprechender Dichtungsbänder/ bzw. Trennwandkitt bei Schallschutzanforderung, gerade oder schräg an massive Bauteile angrenzend,

einseitiger doppelter Beplankung mit Gipskartonbauplatten GKB, angrenzend an gerade oder schräge Bauteile; Schraubenköpfe und Fugen malerfertig verspachtelt, als Grundlage für Tapezier- oder Fliesenarbeiten,

Einbauort:  UG, EG, OG1

Aufstellgrund:  z. T. Rohboden, z. T. Estrich

Wandeinzellängen:  von ca. 0,30 m bis 8,00 m

Wandhöhe:  bis ca. 375 cm

Wanddicke:  ca. 100 mm

Profile:  1 x CW 75x50x0,6

Beplankung:  2 x 12,5 mm GKB

Dämmeinlage:  Hier ohne - nur bei Bedarf gem.  sep. Position!

bew. Schalldämmaß:  ohne Anforderung

Feuerwiderstandsklasse: F-0, d.h. ohne Anforderung

Angeb.Hersteller: KNAUF ist vorgegeben

Angeb. Fabrikat:

.......................................................................................

Sollten aufgrund der Wandhöhe Verstärkungsprofile wie verstärkte C- oder UA-Profile notwendig sein, so ist dies in den Preis einzukalkulieren. Sollte der Abstand der Profile verringert werden müssen, oder ggf. herstellerbedingt weitere konstruktive Maßnahmen erforderlich sein, ist dies ebenfalls im Einheitspreis zu berücksichtigen. Wenn herstellerbedingt in bestimmten Bereichen C-Profile mit größerer Bautiefe (75 mm) eingesetzt werden müssen, so ist dies ebenfalls im Einheitspreis zu berücksichtigen. Diese größere Bautiefe ist zwingend vor Einbau mit der Bauleitung abzustimmen und darf nur nach entsprechender Freigabe zum Einsatz kommen!

Es ist zu beachten, dass die Vorsatzschalen in Teilbereichen durch einbindende Stahlbeton-Stützen rückseitig unterbrochen werden, d. h. die Beplankung läuft durch, das Ständerwerk  wird unterbrochen. Diese Unterbrechungen werden übermessen, der Aufwand an zusätzlichen Ständerprofilen und Anarbeitung an die Stützen werden nicht gesondert vergütet und sind in die Einheitspreise einzukalkulieren.

Die Beplankung erfolgt - bis auf den Sockelbereich gem.
separater Zulagenposition - erst nach der Fertigstellung aller Installationen und nach Freigabe durch die Bauleitung. Dann kann die Mineralwolle eingelegt und die 2. Seite vollständig beplankt werden. Zwischen der UK-Stellung und dem Verschliessen der Vorsatzschalen liegen mindestens 4 bis 8 Wochen Montagepause. Das Verspachteln der Vorsatzschalen mit der gewünschten Oberflächenqualität erfolgt wiederum später als das Verschliessen der Vorsatzschalen, nämlich nach dem Estricheinbau - weitere 6 bis 8 Wochen später.
Bei der Kalkulation ist dieser Bauablauf zu berücksichtigen.

GK-Vorsatzschale, einseitig zweilagig mit GKB-Platten beplankt, ohne Brandschutz- anforderung, einschl. Unterkonstruktion, Spachtelung und Befestigungsmaterial einbauen, d.h. in fix und fertiger Arbeit.
Menge: 260 m²

**39.3.05 F90-GK-Schachtwand, 2x20 GKF (Typ DF), d=90 mm, einseitig, gerade**
Freistehende Schachtwand in F90-Qualität  wie bereits in der Leitposition in vollem Wortlaut beschrieben einbringen, jedoch hier mit plattenförmiger Dämmschicht aus Mineralfaser Baustoffklasse A, Schmelzpunkt > 1000°, dicht und abgleitsicher im Zwischenraum eingebaut, sowie mit
Anforderung an den Brandschutz und Schallschutz

Einbauort:  EG, OG1, OG2

Wandhöhe:  bis ca. 375 cm

Wandeinzellängen:  bis ca. 7,00 m

Wandstärke:  115 mm

Ständerwerk:  1 x CW 75x50x0,6

Dämmdicke:  60 mm

bew. Schalldämmaß:  Rw,R 42dB

Beplankung:  einseitig 2 x 20mm Fireboard
  bzw. Gipsplatte Typ F

Feuerwiderstandsklasse: selbständig F90

F-90-Schachtwand, einseitig zweilagig mit Fireboardplatten beplankt, mit Brandschutzanforderung, einschl. Unterkonstruktion, Dämmung, Spachtelung und Befestigungsmaterial einbauen, d.h.in fix und fertiger Arbeit.
Menge: 120 m²

**39.3.06 Zulage Strahlenschutzkonstruktion, Pb 0,5 mm**
LEITPOSITION - Strahlenschutz

Zulage, d. h. Mehrpreis für die vorbeschriebenen nichttragenden Vorsatzschalen für den einseitigen Einbau von Strahlenschutzplatten als zweite, d.h. oberste Lage anstelle von GKB-Platten, gem. den Angaben in der Ausführungsplanung

Einbauorte:  EG VSS

Wandlängen:  bis ca. 1,0 lfdm

Wandhöhe:  bis ca. 335 cm

Strahlenschutz:  Bleigleichwert Pb 0,5 mm für den
  Raum

Im Einzeln bestehend aus:

Verarbeitung der Bekleidung/Beplankung nach DIN 18181/ 18183 mit einem anderen Material, d. h. einseitig an der Ständerwand besteht die 2. Lage aus Strahlenschutzplatten, 12,5 mm GK + 0,5 mm Bleiblechkaschierung, anstelle der normalen GKB-/GKF-Platten. Achtung, alle Ständerprofile sind vor der Beplankung einseitig als Stoßhinterlegung mit selbstklebenden Walzbleistreifen gem. dem geforderten Bleigleichwert zu belegen, an Ecken und allen Anschlüssen der Wand an angrenzende Bauteile ist sorgfältig darauf zu achten, daß die Bleieinlage nicht unterbrochen wird und alle Anschlüsse entsprechend mit Blei hinterlegt werden.

Hinweise:
Die Dicke der Bleieinlage wird nach DIN 6845 mit dem sog. Bleigleichwert in mm für die Gesamtbleidicke festgelegt. Der erforderliche Bleigleichwert ergibt sich nach dem Strahlen- schutzplan - dieser liegt jedoch noch nicht vor,  d.h. diese Werte sind vor Produktionsbeginn zwingend noch auf die zum Einsatz kommende Geräte gem. dem Strahlenschutz- plan der oder des Geräteherstellers anzupassen. Bei der hier getätigten Angabe handelt es sich deshalb um einen Mindestwert.

Zulage/Mehrpreis zur Herstellung von einseitig walzblei- kaschierten Ständerwänden als Strahlenschutzwände.
Menge: 5 m²

**39.3.07 Zulage für Mehrdicke Bleigleichwert 0,5 mm**
Differenzpreis für Bleifolien-Mehr- bzw. Minderstärke der GK-Strahlenschutzplatten gemäß dem Strahlenschutzplan der Gerätehersteller bei der vorherigen Zulagen-Position Strahlenschutzkonstruktion.

Mehr-/Minderstärke:  pro  0,5 mm Pb

Hinweis:
Diese Position kommt nur nach vorheriger  Anzeige bei
und mit Abstimmung der Bauleitung zur Ausführung.

Zulage/Abzug für  Mehr-/Minderstärke der Bleieinlagen zur Herstellung von einseitig walzbleikaschierten Ständerwände als Strahlenschutzwände.
Menge: 5 m²

**39.3.08 GKB-Ständerwand Bestand (Typ A) 2x12,5, F0 + F30 d=100-150mm dämmen, beplanken, spachteln**
Nichttragende innere Trennwand nach DIN 4103-1 als Montagewand (Gipskartonplatten-Metallständerwand), wie in der Leitposition in vollem Wortlaut beschrieben, hier jedoch befinden sich bereits errichtete Konstruktionen im Bestand welche fachtechnisch geprüft und anschließend gedämmt, beplankt und gespachtelt werden müssen

Wandstärke:  150  mm

Profile:  100 mm

Beplankung:  2 x 12,5mm GKB gemäß  Bestandsaufnahme einseitig oder  zweiseitig

Dämmeinlage:  mit gem. Zulassung auf die
  Wanddicke abgestimmter
  Dämmeinlage

Brandschutzanforderung:  F0 und F30

Oberflächenqualität:  Q2

Sollte bei der Bestandsaufnahme festgestellt werden, dass die bestehende UK beschädigt oder nicht fachtechnisch ausgeführt wurde, so ist ein zusätzliches CW Profil an das bestehende CW Profil von roh bis roh zu ergänzen und fachtechnisch zu befestigen.

Leistungen welche erste bei der Bestandsuafnahme festgestellt werden die zum Erhalt zwingend notwendig sind, sind mit der örtlichen Bauleitung abzustimmen und schriftlich freigeben zu lassen. Sollten zusätzliche Maßnahmen ohne die Zustimmung der Bauleitung erfolgen wird diese Leistung nicht vergütet.

Metall-Einfachständerwerk ohne und mit Brandschutzanforderung, einschl. Dämmung, Beplankung, Spachtelung und Befestigungsmaterial einbauen, d.h. in fix und fertiger Arbeit.
Menge: 205 m²

**39.3.09 Minderkosten für Bestandwände mit 2x GKB beplanken und spachteln, F0**
Minderkosten für Bestandwände wie in der obigen Position beschrieben hier jedoch ohne Ausführung der Dämmeinlage

Die Leistung umfasst das beplanken mit 2 x GKB sowie die Spachtelung in der Oberflächenqualität Q2  ohne Anforderungen an den Brandschutz.
Menge: 56 m²

**39.3.10 Bestandswände, Grund-Spachtelung vorhanden, finish zu verspachteln Q2**
Vorhandene Trockenbauwände und Vorsatzschalen unterschiedlicher Qualitäten und einmal grundgespachtelt, anschleifen und eine Nachspachtelung der Qualität Q2 aufbringen inkl. aller Zwischenschleifgänge und Zwischenschritte

Die Leistung umfasst die Spachtelung in der Oberflächenqualität Q2
Menge: 3178 m²

**39.3.11 Bestandswände, nicht verspachtelt, grund- und finish zu verspachteln Q2**
Vorhandene Trockenbauwände und Vorsatzschalen unterschiedlicher Qualitäten uns einmal grundgespachtelt anschleifen und eine Nachspachtelung der Qualität Q2 aufbringen inkl. aller Zwischenschleifgänge und Zwischenschritte

Die Leistung umfasst die Spachtelung in der Oberflächenqualität Q2
Menge: 980 m²

**39.3.12 Zulage für die Spachtelung von Wandoberflächen auf Q3**
Zulage für die Erhöhung der Spachteloberflächenqualität von Q2 auf Q3 als zus. Spachtelgang als Feinspachtelung, bestehend aus eine dünnen Feinspachtelschicht, breit ausgezogen bzw. vollflächig aufgetragen um alle kleine Poren und Unebenheiten zu verschliessen.

Oberflächenqualität Q3
Menge: 5960 m²

**39.3.13 GKB-Ständerwand Bestand (Typ DF) 2x12,5, F90 d=150mm dämmen, beplanken, spachteln**
Nichttragende innere Trennwand nach DIN 4103-1 als Montagewand (Gipskartonplatten-Metallständerwand), wie in der Leitposition in vollem Wortlaut beschrieben, hier jedoch befinden sich bereits errichtete Konstruktionen im Bestand welche fachtechnisch geprüft und anschließend gedämmt, beplankt und gespachtelt werden müssen

Wandstärke:  150  mm

Profile:  100 mm

Beplankung:  2 x 12,5mm GKF gemäß  Bestandsaufnahme einseitig oder  zweiseitig

Dämmeinlage:  mit gem. Zulassung auf die
  Wanddicke abgestimmter
  Dämmeinlage

Brandschutzanforderung:  F90

Oberflächenqualität:  Q2

Sollte bei der Bestandsaufnahme festgestellt werden, dass die bestehende UK beschädigt oder nicht fachtechnisch ausgeführt wurde, so ist ein zusätzliches CW Profil an das bestehende CW Profil von roh bis roh zu ergänzen und fachtechnisch zu befestigen.

Leistungen welche erste bei der Bestandsuafnahme festgestellt werden die zum Erhalt zwingend notwendig sind, sind mit der örtlichen Bauleitung abzustimmen und schriftlich freigeben zu lassen. Sollten zusätzliche Maßnahmen ohne die Zustimmung der Bauleitung erfolgen wird diese Leistung nicht vergütet.

Metall-Einfachständerwerk, mit Brandschutzanforderung, einschl. Dämmung. Beplankung, Spachtelung und Befestigungsmaterial einbauen, d.h. in fix und fertiger Arbeit.
Menge: 25 m²

**39.3.14 GKB-Vorsatzschale Bestand (Typ A) 2x12,5, F0 d=100-150mm dämmen, beplanken, spachteln**
Nichttragende innere Trennwand nach DIN 4103-1 als Montagewand (Gipskartonplatten-Metallständerwand), wie in der Leitposition in vollem Wortlaut beschrieben, hier jedoch befinden sich bereits errichtete Konstruktionen im Bestand welche fachtechnisch geprüft und anschließend gedämmt, beplankt und gespachtelt werden müssen

Wandstärke:  100 mm

Profile:  75 mm

Beplankung:  einseitig 2 x 12,5mm GKB, gemäß  Bestandsaufnahme

Dämmeinlage:  mit gem. Zulassung auf die
  Wanddicke abgestimmter
  Dämmeinlage

Brandschutzanforderung:  F0

Oberflächenqualität:  Q2

Sollte bei der Bestandsaufnahme festgestellt werden, dass die bestehende UK beschädigt oder nicht fachtechnisch ausgeführt wurde, so ist ein zusätzliches CW Profil an das bestehende CW Profil von roh bis roh zu ergänzen und fachtechnisch zu befestigen.

Leistungen welche erste bei der Bestandsaufnahme festgestellt werden die zum Erhalt zwingend notwendig sind, sind mit der örtlichen Bauleitung abzustimmen und schriftlich freigeben zu lassen. Sollten zusätzliche Maßnahmen ohne die Zustimmung der Bauleitung erfolgen wird diese Leistung nicht vergütet.

GK-Vorsatzschale ohne Brandschutzanforderung, einschl. Dämmung, Beplankung, Spachtelung und Befestigungsmaterial einbauen, d.h. in fix und fertiger Arbeit..
Menge: 936 m²

**39.3.15 GKB-Doppelständerwand Bestand (Typ DF) 2x12,5, F90, dämmen, beplanken, spachteln**
Nichttragende innere Trennwand nach DIN 4103-1 als Montagewand (Gipskartonplatten-Metallständerwand), wie in der Leitposition in vollem Wortlaut beschrieben, hier jedoch befinden sich bereits errichtete Konstruktionen im Bestand welche fachtechnisch geprüft und anschließend gedämmt, beplankt und gespachtelt werden müssen

Beplankung:  einseitig 2 x 12,5mm GKF, gemäß  Bestandsaufnahme

Dämmeinlage:  mit gem. Zulassung auf die
  Wanddicke abgestimmter
  Dämmeinlage

Brandschutzanforderung:  F90

Oberflächenqualität:  Q2

Sollte bei der Bestandsaufnahme festgestellt werden, dass die bestehende UK beschädigt oder nicht fachtechnisch ausgeführt wurde, so ist ein zusätzliches CW Profil an das bestehende CW Profil von roh bis roh zu ergänzen und fachtechnisch zu befestigen.

Leistungen welche erst bei der Bestandsaufnahme festgestellt werden die zum Erhalt zwingend notwendig sind, sind mit der örtlichen Bauleitung abzustimmen und schriftlich freigeben zu lassen. Sollten zusätzliche Maßnahmen ohne die Zustimmung der Bauleitung erfolgen wird diese Leistung nicht vergütet.

Metall-Doppelständerwerk, mit Brandschutzanforderung, einschl. Dämmung. Beplankung, Spachtelung und Befestigungsmaterial einbauen, d.h. in fix und fertiger Arbeit.
Menge: 15 m²

**39.3.16 GKF-Schachtwand Bestand (Typ DF) 2x20, F90 dämmen, beplanken, spachteln**
Nichttragende innere Schachtwand nach DIN 4103-1 als, wie in der Leitposition in vollem Wortlaut beschrieben, hier jedoch befinden sich bereits errichtete Konstruktionen im Bestand welche fachtechnisch geprüft und anschließend gedämmt, beplankt und gespachtelt werden müssen

Profil:  CW75

Beplankung:  einseitig 2 x 20mm Fireboard,  gemäß Bestandsaufnahme

Dämmeinlage:  mit gem. Zulassung auf die
  Wanddicke abgestimmter
  Dämmeinlage

Brandschutzanforderung:  F90

Oberflächenqualität:  Q2

Sollte bei der Bestandsaufnahme festgestellt werden, dass die bestehende UK beschädigt oder nicht fachtechnisch ausgeführt wurde, so ist ein zusätzliches CW Profil an das bestehende CW Profil von roh bis roh zu ergänzen und fachtechnisch zu befestigen.

Leistungen welche erste bei der Bestandsuafnahme festgestellt werden die zum Erhalt zwingend notwendig sind, sind mit der örtlichen Bauleitung abzustimmen und schriftlich freigeben zu lassen. Sollten zusätzliche Maßnahmen ohne die Zustimmung der Bauleitung erfolgen wird diese Leistung nicht vergütet.

Metall-Einfachständerwerk ohne und mit Brandschutzanforderung, einschl. Dämmung, Beplankung, Spachtelung und Befestigungsmaterial einbauen, d.h. in fix und fertiger Arbeit.
Menge: 12 m²

**39.3.17 GKF-F90-RS-Sturzausbildung, 2x12,5, d=150 mm**
GKF-F90-RS-Sturzausbildung, im Anschluss an F30 Langfelddecken als Raumabschluss herstellen

Einbauort:  UG, EG bei Alu-  Rohrrahmentüren oder F30  Langfelddecken raumabschließend

Sturzhöhe:  ca. 150 cm

Unterkante Rohdecke:  ca. 375 cm ü. RFB

LH Unterkante:  ca. 225 cm ü. FFB

Feuerwiderstandsklasse: F90, bzw. EI 90
  nach DIN EN 13501-2

Hinweise:
Auf absolute Rauchdichtigkeit, d. h. Verfugung und Verspachtelung aller Wandanschlüsse und
Durchdringungen wird hier besonders wert gelegt.

An den Trockenbausturz bestehend aus, einem unverkleidetem Stahlrohr in der statisch notwendigen Dimension, welcher zum Einbau der Tür bzw. Glaselement erforderlich ist, Abrechnung gemäß gesonderter Pos. Hieran ist die GK-Sturzausbildung aufzubauen, bzw. anzubinden, d.h. dieses Stahlrohr ist vierseitig mit GKF Platten zu verkleiden.

GKF-F90-RS-Sturzausbildung, bis 150 mm, beidseitig
zweilagig mit GKF-Platten beplankt, mit Anforderung an den Brandschutz, einschl. Unterkonstruktion, Spachtelung und
Befestigungsmaterial hier als Sturzausbildung einbauen, d.h. in fix und fertiger Arbeit.
Menge: 9 m²

**39.3.18 Zulage Beplankung Feuchtraumplatten GKBI (Typ H2)**
Zulage/Mehrpreis für den fachmännischen einseitigen, zweilagigen Einbau von GKBI- Feuchtraumplatten (Gipsplatte Typ H2), d.h. mit reduzierter Wasseraufnahmefähigkeit anstelle von GKB- Platten auf Wänden oder Vorsatzschalen, in Nass- oder Feuchträumen, hier ohne Anforderungen an den Brandschutz.

1. Allgemein:

Einbauorte:  Alle zu fliesende Wände und
  Vorsatzschalen in Feucht- und
  Nassräumen ohne
  Brandschutzanforderung

Beplankung:  2 x 12,5mm GKBI, bzw. Gipsplatte
  Typ H2

2.  Im Einzelnen bestehend aus:
Verarbeitung der Bekleidung/Beplankung mit einem
anderen Material.

Zulage/Mehrpreis zur Herstellung von einseitig
imprägnierten Ständerwänden  /Vorsatzschalen ohne Brandschutzanforderung als Fliesenuntergrund.
Menge: 607 m²

**39.3.19 Zulage Beplankung wasserfestes Verbundmaterial, A2**
Zulage/ Mehrpreis für die evtl. Lieferung und den
fachmännischen Einbau von nichtbrennbaren, wasserfesten
Verbundplatten, als 2. obere Lage, anstelle von 2 x
12,5 mm GKB-Platten auf Wänden und als
Trockenputz im Naßbereich von Duschtassen, hier mit und ohne Anforderungen an den Brandschutz.

1. Allgemein:

Einbauorte:  OG 2

Feuchtigkeitsbeanspruchungsklasse: AO1, d.h. Wandflächen nur
  zeitweise und kurzfristig mit
  Spritzwasser (Zimmerduschen)
  belastet, jedoch mit Bodeneinlauf.

Brandverhalten:  A2 - s1, d0

Beplankung:  1 x ca.12,5 mm oberste Lage einseitig

Wandhöhe:  bis ca. 375 cm

Material:  z.B. hochverdichtete Spezialfaserplatte

Angeb.Hersteller  ............................................

Angeb.
Fabrikat:  ............................................

2.  Im Einzelnen bestehend aus:
Verarbeitung der Bekleidung/Beplankung mit einem
anderen Material, d. h. einseitig an der
Ständerwand/Vorsatzschale oder beim Wandtrockenputz
bestehen alle Lagen aus leicht zu bearbeitenden nicht
brennbaren Ausbauplatten, absolut wasserbeständig sowie
gut geignet als Fliesenträger, mit
Brandschutzanforderung, anstelle der normalen
GKB-Platten.

3. Hinweise:
Die einseitige Beplankung mit Verbundmaterial ist mit
den benachbarten GKBI-, bzw. GKFI-Platten verzahnt
einzubauen. Ist aufgrund der unterschiedlichen
Materialstärke eine Verzahnung nicht möglich, muss die
komplette Wand bis zur nächsten Ecke oder Kante aus
diesem Material hergestellt werden.

Zulage/Mehrpreis zur Herstellung von einseitig
wasserfesten Ständerwänden, Vorsatzschalen oder
Wandtrockenputzen als Fliesenuntergrund je nach Erfordernis.
Menge: 154 m²

**39.3.20 Ertüchtigung GKF-F90-(EI90)-Ständerwand (Typ DF), 1x 15mm Fireboard**
Ertüchtigung einer bestehenden Gipskartonwand zu einer F90-Wand durch Aufbringen einer Lage Fireboard d=15mm einseitig.

Voraussetzungen an Bestandswand:

Metallständer-UK
beidseitige Beplankung mit je 2x 12,5mm GKB-Platten

zu erreichende
Feuerwiderstandsklasse
nach Aufrüstung:  F90
  EI90 nach DIN EN 13501-2

Im Einzelnen bestehend aus:

A) Beplankung
einseitige Beplankung mit Fireboardplatte d=15mm oder gleichwertig

angebotenes Produkt:

______________________________________
(vom Bieter auszufüllen)

B) Verspachtelung
Sämtliche Schraubenköpfe, Fugen und Kanten sind - aus
Brandschutzgründen auch bei der ersten Lage der
Beplankung - zu verspachteln, sonst wie in der
Leitposition in vollem Wortlaut beschrieben!

Metall-Einfachständerwerk, beidseitig zweilagig
mit GKB-Platten beplankt, auf F90-(EI90)-Anforderung, aufrüsten inkl. entsprechender Beplankung, Spachtelung und Befestigungsmaterial liefern und einbauen, d.h.in fix und fertiger Arbeit.
Menge: 200 m²

**39.3.21 Zulage Beplankung Diamantplatte 2x 12,5, F0 d bis 125mm**
Zulage zur vorbeschriebener Pos. GKB Ständerwand ohne Brandschutzanforderung hier jedoch mit erhöhter Anforderung an den Schallschutz mit einseitig doppelter Beplankung aus GK-Diamantplatten statt GK-Bauplatten.

Angeb.Hersteller  ........................................................

Angeb. Fabrikat:  ........................................................

Abrechnung je m2 Wand und Seite, bestehend aus einseitig doppelter Beplankung.
Menge: 50 m²

**39.3.22 Zulage für Wandverbindungen/Eckausbildungen**
Zulage für die Herstellung von recht-, spitz-  oder
stumpfwinkligen T- und Eck-Verbindungen in GK-Ständerwänden und Vorsatzschalen aus den Vorpositionen untereinander.

1. Allgemein:

Wandstärke:  75 bis 150 mm

Wandhöhe:  bis 375 cm

Feuerwiderstandsklasse: F0 bis F90

Verbindungswinkel:  ca. 70° bis 120°

2.  Im Einzelnen bestehend aus:
Innen-, T- und Außeneckausbildungen (recht- oder
schiefwinklig) untereinander, einschl. sämtliche Zu-
Schräg- und Einpaßschnitte vor Ort.

Hinweis:
Für die Ermittlung der genauen Anzahl von T-Verbindungen ist es unerheblich, ob an der Verbindung unterschiedliche Beplankungen/Wandstärken zusammentreffen und die Beplankung einer Wand um die Ecke durchläuft, d. h. z. B. eine GKBI-Wandecke, an der eine GKB-Wand anschließt, wird nur einmal als T-Verbindung (und nicht ein 2. Mal als Eckverbindung) abgerechnet.

Zulage zur Herstellung von Wandverbindungen für alle
GK-Ständerwände und Vorsatzschalen.
Menge: 443 m

**39.3.23 Zulage für Aufdopplung von Leitungsdurchführungen, F30, d= bis 150 mm**
Zulage für die Herstellung von Wandaufdopplungen (zur Leitungsdurchführung) bei Montagewänden der vorgenannten Position.

1. Allgemein:

Einbauort:  notw. Flure / Vorsatzschalen mit  und ohne Brandschutzanforderung

Wandaufbau:  unterschiedliche Konstruktionen,  zweilagig doppelt beplankt

Wandstärke:  unterschiedliche Konstruktionen bis  ca. 150mm (ohne Aufdopplung)

Leitungsart:  hauptsächl. Sanitär- Heizungs- und  Lüftungsleitungen (nichtbrennbar)  mit Streckenisolierung aus  Mineralwolle sowie Mineralwoll-  Schalen im Bereich der  Wanddurchdringung

Leitungsdurchmesser:  ca. DN 20 bis DN 150

Durchm. inkl. Isolierung:  ca. 40 - 170 mm

Feuerwiderstandsklasse: F0, F30, bzw. EI 30, F90, bzw. EI  90 nach DIN EN 13501-2

Stärke Aufdopplung:  3 x 15 mm = 45 mm
  (gemäß MLAR / Gesamtstärke  GKF-Beplankung mind. 60 mm)

2.  Im Einzelnen bestehend aus:
Ausbildung eines Wandbereichs mit 3 zusätzlichen Lagen von Fireboard-Beplankung, mit umlaufend mindestens 10 cm Überstand zu den durchzuführenden Leitungen, d. h. Bekleidung des Wandbereichs in einer Stärke von mind. 60mm, einschl. sämtlicher Befestigungsmittel sowie Zu- und Einpaßschnitte vor Ort.

Hinweis:
Abgerechnet wird diese Position, wo erforderlich, jeweils im Zusammenhang mit der entsprechenden Position "Wanddurchbruch Heizungs- / Sanitärtrasse" im Titel Montagewände. Daher ist der Preis für eine Aufdopplung ebenso für 2-4 Leitungen (Trasse / im Gros 2-3 Leitungen) oder größere Einzelleitungen und die jeweils nötige Wandfläche zu kalkulieren!

Zulage zur Herstellung von Wandaufdopplungen für Leitungs-Durchführungen von 1-4 Leitungen bis DN 150 bei vorgenannten Montagewänden, einschließlich aller dafür erforderlichen  Konstruktionen und Befestigungsmaterialien, d.h. in fix und fertiger Arbeit.
Menge: 20 St

**39.3.24 Zulage Teil-Vorabmontage Beplankung 2. Seite, h = 20/60 cm**
Auf Grund des gewünschten zügigen Baufortschrittes ist
es ggf. nötig, den unteren Bereich der raumbegrenzenden
Wände und Vorsatzschalen mind. ca. 60 cm hoch mit der  1.
Lage und  mind. ca. 20 cm hoch mit der 2. Lage in verschiedenen Bereichen zu beplanken, um den schwimmenden Estrich vorab einbringen zu können. Auf entsprechenden Versatz der Plattenstöße zum späteren Anschluss der restlichen Beplankung ist zwingend zu achten, denn bei Wänden mit Anforderung an den Brandschutz muss gem. Herstellerhinweis die Überdeckung mind. 40 cm betragen!

Da erst vor Ort von Fall zu Fall über den Austausch vom
Estrich durch die Bauleitung entschieden wird, kann
sich die hier angegebene Menge entsprechend reduzieren!

Bei Wänden ist die Abrechnungseinheit lfm für einseitige Vorab-Beplankung. Sollte eine beidseitige Vorab-Beplankung an Wänden erforderlich sein, so werden die entspr. Wandlängen doppelt abgerechnet.

Beplankung:  2 x 12,5mm GKB, bzw. Gipsplatte
  Typ A, oder
  2 x 12,5mm GKF, bzw. Gipsplatte
  Typ F

Hinweis:
Diese Position kommt nur nach vorheriger Anzeige bei
und in Abstimmung mit der Bauleitung zur Ausführung. Für Vorsatzschalen wird bei gleichartiger Vorab-Beplankung eines Estrich-Streifens ebenfalls diese Position abgerechnet.

Zulage/Mehrpreis für Mehraufwand an
Metall-Einfachständerwerk, hier 2. Seite vorab vorerst
nur im Sockelbereich zweilagig im Versatz mit GKB-, bzw.
GKF-Platten beplankt, einschl. Spachtelung und
Befestigungsmaterial,  d.h. in fix und fertiger Arbeit.
Menge: 200 lfdm

**39.3.25 Türöffnungen von 100 bis 125 cm Breite**
Zulage für das Herstellen von Türöffnungen für
Türzargen wie bereits in der Leitposition in vollem
Wortlaut beschrieben, jedoch hier für Türzargen über 90
cm Breite und über  25 kg Türblattgewicht, sowie:

Baurichtmaß:  B = 100 bis 125cm
  H = bis 213,5cm

Wanddicke:  100-150 mm

Hinweis:
Auf die fachgerechte Befestigung der verstärkten
Profilständer im Türbereich wird besonders Wert gelegt.
Diese ist deshalb von der Bauleitung gesondert, d.h.
vor dem Verschalen der Wände abzunehmen.

Türöffnung fachgerecht in GK-Ständerwand als Zulage
herstellen, einschl. verstärkten Ständerprofilen und
allem Zubehör, d.h. in fix und fertiger Arbeit.
Menge: 10 St

**39.3.26 Türöffnungen von 130 bis 180 cm Breite**
Zulage für das Herstellen von Türöffnungen für
Türzargen wie bereits in der Leitposition in vollem
Wortlaut beschrieben, jedoch hier für Türzargen über 90
cm Breite und über  25 kg Türblattgewicht, sowie:

Baurichtmaß:  B = 130 bis 180cm
  H = bis 213,5cm

Wanddicke:  100-150 mm

Hinweis:
Auf die fachgerechte Befestigung der verstärkten
Profilständer im Türbereich wird besonders Wert gelegt.
Diese ist deshalb von der Bauleitung gesondert, d.h.
vor dem Verschalen der Wände abzunehmen.

Türöffnung fachgerecht in GK-Ständerwand als Zulage
herstellen, einschl. verstärkten Ständerprofilen und
allem Zubehör, d.h. in fix und fertiger Arbeit.
Menge: 2 St

**39.3.27 Türöffnungen von 200 bis 225 cm Breite**
Zulage für das Herstellen von Türöffnungen für
Türzargen wie bereits in der Leitposition in vollem
Wortlaut beschrieben, jedoch hier für Türzargen über 90
cm Breite und über  25 kg Türblattgewicht, sowie:

Baurichtmaß:  B = 200 bis 225cm
  H = bis 225cm

Wanddicke:  100-150 mm

Hinweis:
Auf die fachgerechte Befestigung der verstärkten
Profilständer im Türbereich wird besonders Wert gelegt.
Diese ist deshalb von der Bauleitung gesondert, d.h.
vor dem Verschalen der Wände abzunehmen.

Türöffnung fachgerecht in GK-Ständerwand als Zulage
herstellen, einschl. verstärkten Ständerprofilen und
allem Zubehör, d.h. in fix und fertiger Arbeit.
Menge: 3 St

**39.3.28 Traverse für Ständerwände, Holzbohlen, 30/300 mm**
Holzbohlen, ca. 30/300 mm liefern und in die
GK-Ständerwände ohne Brandschutzanforderungen
als Traversen in der erforderlichen Höhe in Abstimmung
mit der Bauleitung einlegen und zur inneren
horizontalen Wandverstärkung stabil befestigen, als
Befestigungsuntergrund für wandbefestigte Lasten wie
Wandhängeschränke, Sanitär- und Einrichtungsgegenstände, etc.

Bohlenbreite:  ca. 300 mm

Bohlenstärke:  ca. 30 mm

Holzbohlen, einschl. Befestigungsmaterial je nach
Erfordernis liefern und zur horizontalen
Wandaussteifung einbauen, d.h. in fix und fertiger
Arbeit.
Menge: 105 lfdm

**39.3.29 Traverse für Ständerwände, Metall-Profile**
Verstärkte C-, bzw. UA-Ständeprofile liefern und in die
GK-Ständerwände mit Brandschutzanforderungen
als Traversen in der erforderlichen Höhe in Abstimmung
mit der Bauleitung einlegen und zur inneren
horizontalen Wandverstärkung stabil befestigen, als
Befestigungsuntergrund für wandbefestigte Lasten wie
Wandhängeschränke, Sanitär- Einrichtungsgegenstände,
etc.

Einbauort:  alle Wände mit F30-/F90-Anforderung

Hinweis:
In Wänden mit Brandschutzanforderungen sind
Holzeinlagen als Wandverstärkung nicht zugelassen!

C-, bzw. UA-Ständerprofile, einschl.
Befestigungsmaterial je nach Erfordernis liefern und
zur horizontalen Wandaussteifung einbauen, d.h. in fix
und fertiger Arbeit.
Menge: 45 lfdm

**39.3.30 Freies Wandende**
Herstellung von freien Wandenden bei GK-Ständerwänden der vorgenannten Positionen:

1. Allgemein:

Wandstärke:  125 bis 150 mm

Wandhöhe:  bis 375 cm

Feuerwiderstandsklasse:  F0 bis F90

2.  Im Einzelnen bestehend aus:

Außeneckausbildungen (rechtwinklig) untereinander, einschl. sämtliche Zu- und Einpaßschnitte vor Ort.

Einbau eines Rechteckrohrs 75/100/3mm am freien Wandende in der notwendigen Höhe von 375cm einbauen inkl. notwendigen Befestigungsmaterial am Boden und an der Deck

Herstellung von freien Wandenden bei GK Ständerwänden, einschließlich aller dafür erforderlichen Konstruktionen und
Befestigungsmaterialien, d.h. in fix und fertiger Arbeit.
Menge: 24 m

**39.3.31 Verstärkungs-Rohr-Profil vertikal und horizontal freistehend für den Anschluss einer Festverglasung**
Stahl-Rechteckrohrprofile, als Befestigungsuntergrund für den bauseitigen Einbau von Fensterfestverglasungen und zur  inneren, vertikalen Wandverstärkung in Form von raumhohen Rohr-Pfosten in Abstimmung mit der Bauleitung einbauen. Einschließlich aller Befestigungsmaterialien wie Kopf-/Fußplatten, Dübel/Schrauben, Winkel usw.

Einbauort:  EG

Profil:  ca. 100 / 50 / 4 mm

Wandhöhe:  bis ca. 375 cm,
  von OK Rohfußboden bis
  UK Rohdecke

Zulage für Rohr-Ständerprofil anstelle des UA-Profils einschl. Befestigungsmaterial gem. Erfordernis zur vertikalen und horizontalen Wandaussteifung einbauen, d.h. in fix und fertiger Arbeit.
Menge: 8 m

**39.3.32 Schachtwand 2x20mm GKF abbrechen und fachgerecht entsorgen**
Abbruch von GK Schachtwandkonstruktionen einschließlich der UK und der Dämmung und der fachgerechten Entsorgung.

Abbruchort:  EG, OG1

Raumhöhe:  bis 3,75m

Beplankung:  2x 20mm Massivbauplatten

Dämmung:  vollflächige eingelegte  Dämmung

Profile:  bis 100mm

Hinweis:
Schutt wird Eigentum des AN

Abbruch von GK Schachtwandkonstruktionen einschließlich der UK, der Dämmung und Beplankung, inkl entsorgung der UK, Dämmung, Beplankung wie auch das Befestigungsmaterial. Das heißt als komplett Leistung und Rückstandslose fachgerechte Entsorgung aller Materialien.
Menge: 41 m²

**39.3.33 GKB-Ständerwand (Typ A), 2x12,5 abbrechen und fachgerecht enstorgen**
Abbruch von GK Wandbeplankungen (F0, F30, F90) einschließlich der Dämmung und der fachgerechten Entsorgung.

Abbruchort:  OG1 Flurseitig

Raumhöhe:  bis 3,75m

Beplankung:  2x 12,5mm GKB

Dämmung:  vollflächige eingelegte  Dämmung

Hinweis:
Schutt wird Eigentum des AN

Abbruch von GK Wandbeplankung einschließlich Dämmung und Beplankung, inkl entsorgung der Dämmung und Beplankung Das heißt als komplett Leistung und Rückstandslose fachgerechte Entsorgung aller Materialien.
Menge: 328 m²

**39.3.34 Dämmen und beplanken mit 2x12,5 Diamant auf Bestands UK zur Ausbildung einer F30 Schachtflurwand**
Beplankung mit 2x12,5mm Diamant auf Bestands UK zur Ausbildung einer F30 Schachtflurwand. Während des Abbruchs ist die bestehende UK zu bewerten und ggfs.durch Ergänzung von CW Profilen zu ertüchtigen.

Einbauort:  OG1 OP Flur

Einbauhöhe:  bis 3,75m

min. Profilstärke:  CW 75

Dämmung:  60mm vollflächiger Dämmeinlage

Beplankung:  2x12,5mm Diamant

Hinweis:
Sollte bei der Bestandsaufnahme festgestellt werden, dass die bestehende UK beschädigt oder nicht fachtechnisch ausgeführt wurde, so ist ein zusätzliches CW Profil an das bestehende CW Profil von roh bis roh zu ergänzen und fachtechnisch zu befestigen.

Leistungen welche erste bei der Bestandsuafnahme festgestellt werden die zum Erhalt zwingend notwendig sind, sind mit der örtlichen Bauleitung abzustimmen und schriftlich freigeben zu lassen. Sollten zusätzliche Maßnahmen ohne die Zustimmung der Bauleitung erfolgen wird diese Leistung nicht vergütet.

Dämmen und beplanken von Bestands UK zur Ausbildung einer F30 Schachtflurwand inkl. allem Befestigungsmaterial herstellen d.h. in fix und fertiger Arbeit
Menge: 328 m²

**39.3.35 Kantenschutzwinkel bei GK-Wänden, Vorsatzschalen u. Bekleidungen**
Eckwinkel/Kantenprofil aus Aluminium, einschl. dem
Befestigungsmittel liefern und in unterschiedlichen
Längen in verschiedenen Räumen an allen vorspringenden
Ecken und Kanten (Leibungen, Unterzüge, Stürze, Nischen,
Verkofferungen, freie Wandenden, etc.), welche in den
einzelnen Positionen nicht erfaßt wurden, zusätzlich
liefern und absolut fluchtgerecht an den
Gipskartonplatten als scharfkantigen senkrechten oder
waagerechten Kantenabschluß sauber einspachteln.

Angeb. Fabrikat :  ............................................

Material:  Aluminium

Profil :  ca. 25/25 mm

Angeb. Profil :  ............................................

Alu-Eckwinkel für GK-Platten zusätzlich liefern und
fachgerecht einspachteln, d.h. in fix und fertiger
Arbeit.
Menge: 1000 m

**39.3.36 Wanddurchdringungen Einzelkabel, F0**
Ausschnittsöffnungen (hier Ringspalt) in
Gipskarton-Ständerwand ohne Brandschutzanforderungen für Einzelkabeldurchführungen während der Beplankung
herstellen, d.h. Kabelöffnung bohren bzw. Beplankung einschlitzen (bei durchlaufenden Kabeln ohne freies Ende), Kabel durchfädeln und später ringsum durchgehend absolut dicht und hohlraumfrei mit dafür geeignetem Material (z. B.
Gipsspachtel) von beiden Seiten verspachteln.

Kabeldurchmesser: bis max. 20 - 70 mm

Wanddicke:  100 mm bis 150 mm

Einzelkabel-Wanddurchbruch ohne Brandschutzanforderung
fachmännisch herstellen und absolut dicht verschließen,
einschl. sämtlichen Materialien, d. h. in fix und
fertiger Arbeit.
Menge: 60 St

**39.3.37 Wanddurchbruch Brandschutzklappen, ca. 200/200 bis 400/400 mm, Nasseinbau**
LEITPOSITION

Wanddurchbruch für Brandschutzklappe (BSK) in F30- oder F90-(EI30/EI90)-Gipskarton-Ständerwand herstellen, die Leistung beinhaltet die Lieferung und den Einbau aller notwendigen Traversen (Wechsel) und ggf. Verstärkungsprofilen aus C-, MSH bzw. UA-Ständerprofilen bis 100 mm Breite, des Leibungsrahmens mit Leibungsbeplankung, incl. allem sonst. Zubehör. Der Wanddurchbruch dient der bauseitigen Durchführung von Lüftungssträngen - hier mittels Brandschutzklappen durch Wände mit Brandschutzanforderung und erfolgt beim Wandaufbau in Absprache mit der Lüftungsplanung. Die Wandöffnung wird hergestellt vor dem bauseitigen Einbau der Brandschutzklappe und ist hinsichtlich genauer Lage und lichter Weite passend zu der entsprechenden Brandschutzklappe exakt nach Angaben der Lüftungsplanung herzustellen.

Leibungsrahmen:
nach BSK-Herstellerangabe aus CW-Pfosten und -Riegeln im Ständerwerk herzustellen, Profile an den Verbindungs- und Kreuzungspunkten je 2-fach verbinden mit Stahl-Blindnieten oder Schnellbauschrauben bzw. je nach BSK-Herstellervorschrift..
Achtung: bei Verbindung der CW-Profile durch Crimpern sind an den Profilverbindungspunkten bei Anbringung der Beplankung je 2 Schrauben zusätzlich anzubringen.

Leibungsbeplankung:
Die Laibung ist zweilagig mit GKF-Plattenmaterial von Aussenkante bis Innenkante der fertigen GK-Wand zu belegen; die BSK wird nach bauseitigem Einbau in die Wandöffnung vom Lüftungsbauer vollständig im Wandquerschnitt eingemörtelt.

Bauöffnungsmaß:  ca. 200/200 mm
  bis 400/400 mm

Ringspaltbreite (um BSK):  ca. 25 - 60 mm
  (bauseits auszumörteln)

Wanddicke:  100 bis 150 mm

Hinweis:
Die fachgerechte Herstellung der Wanddurchführung gem. BSK-Herstellerangabe und allgem. bauaufsichtl. Zulassung ist schriftlich gem. separater Position zu bestätigen.

Wanddurchbruch herstellen für bauseitige BSK, inkl. Verbindungsmitteln und Leibungsbeplankung gem. Herstellerangabe, einschl. sämtlichen Materialien, d. h. in fix und fertiger Arbeit.
Menge: 14 St

**39.3.38 Wanddurchbruch Brandschutzklappen, ca. 1000/500 mm, Nasseinbau**
Wanddurchbruch für Brandschutzklappe (BSK) in F30- oder F90-(EI30/EI90)-Gipskarton-Ständerwand herstellen, wie in Leitposition in vollem Wortlaut beschrieben, hier jedoch in anderer Größe

Bauöffnungsmaß:  ca. 1000 / 500mm

Ringspaltbreite (um BSK):  ca. 25 - 60 mm
  (bauseits auszumörteln)

Wanddicke:  100 bis 150 mm

Hinweis:
Die fachgerechte Herstellung der Wanddurchführung gem. BSK-Herstellerangabe und allgem. bauaufsichtl. Zulassung ist schriftlich gem. separater Position zu bestätigen.

Wanddurchbruch herstellen für bauseitige BSK, inkl. Verbindungsmitteln und Leibungsbeplankung gem. Herstellerangabe, einschl. sämtlichen Materialien, d. h. in fix und fertiger Arbeit.
Menge: 5 St

**39.3.39 Wanddurchbruch Brandschutzklappen, ca. 1500/750 mm, Nasseinbau**
Wanddurchbruch für Brandschutzklappe (BSK) in F30- oder F90-(EI30/EI90)-Gipskarton-Ständerwand herstellen, wie in Leitposition in vollem Wortlaut beschrieben, hier jedoch in anderer Größe

Bauöffnungsmaß:  ca. 1500 / 750mm

Ringspaltbreite (um BSK):  ca. 25 - 60 mm
  (bauseits auszumörteln)

Wanddicke:  100 bis 150 mm

Hinweis:
Die fachgerechte Herstellung der Wanddurchführung gem. BSK-Herstellerangabe und allgem. bauaufsichtl. Zulassung ist schriftlich gem. separater Position zu bestätigen.

Wanddurchbruch herstellen für bauseitige BSK, inkl. Verbindungsmitteln und Leibungsbeplankung gem. Herstellerangabe, einschl. sämtlichen Materialien, d. h. in fix und fertiger Arbeit.
Menge: 5 St

**39.3.40 Wanddurchbruch, F30-F90 (EI30 - EI90), 50-180 mm**
Wanddurchbruch für Rohre/Leitungen in Gipskarton-Ständerwand oder Vorsatzschale mit Brandschutzanforderung in der erforderlichen Größe in Abstimmung mit der HLS- und Elektroplanung während der Beplankung herstellen (aussparen, ausklinken), sowie später, d. h. nach der bauseitigen Rohrinstallation und
abschließender Rohrisolierung die Beplankung umlaufend
beidseitig absolut dicht anarbeiten, vorab fehlende
Steinwolle-Einlage innerhalb der Wandschale ergänzen
und die beigearbeitete Beplankung absolut satt und eben
verspachteln, d.h. als ordnungsgemäßer F-30- oder F-90-(EI30/EI90)-Verschluß von vertikalen Brandabschnitten.

Rohrdurchmesser:  ca. 50 bis 180 mm (incl.
  Wärmedämmung/Conlit-Schale)

Leitungsarten:  ELT- Einbauten

Wanddicke:  100  - 150 mm (Wände)
  75 - 100 mm (Vorsatzschalen)
  Vorsatzschalen aufgedoppelt
  mit GKF gemäß sep. Position!

Feuerwiderstandsklasse:  F-90 oder F-30
  EI30 und EI90
  nach DIN EN 13501-2

Hinweise:
Die Abrechnung erfolgt hier je Einbauteildurchführung

Wanddurchbruch mit Brandschutzanforderung F-30 / F-90 (EI30/EI90) für Heizungs- und Sanitärrohre herstellen und später fachmännisch absolut dicht verschließen, einschl.
sämtlichen Materialien, d. h. in fix und fertiger Arbeit.
Menge: 55 St

**39.3.41 Wand-/Vorsatzschalenaufbruch Leitungen/Sanitärobjekte/Heizkörper, F0, 20-180 mm**
Wandaufbruch/Vorsatzschalenaufbruch für Leitungen / Sanitär-Anschlüsse / Heizkörper / Befestigungen usw., ohne Brandschutzanforderung, wie bereits zuvor in der Leitpositon in vollem Wortlaut beschrieben, jedoch in Vorsatzschalen -bzw. in Ständerwänden nur in einer Seite der Beplankung- herstellen (ausklinken, ausschneiden) und später beiarbeiten, hier einseitig aus der Wand kommende Leitungen, Anschlüsse und Halterungen für Sanitärarmaturen- und Objektanschlüsse (Absperrarmaturen, Waschbecken, Duscharmaturen, WCs, Heizkörper), sowie:

Ø Leitungen usw.  ca. 10 bis 150 mm (je nach
  Leitung, Rohr o. ä.)

Ø Ausschnitte:  ca. 20 bis 180 mm (je nach
  Leitung, Rohr o. ä.)

Ringspalt.  ca. 5 -10 mm (nach Herstellung
  des Ausschnitts zu verschließen
  und glatt zu verspachteln)

Die Ausschnitte sind großenteils für mehrere jew. nebeneinanderliegende Leitungen usw. herzustellen; im folgenden beispielhaft typische Anordnungen:

Waschbecken:  z. B. 2 Wasserleitungen Ø 15 +
  1 Abwasserleitung Ø 50 +
  2 Gewindestangen Ø 10

WC:  z. B. 1 Abwasseranschluß DN100 +
  2 Gewindestangen Ø 12

Heizkörper:  z. B. 1 Vorlauf + 1 Rücklauf Ø 20 +
  2 Heizkörper-Halterungen Ø 10

Armaturen:  z. B. 3 Absperrschieber Ø 25 - 30
  in einer Reihe

Wanddicke GK-Wand
oder Vorsatzschale:  75 -150 mm

Hinweise:
Die Abrechnung erfolgt hier nach Stück  jeweils für einen Aufbruch / Wandausschnitt (also z. B. 1 Waschbecken mit 2 Wasser- u. 1 Abwasser-Anschluß u. 2 Gewindestangen = 5 Stück Wandaufbruch oder 1 Heizkörper mit 1 x Vorlauf, 1 x Rückl., 2 Halterungen = 4 Stück Wandaufbruch).

Die Leistung beinhaltet bei gedämmten Wänden oder Vorsatzschalen ebenfalls die Herstellung eines paßgenauen Ausschnitts in der Dämmung (Mineralwolle D = 40 - 50 mm).

Einseitige Wandöffnung ohne Brandschutzanforderung für
Sanitärarmaturen-, -objekte und Heizkörper herstellen und später fachmännisch absolut dicht verschließen, einschl.
sämtlichen Materialien, d. h. in fix und fertiger Arbeit.
Menge: 111 St

**39.3.42 Revisionsklappe, GK, 300/300 mm**
Sauber ausgeschnittene Öffnung innerhalb von Schalen
ohne Brandschutzanforderung herstellen und eine
Revisions-Systemklappe liefern sowie  entspr. der
Montageanleitung des Herstellers verwindungsfrei und
wandbündig einbauen. In die Einheitspreise sind alle
Materialien, Gerätenutzung und die Arbeitszeit für
evtl. erforderliche Verstärkungen, Anpassungen bzw.
Auswechslungen der Unterkonstruktion sowie die
Arbeitszeit für das Einmessen der Ausschnittsöffnungen
mit einzurechnen. Der Einbaurahmen ist an die
angrenzende Wandfläche sauber anzuspachteln, die Klappe
ist gesondert vollflächig zu spachteln. Die Klappen
sind hierzu herauszunehmen.

Größe:  300 x 300 mm

Art:  Standard mit Fangarm-Sicherung und
  nicht sichtbarem Verschluss- und
  Scharniersystem, z. B. Knauf
  Revisionstür W250, oder gleichwertig.

Angeb.
Fabrikat:  ..........................................................

Rahmen:  Aluminium

Füllung:  2 x 12,5 mm GKB-Platte

Hinweis:
In den GK-Ständerwänden ohne Branschutzanforderungen
nur auf Anforderung, d.h. je nach Erfordernis in
Abstimmung mit den betr. Sanitär- Lüftungs- oder
Elektroinstallateuren sowie der Bauleitung vor Ort.

Standard-Revisionsklappe für Wandschale einschl. dem
Befestigungsmaterial liefern und fachgerecht einbauen,
d.h. in fix und fertiger Arbeit.
Menge: 5 St

**39.3.43 Revisionsklappe, GKF, 300/300 mm, F30**
Sauber ausgeschnittene Öffnung innerhalb der Wandschale
herstellen und eine Revisions-Systemklappe wie bereits
in der Leitposition in vollem Wortlaut beschrieben
liefern und einbauen, jedoch mit Anforderung an den
Brandschutz, sowie

Größe:  300 x 300 mm

Feuerwiderstandsklasse: F30, bzw. EI 30
  nach DIN EN 13501-2

Art:  mit entspr. Prüfzeugnis

Angeb.
Fabrikat:  ...................................................

Füllung:  z. B. 2 x 12,5 mm GKF-Platte,
  oder gleichwertig

Revisionsklappe F-30, d.h. mit Anforderung an den
Brandschutz für Wandschale einschl. dem
Befestigungsmaterial je nach Erfordernis liefern und
fachgerecht einbauen, d.h. in fix und fertiger Arbeit.
Menge: 5 St

**39.3.44 Revisionsklappe, GK, 400/400 mm**
Sauber ausgeschnittene Öffnung innerhalb der Wandschale
herstellen und eine Revisions-Systemklappe
wie bereits in der Leitposition in vollem Wortlaut
beschrieben liefern und einbauen, jedoch

Größe:  bis ca. 400 x 400mm

Feuerwiderstandsklasse: F0, d. h. ohne

Standard-Revisionsklappe für Wandschale einschl. dem
Befestigungsmaterial je nach Erfordernis liefern und
fachgerecht einbauen, d.h. in fix und fertiger Arbeit.
Menge: 5 St

**39.3.45 Revisionsklappe, GKF, 400/400 mm, F30**
Sauber ausgeschnittene Öffnung innerhalb der Wandschale
herstellen und eine Revisions-Systemklappe wie bereits
in der Leitposition in vollem Wortlaut beschrieben
liefern und einbauen, jedoch mit Anforderung an den
Brandschutz, sowie

Größe:  400 x 400 mm

Feuerwiderstandsklasse: F30, bzw. EI 30
  nach DIN EN 13501-2

Art:  mit entspr. Prüfzeugnis

Angeb.
Fabrikat:  ...................................................

Füllung:  z. B. 2 x 12,5 mm GKF-Platte,
  oder gleichwertig

Revisionsklappe F-30, d.h. mit Anforderung an den
Brandschutz für Wandschale einschl. dem
Befestigungsmaterial je nach Erfordernis liefern und
fachgerecht einbauen, d.h. in fix und fertiger Arbeit.
Menge: 5 St

**39.3.46 Revisionsklappe, GKF, 400/400 mm, F90**
Sauber ausgeschnittene Öffnung innerhalb der Wandschale
herstellen und eine Revisions-Systemklappe wie bereits
in der Leitposition in vollem Wortlaut beschrieben
liefern und einbauen, jedoch mit Anforderung an den
Brandschutz, sowie

Größe:  400 x 400 mm

Feuerwiderstandsklasse: F90, bzw. EI 90
  nach DIN EN 13501-2

Art:  mit entspr. Prüfzeugnis

Angeb.
Fabrikat:  ...................................................

Füllung:  z. B. 3 x 12,5 mm GKF-Platte,
  oder gleichwertig

Revisionsklappe F-90, d.h. mit Anforderung an den
Brandschutz für Wandschale einschl. dem
Befestigungsmaterial je nach Erfordernis liefern und
fachgerecht einbauen, d.h. in fix und fertiger Arbeit.
Menge: 5 St

**39.3.47 Promat Stahlbekleidung, F90, einseitig,d= 15mm, HEB 140/140mm**
Stahlbekleidung F 90-A, nach DIN 4102,  aus PROMATECT-H-Silikat-Brandschutzbauplatten, zementgebunden, wasserbeständig Z1 nach DIN EN 12467-12, Rohdichte ca. 820 - 1000 kg/m³, Druckfestigkeit ca. 9,3 N/mm² nach DIN EN 826, nichtbrennbar-A1, qualitätsgesichert nach ISO 9001. Zum Ausgleich von Unebenheiten im Stahl, sind zwischen Außenkante Stahlprofil und Innenseite Bekleidung umlaufend 5 mm Luft zu berücksichtigen und einzukalkulieren.
Einbauort:  OG2 Flur
Doppel T Träger:  HEB 140
Feuerwiderstandsklasse:  F90, bzw. EI 90
  nach DIN EN 13501-2

Art der Bekleidung:  einseitig
Bekleidungsdicke:  15 mm

Stahlbkleidung mit Anforderungen an den Brandschutz als direktbefestigung inkl. allem benötigten Gerät und Befetsigungsmitteln fachgerecht einbauen
Menge: 6 m

**39.3.48 Promat Stahlbekleidung, F90, vierseitig,d= 15mm, IPE 120/58mm**
Stahlbekleidung F 90-A, nach DIN 4102,  aus PROMATECT-H-Silikat-Brandschutzbauplatten, zementgebunden, wasserbeständig Z1 nach DIN EN 12467-12, Rohdichte ca. 820 - 1000 kg/m³, Druckfestigkeit ca. 9,3 N/mm² nach DIN EN 826, nichtbrennbar-A1, qualitätsgesichert nach ISO 9001. Zum Ausgleich von Unebenheiten im Stahl, sind zwischen Außenkante Stahlprofil und Innenseite Bekleidung umlaufend 5 mm Luft zu berücksichtigen und einzukalkulieren.
Einbauort:  EG Flur
IPE Träger:  120/58mm
Feuerwiderstandsklasse:  F90, bzw. EI 90
  nach DIN EN 13501-2

Art der Bekleidung:  vierseitig
Bekleidungsdicke:  15 mm

Stahlbkleidung mit Anforderungen an den Brandschutz als direktbefestigung inkl. allem benötigten Gerät und Befetsigungsmitteln fachgerecht einbauen
Menge: 21 m

**39.3.49 Zargeneinbau Türen mit Brandschutzanforderung, 87,5-100cm**
Zulage für den wandbegleitenden Einbau bauseitig vom Tischler gestellter Stahlumfassungszargen für Brandschutztüren gem. Hersteller- Montageanleitung, diese werden über Montagebleche an den Ständerprofilen verschraubt. Die Zargen sind im Zusammenhang mit der Wandkonstruktion absolut flucht-, waage- und winkelgerecht in der richtigen Einbauhöhe gem. Meterriß zu montieren. Die Leistung beinhaltet das exakte Einmessen und Setzen der Zarge, das Ausfüllen des Zargenhohlraumes mit geeigneter Mineralwolle Baustoffklasse A, das Einbringen von UA-Profilen links und rechts und oberhalb im Sturzbereich und das Entfernen der Distanzeisen unmittelbar nach Einbau der Zarge. Die Türdichtungen werden nach der Lackierung bauseits eingebracht.

Der Einsatz von Montageschaum ist nicht zulässig!

Bauöffnungsmaße:  b = 87,5cm bis 100,0cm
  h bis 212 cm

Fertigwanddicke:  bis 150 mm

Die Zargen befinden sich im EG im Außenbereich und müssen ins Gebäude vertragen werden. das Vertragen ins Gebäude und Verteilen in den Geschossen ist einzukalkulieren. Es werden ca. 65% der Zargen im OG2 eingebaut und der Rest im EG

Stahlumfassungszarge für Brandschutztür fachgerecht in GK-Ständerwand einbauen, einschl. Stopfwolle/Mineralwolle, sämtlicher Befestigungsmittel, Kleinteile und allem Zubehör, d.h. in fix und fertiger Arbeit.
Menge: 10 St

**39.3.50 Zulage Zargeneinbau Türen, 2-teilige Zarge, mit Brandschutzanforderung, 87,5-100cm**
Zulage für den Einbau Zargen wie in Vorposition in vollem Wortlaut beschrieben, hier jedoch als 2-teilige Zarge für Türen mit Brandschutzanforderung, das bedeutet für den Einbau der Zargen nach beidseitiger Beplankung der GK-Wänden.

Bauöffnungsmaße:  b = 87,5 - 100 cm
  h = 212,5cm

2-teilige Stahlumfassungszarge für Brandschutztür fachgerecht in GK-Ständerwand mit Brandschutz- anforderung einbauen, einschl.  Transport der Zargen zum Einbauort, Lieferung und Einbau von Stopfwolle/ Mineralwolle, sämtlicher Befestigungsmittel, Kleinteile und allem Zubehör, d.h. in fix und fertiger Arbeit.
Menge: 10 St

**39.3.51 Zargeneinbau Türen mit Brandschutzanforderung, 105-125cm**
Zulage für den wandbegleitenden Einbau bauseitig vom Tischler gestellter Stahlumfassungszargen gem. Hersteller- Montageanleitung.  Ausführung wie in der Leitposition in vollem Wortlaut beschrieben, hier jedoch in anderen Abmessungen

Bauöffnungsmaße:  b = 105 bis 125cm
  h bis 213,5 cm

Fertigwanddicke:  bis 150 mm
Menge: 3 St

**39.3.52 Zulage Zargeneinbau Türen, 2-teilige Zarge, mit Brandschutzanforderung, 105-125cm**
Zulage für den Einbau Zargen wie in Vorposition in vollem Wortlaut beschrieben, hier jedoch als 2-teilige Zarge für Türen mit Brandschutzanforderung, das bedeutet für den Einbau der Zargen nach beidseitiger Beplankung der GK-Wänden.

Bauöffnungsmaße:  b = 105 bis 125cm
  h bis 213,5 cm

2-teilige Stahlumfassungszarge für Brandschutztür fachgerecht in GK-Ständerwand mit Brandschutz- anforderung einbauen, einschl.  Transport der Zargen zum Einbauort, Lieferung und Einbau von Stopfwolle/ Mineralwolle, sämtlicher Befestigungsmittel, Kleinteile und allem Zubehör, d.h. in fix und fertiger Arbeit.
Menge: 3 St

**39.3.53 Zargeneinbau Türen ohne Brandschutzanforderung, 87,5 - 100cm**
Zulage für den wandbegleitenden Einbau bauseitig vom Tischler gestellter Stahlumfassungszargen gem. Hersteller- Montageanleitung.  Ausführung wie in der Leitposition in vollem Wortlaut beschrieben, jedoch ohne Brandschutzanforderung.

Bauöffnungsmaße:  b = 87,5 - 100 cm
  h = 212,5cm

Fertigwanddicke:  bis 150 mm
Menge: 62 St

**39.3.54 Zulage Zargeneinbau Türen, 2-teilige Zarge, ohne Brandschutzanforderung, 88,5-100cnm**
Zulage für den Einbau Zargen wie in Vorposition in vollem Wortlaut beschrieben, hier jedoch als 2-teilige Zarge für Türen ohne Brandschutzanforderung, das bedeutet für den Einbau der Zargen nach beidseitiger Beplankung der GK-Wänden.

Bauöffnungsmaße:  b = 87,5 - 100 cm
  h = 212,5cm

2-teilige Stahlumfassungszarge fachgerecht in GK-Ständerwand ohne Brandschutzanforderung einbauen, einschl.  Transport der Zargen zum Einbauort, Lieferung und Einbau von Stopfwolle/Mineralwolle, sämtlicher Befestigungsmittel, Kleinteile und allem Zubehör, d.h. in fix und fertiger Arbeit.
Menge: 62 St

**39.3.55 Zargeneinbau Türen ohne Brandschutzanforderung, 105 - 125cm**
Zulage für den wandbegleitenden Einbau bauseitig vom Tischler gestellter Stahlumfassungszargen gem. Hersteller- Montageanleitung.  Ausführung wie in der Leitposition in vollem Wortlaut beschrieben, jedoch ohne Brandschutzanforderung und mit anderen Abmessungen.

Bauöffnungsmaße:  b = 105 bis 125cm
  h bis 213,5 cm

Fertigwanddicke:  bis 150 mm
Menge: 40 St

**39.3.56 Zulage Zargeneinbau Türen, 2-teilige Zarge, ohne Brandschutzanforderung, 105-125cnm**
Zulage für den Einbau Zargen wie in Vorposition in vollem Wortlaut beschrieben, hier jedoch als 2-teilige Zarge für Türen ohne Brandschutzanforderung, das bedeutet für den Einbau der Zargen nach beidseitiger Beplankung der GK-Wänden.

Bauöffnungsmaße:  b = 105 bis 125cm
  h bis 213,5 cm

2-teilige Stahlumfassungszarge fachgerecht in GK-Ständerwand ohne Brandschutzanforderung einbauen, einschl.  Transport der Zargen zum Einbauort, Lieferung und Einbau von Stopfwolle/Mineralwolle, sämtlicher Befestigungsmittel, Kleinteile und allem Zubehör, d.h. in fix und fertiger Arbeit.
Menge: 40 St

#### 39.4 Sonstiges

**39.4.01 Fachunternehmer-Erklärung Brandschutzklappenverschluss**
Nach dem betriebsfertigen Einbau aller Rauch- und
Brandschutzelemente - hier der Brandschutzklappen -
ist deren vorschriftsmäßiger  Verschluß (Einbau) zu
dokumentieren und wie folgt zu bestätigen:

-  Name und Anschrift des Unternehmens, welches
 die Brandschutzklappen eingemörtel, bzw. umbaut
 hat.

- Projekt/ Bauvorhaben/ Baustelle

- Bauherr

- Einzelauflistung der eingebauten Elemente
 mit  Angabe der

- Brandschutz-Klassifzierung und des

- Einbauortes sowie dem

- Datum der Einfassung, bzw. der
 Einmörtelung

Hinweis:
Achtung, wichtig, diese Erklärung muss rechtzeitig,
jedoch engültig bis zur TÜV-Abnahme der
Raumlufttechnischen Anlage vorliegen, sonst nimmt der
TÜV die gesamte Anlage nicht ab!

Mustertext z. B. wie folgt möglich:

Erklärung des Fachunternehmers- hier des Trockenbauerszum Einbau der Brandschutzklappen gemäß der "Richtlinie
über brandschutztechnische Anforderungen an
Lüftungsanlagen"
(Lüftungsanlagenrichtlinie - LAR)

Als verantwortliches Unternehmen bestätigen wir, dass
die von uns verschlossenen rauch- und brandschutzklassifizierten Brandschutzklappen hinsichtlich aller
Einzelheiten - hier nur das Verschließen  betreffend -
fachgerecht unter Einhaltung der Einbauanleitung des
Herstellers sowie aller Bestimmungen der
Lüftunganlagenrichtlinie ordnungsgemäß ausgeführt
wurde.

Die in dieser Erklärung bestätigten Leistungen wurden
auch für die sonstigen von uns geforderten und
ausgeführten Arbeiten hinsichtlich der Forderung gegen
die Übertragung von Feuer und Rauch sinngemäß erbracht.

Ort, Datum, Stempel und Unterschrift des
Fachunternehmers.

Errichterbestätigung/Erklärung  entsprechend den
Vorgaben anfertigen und abliefern. Diese ist zusammen
mit der Schlußrechnung, spätestens jedoch vor der
TÜV-Abnahme der Lüftungsanlage der Bauleitung
auszuhändigen.
Menge: 1 psch

**39.4.02 Dokumentation/Errichterbestätigungen allgemein**
Nach Abschluss aller genannten Brandschutzmaßnahmen der
Titel Montagewände, Vorsatzschalen, Unterdecken, Kanäle
und Brandschottarbeiten hat der Unternehmer dem
Auftraggeber eine schriftliche
Übereinstimmungserklärung zu erstellen, worin er
bescheinigt, daß die von ihm ausgeführten
Brandschutzmaßnahmen - im Einzelnen aufgelistet - den
Bestimmungen der allgemein bauaufsichtlichen
Prüfzeugnisse entsprechen.

Hinweis:
Der fachgerechte Verschluß der Brandschutzklappen gem.
BSK-Herstellerangabe und allgem. bauaufsichtl.
Zulassung ist schriftlich, gem. separater Position zu
bestätigen.

Diese Dokumentation ist einschl. der Kopien der
jeweiligenen gültigen und aktuellen Prüfzeugnisse,
Detailblätter oder der sonstigen anerkannten Nachweise
umgehend und unaufgefordert nach Abschluß der Arbeiten,
spätestens mit der Schlußrechung vorzulegen.

MUSTERTEXT Z. B. WIE FOLGT:

ERKLÄRUNG
des Fachunternehmers- hier des Trockenbauers- zur
Montage von Trockenbau-Brandschutzwänden,
Brandschutzunterdecken und deren bauseitige
Durchdringungen gemäß der brandschutztechnischen
Anforderungen aus dem vorliegenden Brandschutzgutachten
sowie der HBO (Hessische Bauordnung).

Als verantwortliches Unternehmen bestätigen wir, dass
die von uns eingebauten rauch- und brandschutzklassifizierten Bauelemente hinsichtlich aller Einzelheiten fachgerecht und unter Einhaltung aller Bestimmungen, d.h. dem aktuellen Stand der einschlägigen Verordnungen, Richtlinien, Gesetze und dem Stand der Technik sowie den brandschutztechnischen Bestimmungen und Auflagen zum Baugenehmigungsbescheid, d. h. ordnungsgemäß ausgeführt wurden. Hiermit wird bestätigt, daß sämtliche in diesem Projekt eingebauten Elemente das Prüfzeichen des Instituts für Bautechnik tragen.

Einzelauflistung der eingebauten Elemente mit Angabe
der Klassifzierung sowie ggf. der Zulassungsnummer und
des Einbauortes.Der Einbau wurde gemäß den Bedingungen
des Prüfbescheides für die entsprechende Feuerwiderstandsklasse ordnungsgemäß vorgenommen. Die in dieser
Erklärung bestätigten Leistungen wurden auch für die
sonstigen von uns geforderten und ausgeführten Arbeiten
hinsichtlich der Forderung gegen die Übertragung von
Feuer und Rauch sinngemäß erbracht.

Ort, Datum, Stempel und Unterschrift
des Fachunternehmers.

Errichterbestätigung/Übereinstimmungsnachweis
entsprechend den Vorgaben anfertigen und zusammen mit
den Prüfzeugniskopien spätestens zusammen mit der
Schlußrechnung aushändigen, einschl. aller dafür
erforderlichen Nebenarbeiten, d.h. komplett in fix und
fertiger Arbeit.
Menge: 1 psch

**39.4.03 Dauerelastische Fugen, Acryl**
Überstreichbarer, elastischer Fugenverschluß auf Acrylbasis liefern und in Innenräumen an Wand- und Deckenan- schlüssen, Einbauteilen und an Anschlüssen an andere Bauteile, einschl. Vorreinigung und Hinterfüllung der Fuge, fachgerecht einbringen, d. h. gem. Herstellerangabe nach Austrockung der Untergründe ausreichend satt ausspritzen und anschl. mit geeignetem Werkzeug glätten.

Einbauort:  Anschlüsse an Wände/Decken/
  Einbauteile

Fugenbreite:  4- 8 mm, d. h. ca. 6 mm im Mittel

Fugenfarbe:  weiß

Angebotenes
Fabrikat:  .............................................

Hinweis:
Diese Position kommt nur an Bauteilen zur Ausführung, die später nicht noch z. B. durch Maler mit Tapete o. ä. überarbeitet werden. Nur wenn die Anschlußfugen später sichtbar bleiben, ist eine Verfugung durch den Trockenbauer erforderlich. Die Ausführung bedarf hier zwingend der Abstimmung mit der Bauleitung!

Elastischen Acryldichtstoff liefern und in die Fugen
einbringen, einschl. dem Einsatz aller dafür erforderlichen Werkzeuge und Geräte, d.h. in fix und fertiger Arbeit.
Menge: 3000 lfdm

#### 39.5 Deckenkonstruktionen

##### 39.5.1 Gipskartondecken

**39.5.1.01 Gipskarton-Montagedecke, 1x12,5 GKB, ca. 30-100 cm abgehängt**
Gipskarton-Montagedecke als leichte Deckenbekleidung
gem. DIN 18168, einfach beplankt, ohne Anforderungen an
den Brandschutz, nach den Regeldetails der Hersteller,
einschl. aller Befestigungen und Befestigungsmittel absolut eben und fluchtgerecht in verschiedenen Räumen fachmännisch nach Deckenplan einbringen. Mit zur Leistung gehören ferner sämtliche Zu-, Schräg- und Einpaßschnitte vor Ort.

1. Allgemein:

Einbauorte:  UG, EG, OG1, OG2

unterteilt in Einzelflächen von 3,5 m² bis 25 m²,
im Mittel ca. 12 m²

Rohhöhen:  ca. 3,36 m (im UG)
  ca. 3,32 m (im EG)
  ca. 3,72 m (im OG1 und OG2)

Abhanghöhe:  ca. 98 - 138 cm

Lichte Raumhöhe:  ca.  250 cm bis 270 cm

Abhang-Untergrund:  Stahlbetondecke, ca. 28 cm

Beplankung:  1 x 12,5mm GKB, bzw.
  Gipsplatte Typ A

Baustoffklasse:  A2 - s1, d0,
  gemäß Nachweis nichtbrennbar

Feuerwiderstandsklasse: F0, d. h. ohne Anforderung

2.  Im Einzelnen bestehend aus:

A) Unterkonstruktion
Metallunterkonstruktion aus korrosionsgeschützten
doppeltem CD-Schienenrost. Dieses wird mit justierbaren
Schnellabhängern (Federabhänger) entsprechend den
baulichen Voraussetzungen an der Stahlbetondecke mit
bauaufsichtlich zugelassenen Befestigungsmitteln gem.
statischer Erfordernis sowie unter Beachtung von
geplanten Deckeneinbauteilen abgehängt.

B) Beplankung
Einfach beplankt mit 1 x 12,5 mm Gipskarton- Bauplatten (GKB),  bzw. Gipsplatte Typ A. Formate (Standard) und Kantenausbildung nach eigener Wahl, mit geeigneten Schnellbauschrauben an den Metall-Profilen aus doppeltem CD-Schienenrost ausreichend befestigt, einschl. aller Anpassungen der Decken- konstruktion an Wandaußenecken, Pfeiler, Wandscheiben, Stützen und alle sonstigen angrenzenden geraden oder schrägen Bauteile soweit vorhanden.

D) Verspachtelung
Sämtliche Schraubenköpfe, Fugen und Kanten sind in
mind. 2 Arbeitsgängen mit einem flexiblen Fugenfüller
(Flexspachtel) absolut ebenflächig zu verspachteln, als
Grundlage für bauseitige Anstricharbeiten

Folgender Bauablauf wird zur Kalkulation vorgegeben:
1.  Montage der UK inkl. aller Trag- und Querprofile
2.  Verschluss der GK-Decke nach 4 bis 6 Wochen nach der Montage der UK. Beim Verschliessen der GK-Decke muss eng mit den Gewerken Elektro und Lüftung zusammengearbeitet werden, damit sämtliche Ausschnitte und Einbauten auch maßgetreu erfolgen.

Gipskarton-Unterdecke (GKB), einschl. dem
Befestigungsmaterial gem. den entsprechenden
Konstruktionsblättern  fachgerecht einbauen,
d.h. in fix und fertiger Arbeit.
Menge: 1467 m²

**39.5.1.02 Gipskarton-Montagedecke, 1x12,5 GKB, ca. 30-100 cm abgehängt, ergänzen**
Gipskarton-Montagedecke als leichte Deckenbekleidung
gem. DIN 18168, einfach beplankt, ohne Anforderungen an
den Brandschutz wie in der Leitpos. ausführlich beschrieben, hier jedoch als Ergänzung

Kleinflächen bzw. Mindermengen werden nicht gesondert vergütet und sind in den EP mit einzukalkulieren

Gipskarton-Unterdecke (GKB), einschl. dem
Befestigungsmaterial als Ergänzung, fachgerecht einbauen,
d.h. in fix und fertiger Arbeit.
Menge: 13 m²

**39.5.1.03 Wandanschluss mit höhengleicher Friesausbildung, 50-70cm**
Gipskarton-Montagedecke als leichte Deckenbekleidung gem. DIN 18168, einfach beplankt, ohne Anforderungen an den Brandschutz, nach den Regeldetails der Hersteller, einschl. aller Befestigungen und Befestigungsmittel liefern und absolut eben und fluchtgerecht in unterschiedlichen Längen in verschiedenen Räumen als Deckenrandstreifen mit parallelem Verlauf zu allen angrenzenden Trennwänden als Wandanschluss oder mittlerer Verbindungssteg zweier Felder zur Einfassung der Rasterdecken (Metall oder Mineralfaser) fachmännisch nach Deckenplan einbringen. Mit zur Leistung gehören ferner sämtliche Zu-, Schräg- und Einpaßschnitte vor Ort.

Lichte Höhe Rohdecke:  bis ca. 375 cm

Abhanghöhe:  ca. 100 -125 cm
  je nach Nutzung

Lichte Raumhöhe:  ca.  250 bis ca. 270 cm

Abhang-Untergrund:  Stahlbetondecke, ca. 28 cm

Friesbreite:  ca. 50 - 70 cm,

Beplankung:  1 x 12,5 mm GKB

Baustoffklasse:  A2 - s1, d0

Feuerwiderstandsklasse:  F0, d. h. ohne Anforderung

Angeb.Hersteller:  ........................................................

Angeb. Fabrikat:  ........................................................

Im Einzelnen bestehend aus:

a) Unterkonstruktion
Metallunterkonstruktion aus korrosionsgeschütztem doppelten CD-Schienenrost. Dieser wird mit justierbaren Schnellabhängern (Federabhänger) entsprechend den baulichen Voraussetzungen an der Stahlbetondecke mit bauaufsichtlich zugelassenen Befestigungsmitteln gem. statischer Erfordernis sowie unter Beachtung von geplanten Deckeneinbauteilen abgehängt. Der Haken des Federab- hängers, bzw. des Hakendrahtes ist zwingend zur Öse hin zu verschließen (sonst Verletzungsgefahr bei späteren Revisionen!).

b) Beplankung
Einfach beplankt mit 1 x 12,5 mm Gipskarton- Bauplatten (GKB), Formate (Standard) und Kantenausbildung nach eigener Wahl, mit geeigneten Schnellbauschrauben an den Metall-Profilen aus doppeltem CD-Schienenrost ausreichend befestigt, einschl. aller Anpassungen der Deckenkon- struktion an Wandaußenecken, Pfeiler, Wandscheiben, Stützen und alle sonstigen angrenzenden Bauteile soweit vorhanden.

Der einseitige Randanschluß erfolgt umlaufend an ein dafür aus der Vorposition Mineralfaserdecke eigenständig abge- hängtes T- Profil zur Aufnahme der Minerfaserplatten als auch des GK-Randfrieses, d.h. dieser erfolgt höhengleich.

c) Verspachtelung
Sämtliche Schraubenköpfe, Fugen und Kanten sind in mind. 2 Arbeitsgängen mit einem flexiblen Fugenfüller (Flex- spachtel) absolut ebenflächig zu verspachteln, als Grundlage für bauseitige Maler-, bzw. Tapezierarbeiten.

Angeb. Spachtelmasse:  .......................................................

Hinweis:
Aufgrund der hohen haustechnischen Installationsdichte im Krankenhausausbau besteht ein deutlich erhöhter Aufwand bei der Montage der Unterkonstruktion.  Dieser Mehraufwand ist in die Einheitspreise mit einzurechnen. Kleinflächen bzw. die Kleinteiligkeit der Montage wird ebenefalls nicht gesondert verügtet und muss in den EP mit eingerechnet werden. Zusätzliche Stundenlohnarbeiten werden dafür nicht vergütet.

Gipskarton-Unterdecke, einschl. dem Befestigungsmaterial gem. den entsprechenden Konstruktionsblättern fachgerecht als höhengleiche Friesausbildung einbauen, d.h. in fix und fertiger Arbeit.
Menge: 148 m

**39.5.1.04 Wandanschluss mit höhengleicher Friesausbildung, 20-40cm**
Gipskarton-Montagedecke als leichte Deckenbekleidung gem. DIN 18168, einfach beplankt, ohne Anforderungen an den Brandschutz, nach den Regeldetails der Hersteller, einschl. aller Befestigungen und Befestigungsmittel liefern und absolut eben und fluchtgerecht in unterschiedlichen Längen in verschiedenen Räumen als Deckenrandstreifen mit parallelem Verlauf zu allen angrenzenden Trennwänden als Wandanschluss oder mittlerer Verbindungssteg zweier Felder zur Einfassung der Rasterdecken (Metall oder Mineralfaser) fachmännisch nach Deckenplan einbringen. Mit zur Leistung gehören ferner sämtliche Zu-, Schräg- und Einpaßschnitte vor Ort.

Lichte Höhe Rohdecke:  bis ca. 375 cm

Abhanghöhe:  ca. 100 -125 cm
  je nach Nutzung

Lichte Raumhöhe:  ca.  250 bis ca. 270 cm

Abhang-Untergrund:  Stahlbetondecke, ca. 28 cm

Friesbreite:  ca. 20 - 40cm,

Beplankung:  1 x 12,5 mm GKB

Baustoffklasse:  A2 - s1, d0

Feuerwiderstandsklasse:  F0, d. h. ohne Anforderung

Angeb.Hersteller:  ........................................................

Angeb. Fabrikat:  ........................................................

Im Einzelnen bestehend aus:

a) Unterkonstruktion
Metallunterkonstruktion aus korrosionsgeschütztem doppelten CD-Schienenrost. Dieser wird mit justierbaren Schnellabhängern (Federabhänger) entsprechend den baulichen Voraussetzungen an der Stahlbetondecke mit bauaufsichtlich zugelassenen Befestigungsmitteln gem. statischer Erfordernis sowie unter Beachtung von geplanten Deckeneinbauteilen abgehängt. Der Haken des Federab- hängers, bzw. des Hakendrahtes ist zwingend zur Öse hin zu verschließen (sonst Verletzungsgefahr bei späteren Revisionen!).

b) Beplankung
Einfach beplankt mit 1 x 12,5 mm Gipskarton- Bauplatten (GKB), Formate (Standard) und Kantenausbildung nach eigener Wahl, mit geeigneten Schnellbauschrauben an den Metall-Profilen aus doppeltem CD-Schienenrost ausreichend befestigt, einschl. aller Anpassungen der Deckenkon- struktion an Wandaußenecken, Pfeiler, Wandscheiben, Stützen und alle sonstigen angrenzenden Bauteile soweit vorhanden.

Der einseitige Randanschluß erfolgt umlaufend an ein dafür aus der Vorposition Mineralfaserdecke eigenständig abge- hängtes T- Profil zur Aufnahme der Minerfaserplatten als auch des GK-Randfrieses, d.h. dieser erfolgt höhengleich.

c) Verspachtelung
Sämtliche Schraubenköpfe, Fugen und Kanten sind in mind. 2 Arbeitsgängen mit einem flexiblen Fugenfüller (Flex- spachtel) absolut ebenflächig zu verspachteln, als Grundlage für bauseitige Maler-, bzw. Tapezierarbeiten.

Angeb. Spachtelmasse:  .......................................................

Hinweis:
Aufgrund der hohen haustechnischen Installationsdichte im Krankenhausausbau besteht ein deutlich erhöhter Aufwand bei der Montage der Unterkonstruktion.  Dieser Mehraufwand ist in die Einheitspreise mit einzurechnen. Kleinflächen bzw. die Kleinteiligkeit der Montage wird ebenefalls nicht gesondert verügtet und muss in den EP mit eingerechnet werden. Zusätzliche Stundenlohnarbeiten werden dafür nicht vergütet.

Gipskarton-Unterdecke, einschl. dem Befestigungsmaterial gem. den entsprechenden Konstruktionsblättern fachgerecht als höhengleiche Friesausbildung einbauen, d.h. in fix und fertiger Arbeit.
Menge: 50 m

**39.5.1.05 GK-Verkofferung zweiseitig, 2x12,5 mm, GKB**
2-seitige Verkofferung aus GK-Metall-Einfachständerwand, wie bereits in der Leitposition unter Montagewände in vollem Wortlaut beschrieben, einbringen, jedoch hier für die Verkleidung/Verkofferung 1-fach abgewinkelt (L-Form), nach Abschluss aller Installationen und nur einseitig doppelt beplankt, sowie die eingespachtelten Kantenschutzwinkel. Die Montage erfolgt an eine F0-Vorsatzschale.

1.  Allgemein:

Einbauort:  UG

Wandstärke:  75mm

Ausrichtung:  waagerecht oder senkrecht

Form:  1-fach abgewinkelt (L-Form)

Abwicklung:  ca.. 85/125 cm

Profile:  bis 50 mm

Beplankung:  einseitig 2 x 12,5mm GKB
  (Gipsplatte Typ A)

Feuerwiderstandsklasse:  F-0, d.h. ohne

Aufmaß:  Abwicklungsfläche

2.  Im Einzelnen bestehend aus:

A)  Ständerwerk:
Einfaches Ständerwerk aus verzinkten CW- und UW- Profilen, CW 50 gem. DIN 4103, sonst wie in der Leitposition in vollem Wortlaut beschrieben!

B)  Dämmauflage:  40mm

C)  Beplankung:
Einseitig außen doppelt beplankt mit 2 x 12,5 mm Gipskarton- Bauplatten (GKB), sonst wie in der Leitposition in vollem Wortlaut beschrieben!

Metall-Einfachständerwerk in L-Winkelform als 2-seitige einseitig zweilagig mit GKB-Platten beplankt, ohne Brandschutzanforderung, einschl. Unterkonstruktion, Spachtelung und Befestigungsmaterial einbauen, d.h. in fix und fertiger Arbeit.
Menge: 7 m²

**39.5.1.06 Zulage für Kleinflächen, < 5,00 m²**
Zulage für die Herstellung von Kleinflächen bis 5,00 qm bei GK-Decken wie bereits in der Leitposition GK-Montagedecke in vollem Wortlaut beschrieben liefern und einbauen, jedoch hier für Kleinflächen unter 5,00 qm sowie ggf. bei Friesen über 50 cm Breite, die nicht über die Pos. "Friesausbildung" nach lfdm abgerechnet werden.

Einbauorte:  EG, OG1, OG2

Beplankung:  1 x 12,5mm GKB

Flächengrößen:  < 5,00 m²

Zulage zur Herstellung von Kleinflächen bei Gipskarton-Unterdecken, einschließlich aller dafür erforderlichen  Konstruktionen und Befestigungsmaterialien, d.h. in fix und fertiger Arbeit.
Menge: 39 m²

**39.5.1.07 Zulage GK-Lochplatte**
Zulage für die Lieferung und das flächenbündige Einlassen von GK- Lochplatten an Teilbereichen der Deckenflächen als Beplankung für die Gipskarton- Montagedecke aus der Vorposition anstelle der dort genannten geschlossenen GKB- Platten.

Beplankung mit 1 x 12,5 mm GK-Akustik-Designplatten DIN 18168, Lochreihen gerade, Quadratlochung 12-25, vierseitig scharfkantig mit ungelochtem Rand ohne Fase, rückseitig kaschiert mit schallabsorbierendem Faservlies, Farbe schwarz, als Sonderbeplankung in polygonen Teilflächen.

In die Einheitspreise sind alle Materialien, Gerätenutzung und die Arbeitszeit für erforderliche Anpassungen bzw. Auswechslungen der Unterkonstruktion, zusätzliche Abhängungen sowie die Arbeitszeit für das Einmessen der Rundungen/Schrägen mit einzurechnen.

Einschl. sorgfältigst ausgeführter Randspachtelung (Friesspachtelung) von Teilbereichen der Flächen an gerundeten oder abgeschrägten Randabschlüssen.

Einbauort:  Wartebereich, Stützpunkte, Empfang

Zulage zur Herstellung von Lochplatten-Teilflächen bei Gipskarton-Unterdecken, einschließlich aller dafür erforderlichen Zuschnitte, Konstruktionen und Befestigungsmaterialien, d.h. in fix und fertiger Arbeit.
Menge: 182 m²

**39.5.1.08 Zulage für Rundausschnitte in GK-Decken, D bis 26 cm**
Öffnungen innerhalb der Deckenschale von abgehängten
einschaligen Gipskartondecken, gem. Deckenplan, als
runden Deckenausschnitt für bauseitige Einbauleuchten,
Lautsprecher, Lüftungsauslässe oder sonstige
Deckeneinbauten herstellen. In die Einheitspreise sind
alle Materialien, Gerätenutzung und die Arbeitszeit für
evtl. erforderliche Anpassungen bzw. Auswechslungen der
Unterkonstruktion, zusätzliche Abhängungen sowie die
Arbeitszeit für das Einmessen der Ausschnittsöffnungen
mit einzurechnen.

Durchmesser:  ca. 105 bis ca. 260 mm

Hinweis:
Die exakten Ausschnittsöffnungen sind aus dem
Elektroinstallationsplan zu entnehmen, bzw. vor Ort mit
dem Elektriker und der Bauleitung nochmals im Detail
abzustimmen.

Runde Deckenausschnitte in den erforderlichen
Ausschnittsmaßen herstellen, einschl. aller
Nebenarbeiten, d.h. in fix und fertiger Arbeit.
Menge: 70 St

**39.5.1.09 Zulage Anarbeiten an Rundungen und Einbauteile**
Zulage zur Vorposition GK- Montagedecken und Lochplatte für das Anpassen der Beplankung und des Lochfelds einschließlich aller Zuschnitte für den sauberen Anschluß an Rundstützen, Einbauleuchten, Lautsprecher oder Lüfterauslässe.

Rundausschnitte:  Ø ca. 150 mm bis 400 mm

Rechteck-Ausschnitte:  ca. 150 x 150 mm bis
  600 x 600 mm

In dieser Position sind nur die kleinteiligen Anschlüsse erfaßt, die nicht bereits in der Position GK-Lochplatte Bestandteil der Leistung sind (dort Bestandteil: Herstellen der gerundeten Begrenzug des Lochfelds).

In die Einheitspreise sind alle Materialien, Gerätenutzung und die Arbeitszeit für erforderliche Anpassungen bzw. Auswechslungen der Unterkonstruktion, zusätzliche Abhängungen sowie die Arbeitszeit für das Einmessen der Rundungen und Ausschnitte mit einzurechnen.

Zulage/Mehrpreis zur Anarbeitung von
Lochplatten-GK-Decken an Rundstützen, Leuchten und runde oder eckige Einbauteile, einschließlich aller dafür erforderlichen  Konstruktionen und Zuschnitte, d.h. in fix und fertiger Arbeit.
Menge: 84 St

**39.5.1.10 Zulage Beplankung Feuchtraumplatten GKBI (Typ H2)**
Zulage/Mehrpreis für die Lieferung und den
fachmännischen einlagigen Einbau von GKBI-
Feuchtraumplatten (Gipsplatte Typ H2), d.h. mit
reduzierter Wasseraufnahmefähigkeit
anstelle von GKB- Platten an GK-Decken in Nass- oder Feuchträumen, hier ohne Anforderungen an den Brandschutz.

1. Allgemein:

Einbauorte:  Alle geschlossenen GK-Decken in
  Feucht- und Nassräumen ohne
  Brandschutzanforderung

Angeb.Hersteller  ...................................................

Angeb.
Fabrikat:  ...................................................

Beplankung:  1 x 12,5mm GKBI, bzw.
  Gipsplatte Typ H2

2.  Im Einzelnen bestehend aus:
Verarbeitung der Bekleidung/Beplankung mit einem
anderen Material, d. h. die  Deckenbeplankung besteht aus Feuchtraumplatten 12,5 mm GKBI (Gipsplatte Typ H2) anstelle der normalen GKB-Platten (Gipsplatte Typ A).

Zulage/Mehrpreis zur Herstellung von
imprägnierten GK-Decken ohne Brandschutzanforderung als Feuchtraum-Decke.
Menge: 157 m²

**39.5.1.11 Zulage Deckenverstärkung**
Lieferung und Montage von geeigneten verzinkten Profilen zur Herstellung von Verstärkungen der Unterdecken im Bereich der GK-Decken vor Fenstern, gem. Deckenplan, zur bauseitigen Befestigung von Vorhangschienen oder anderen Fensterbehängen.

Oberhalb der Deckenebene im Deckenhohlraum drucksteifen Rahmen aus UA- Profilen an die Rohdecke montieren.

Profil:  UA, ca. 100 x 40 x 2 mm

Höhe Rahmen:  ca 250 bis 1.000 mm

Länge:  bis ca.10 m

In die Einheitspreise sind alle Materialien, Gerätenutzung und die Arbeitszeit für evtl. erforderliche Anpassungen bzw. Auswechslungen der Unterkonstruktion, zusätzliche Aussteifungen sowie die Arbeitszeit für das Einmessen der Verstärkungen mit einzurechnen.
Menge: 20 m

**39.5.1.12 Deckenschürze, gerade, h bis 30 cm**
GKB-Platten, wie bereits in der Leitposition "GK-Montagedecke" in vollem Wortlaut beschrieben, d.h. einfach beplankt  einbauen, jedoch zur Herstellung einer
Decken-Schürze als vertikaler Abschlußstreifen bzw. zur senkrechten Verbindung, bzw. Überbrückung
von abgehängten Deckenflächen unterschiedlicher Höhe, ohne Anforderungen an den Brandschutz, sowie:

Einbauort:  als Verbindung zwischen
  Deckenflächen unterschiedlicher
  Abhanghöhe

Schürzenhöhe:  ca. 15 - 145  cm

Feuerwiderstandsklasse: F-0, d.h. ohne!

Beplankung:  1 x 12,5mm GKB
  (Gipsplatte Typ A)

Lichte Höhe
Rohdecke:  ca. 375 cm

Gipskarton-Deckenschürze, einschl. dem
Befestigungsmaterial ggf. liefern und fachgerecht als
gerader, vertikaler Deckenverschluss einbauen, d.h. in
fix und fertiger Arbeit.
Menge: 74 m

**39.5.1.13 Deckenschürze, gerade, h bis 30 cm, F30**
GKB-Platten, wie bereits in der vollumfänglich beschrieben, hier jedoch doppelt mit GKF Platten beplankt einbauen, zur Herstellung einer  Decken-Schürze als vertikaler Abschlußstreifen bzw. zur senkrechten Verbindung, bzw. Überbrückung von abgehängten Deckenflächen unterschiedlicher Höhe, mit Anforderungen an den Brandschutz, sowie:

Einbauort:  als Verbindung zwischen
  Deckenflächen unterschiedlicher
  Abhanghöhe

Schürzenhöhe:  ca. 15 - 145  cm

Feuerwiderstandsklasse: F-30,

Beplankung:  2 x 12,5mm GKF
  (Gipsplatte Typ DF)

Lichte Höhe
Rohdecke:  ca. 375 cm

Gipskarton-Deckenschürze, einschl. dem
Befestigungsmaterial ggf. fachgerecht als
gerader, vertikaler Deckenverschluss einbauen, d.h. in
fix und fertiger Arbeit.
Menge: 5 m

**39.5.1.14 Zulage zur Deckenschürze, rund, h bis 30 cm**
GKB-Platten, wie bereits in der Leitposition "GK-Montagedecke" in vollem Wortlaut beschrieben, d.h. einfach beplankt, liefern und einbauen, jedoch zur Herstellung einer
Decken-Schürze als vertikaler Abschlußstreifen bzw. zur senkrechten Verbindung, bzw. Überbrückung
von abgehängten Deckenflächen unterschiedlicher Höhe oder zur (bauseits verputzten) Stahlbeton-Rohdecke, ohne Anforderungen an den Brandschutz, sowie:

Einbauort:  als Verbindung zwischen
  Deckenflächen unterschiedlicher
  Abhanghöhe

Schürzenhöhe:  ca. 15 - 30  cm

Feuerwiderstandsklasse: F-0, d.h. ohne!

Beplankung:  1 x 12,5mm GKB
  (Gipsplatte Typ A)

Lichte Höhe
Rohdecke:  ca. 375 cm

Radius:  ca. 150cm

Gipskarton-Deckenschürze, einschl. dem
Befestigungsmaterial ggf. liefern und fachgerecht als
gerader, vertikaler Deckenverschluss einbauen, d.h. in
fix und fertiger Arbeit.
Menge: 3 m

**39.5.1.15 Zulage Revisionsklappe, GK, 60/60 cm**
Sauber ausgeschnittene Öffnung innerhalb der
Deckenschale herstellen und eine Revisions-Systemklappe
liefern sowie  entspr. der Montageanleitung des
Herstellers verwindungsfrei und deckenbündig einbauen.
In die Einheitspreise sind alle Materialien,
Gerätenutzung und die Arbeitszeit für evtl.
erforderliche Verstärkungen, Anpassungen bzw.
Auswechslungen der Unterkonstruktion, zusätzliche
Abhängungen sowie die Arbeitszeit für das Einmessen der
Ausschnittsöffnungen mit einzurechnen. Der Einbaurahmen
ist an die angrenzende Deckenfläche sauber
anzuspachteln, die Klappe ist gesondert vollflächig zu
spachteln. Die Klappen sind hierzu herauszunehmen.

Größe:  ca. 600 x 600mm

Art:  Standard mit Fangarm-Sicherung und
  nicht sichtbarem Verschluss- und
  Scharniersystem.

Angeb.
Fabrikat:  ............................................................

Rahmen:  Aluminium

Füllung:  1 x 12,5 mm GKB-Platte

Standard-Revisionsklappe für Deckenschale einschl. dem
Befestigungsmaterial liefern und fachgerecht einbauen,
d.h. in fix und fertiger Arbeit.
Menge: 9 St

**39.5.1.16 Zulage Revisionsklappe, GK, 40/40 cm**
Sauber ausgeschnittene Öffnung innerhalb der
Deckenschale herstellen und eine Revisions-Systemklappe
wie bereits in der Grundposition in vollem Wortlaut
beschrieben liefern und einbauen, jedoch

Größe:  ca. 400 x 400mm

Standard-Revisionsklappe für Deckenschale einschl. dem
Befestigungsmaterial liefern und fachgerecht einbauen,
d.h. in fix und fertiger Arbeit.
Menge: 3 St

**39.5.1.17 Zulage Revisionsklappe, GK, 30/30 cm**
Sauber ausgeschnittene Öffnung innerhalb der
Deckenschale herstellen und eine Revisions-Systemklappe
wie bereits in der Grundposition in vollem Wortlaut
beschrieben liefern und einbauen, jedoch

Größe:  ca. 300 x 300mm

Standard-Revisionsklappe für Deckenschale einschl. dem
Befestigungsmaterial liefern und fachgerecht einbauen,
d.h. in fix und fertiger Arbeit.
Menge: 3 St

**39.5.1.18 Zulage für Rechteckausschnitte in GK-Decken, ca. 62,5/62,5 cm**
Öffnungen innerhalb der Deckenschale  von abgehängten
einschaligen Gipskartondecken, wie bereits vor in der
Leitposition in vollem Wortlaut beschrieben, jedoch als
rechteckiger Deckenausschnitt herstellen, sowie:

Größe der Öffnung:  625 x 625 mm

Rechteckige Deckenausschnitte in den erforderlichen
Ausschnittsmaßen herstellen, einschl. aller
Nebenarbeiten, d.h. in fix und fertiger Arbeit.
Menge: 6 St

**39.5.1.19 Gipskarton-Montagedecke, 1x12,5 GKB, abbrechen und fachgerecht enstorgen**
Abbruch von Gipskarton-Montagedecke, 1x12,5 GKB einschließlich der Unterkonstruktion und der fachgerechten Entsorgung.

Abbruchort:  OG1 Flurseitig

Raumhöhe:  bis 3,75m

Beplankung:  1x 12,5mm GKB

Hinweis:
Schutt wird Eigentum des AN

Abbruch von Gipskarton-Montagedecke, 1x12,5 GKB einschließlich Unterkonstruktion und Beplankung, inkl entsorgung der Beplankung d.h. als komplett Leistung und Rückstandslose fachgerechte Entsorgung aller Materialien.
Menge: 77 m²

##### 39.5.2 Mineralwoll- und Metalldecken

**39.5.2.01 Mineralfaserdecke, 625/625/15 mm**
LEITPOSITION

Mineralfaserplattendecke nach DIN 18168 mit sichtbaren
Metallsystem-Abhängern mit einbrennlackierter
Oberfläche, als revisionierbare, leichte abgehängte
Einlegedecke,  ohne Anforderungen an den Brandschutz,
einschl. aller Befestigungen und Befestigungsmittel
liefern und absolut eben und fluchtgerecht in
unterschiedlichen Flächengrößen in verschiedenen Räumen
fachmännisch nach Herstellerangabe einbringen.

1. Allgemein:

Rohdeckenhöhe:  von ca. 3,32 bis 3,72 m

Abhanghöhe:  von ca. 82 cm bis ca. 122 cm

Lichte Raumhöhe:  ca.  2,50  bis ca. 2,70 m

Raumflächen:  von ca. 4,5 m² bis ca. 30,0 m²
  im Mittel ca. 17,5 m²

Randanschluß:  L-Randwinkel

Abhang-Untergrund:  Stahlbetondecke, ca. 28 cm

Baustoffklasse:  A2 - s1, d0

Feuerwiderstandsklasse:  F-0, d.h. ohne

Unterkonstruktion:  Stahl, einbrennlackiert

Farbe:  z. B. RAL 9016 Verkehrsweiß,
  oder RAL 9010 Reinweiß, je
  nach Standard

Montage:  stumpf eingelegt

Deckenraster:  625/625 mm (Achsmaß)

Platten:  Mineralfaserplatten mit
  beidseitigem Grundanstrich

Plattenstärke:  ca. 15 mm

Farbe:  Weiß

Oberfläche:  Standard, d. h. glatt oder
  dezent strukturiert,
  bzw. nach Wahl des AG aus
  Mustervorlage des AN.

Angeb.
Oberfläche:  ............................................

Kantenausbildung:  Standard

Deckengewicht:  ca. 7,3  kg/m²

Tragprofilbreite:  Standard, d.h. ca. 24 mm

Angeb.Hersteller  ....................................................

Angeb.
Fabrikat:  ....................................................

2.  Im Einzelnen bestehend aus:

A)  Unterkonstruktion
Sichtbar einbrennlackierte Metallunterkonstruktion in
Steckverbindung aus korrosionsgeschützten Stahlteilen
zum Einlegen von Platten. Die einbrennlackierten
T-Profile  werden mit justierbaren Schnellabhängern
(Federabhänger) entsprechend den baulichen
Voraussetzungen an der Stahlbetondecke mit
bauaufsichtlich zugelassenen Befestigungsmitteln gem.
statischer Erfordernis abgehängt. Der Haken des
Federabhängers, bzw. des Hakendrahtes ist zwingend zur
Öse hin zu verschließen (sonst Verletzungsgefahr bei
späteren Revisionen!). Die Stösse der Sichtprofile sind
grundsätzlich versetzt anzuordnen. Jeder Stoss ist
separat mit max. 100 mm Abstand mit einem Abhänger zu
versehen. Rechtwinkelig zu den Hauptprofilen werden die
Querprofile in die Ausstanzungen der Hauptprofile
gesteckt. Entlang der Massiv- oder GK-Wände sind Längsrandwinkel anzuordnen, als Auflager für die Einlegeplatten. An den Ecken sind die Profile zwingend sauber auf Gehrung zu arbeiten, oder entsprechende
Eckwinkelprofile einzubauen.

B)  Einlege-Platten
Die Decken-Einlegeplatten bestehen aus ca. 15 mm
starken, asbest- und formaldehydfreien, fest
gebundenen, scharfkantigen, biolöslichen (Einhaltung
der Kriterien der Nichteinstufung als krebserregend, d.
h. gem. der Gefahrstoffverordnung als gesundheitlich
unbedenklich eingestuft) Mineralwolleplatten, mit
beidseitigem Dispersions-Grundanstrich und einer ABZ
(Allgemeine bauaufsichtliche Zulassung), ungelocht,
d.h. mit einer schlichten Standard-Struktur. Nach der
Fertigstellung sämtlicher Installationen und Freigabe
durch die Bauleitung wird die Unterkonstruktion
fluchtgerecht ausgerichtet und gereinigt, anschließend
werden die Platten reihenweise, ohne dabei
Fingerabdrücke zu hinterlassen, d.h. mit sauberen
Handschuhen eingelegt.

3. Hinweise:
Aufgrund der hohen haustechnischen Installationsdichte
im Krankenhausausbau besteht ein deutlich erhöhter
Aufwand bei der Montage der Unterkonstruktion. Dieser
Mehraufwand ist in die Einheitspreise mit einzurechnen.
Zusätzliche Stundenlohnarbeiten werden dafür nicht
vergütet.

Wenn ggf. je nach System/Hersteller für übliche Rasterleuchten 62,5/62,5 oder Lüfterauslässe (Drallauslässe 62,5/62,5) an der Unterkonstruktion zusätzliche Abhänger für die Sichtprofile einzubauen sind, so ist dieser Aufwand in die Einheitspreise einzukalkulieren.

Kleinflächen werden bei dieser Position nicht gesondert vergütet. Entsprechender Mehraufwand ist in den Einheitspreis einzukalkulieren!

Folgender Bauablauf wird zur Kalkulation vorgegeben:
1.  Montage der UK inkl. aller Trag- und Querprofile und Längsrandwinkel
2.  Einlegen von Deckenplatten in Bereichen von Lüftungsauslässen, Leuchtenauslässen, Brandmeldern und ähnlichen Einbauten inkl. Herstellung der hierfür notwendigen Ausschnitte in den Einlegeplatten. Sollten weitere Einlegeplatten zur Stabilisierung der Deckenkonstruktion notwendig sein, so sind diese ebenfalls einzulegen. Dies ist jedoch auf ein Minimum zu reduzieren
3.  Einlegen der Deckenplatten als vollständiger Verschluss ca. 6 Wochen nach der UK-Montage

Mineralfaserplatten-Unterdecke im Quadratraster,
einschl. Längsrandwinkel und sämtlichem Befestigungsmaterial gem. den entsprechenden Konstruktionsblättern liefern und fachgerecht einbauen, d.h. in fix und fertiger Arbeit.
Menge: 1432,25 m²

**39.5.2.02 Mineralfaser-Hygienedecke, 625x625 mm**
Mineralfaser-Hygienedecke, ungelocht, mit abwaschbarer, bakterizid und fungizid beschichteter Oberfläche, als revisionierbare Einlegedecke, aus nichtbrennbaren Materialien Baustoffklasse A.

Abgehängte Unterkonstruktion mit Grundrost aus verzinkten C-Profilen, sichtbare Oberflächen einbrennlackiert. Justierbare Abhängung an Stahlbetondecke mit bauaufsichtlich zugelassenen Befestigungsmitteln. Randanschluß an Wände mit L-Randwinkel. An den Ecken sind die Profile auf Gehrung zu arbeiten. Deckenplatten aus ca. 0,7 mm starkem, verzinktem Stahlblech, ungelocht, glatt, mit umlaufender Kantung, Knotenausbildungen und Befestigungen. Alle Sichtflächen (Profil-Unterseiten) höhengleich!

Aufgrund der hohen haustechnischen Installationsdichte besteht deutlich erhöhter Aufwand bei der Montage der Unterkonstruktion. Dies ist in die Einheitspreise einzurechnen. Zusätzliche Stundenlohnarbeiten werden nicht vergütet. Einbau gem. Montagevorschrift des Herstellers.

1. Allgemein:

Einbaubereich:  Neubau und Altbau EG und 2.OG

Deckenraster:  625/625 mm (Achsmaß)

Lichte Höhe Rohdecke:  ca. 332 - 372 cm

Lichte Raumhöhe:  ca. 250 - 270 cm

Randanschluß:  L-Randwinkel oder Randfries
  (Randfries gemäß gesonderter
  Position)

Abhang-Untergrund:  Stahlbetondecke, ca. 28 cm

Baustoffklasse:  A2 - s1, d0

Feuerwiderstandsklasse: F-0, d.h. ohne

Unterkonstruktion:  Stahl, einbrennlackiert

Farbe:  z. B. RAL 9016 Verkehrsweiß,
  oder RAL 9010 Reinweiß, je
  nach Standard

angeb. Farbton:  .................................................

Montage:  stumpf eingelegt

Platten:  Mineralfaserplatten mit
  beidseitigem Grundanstrich,

Plattenbeschichtung:  absaugbar, desinfizierbar,
  bakterizid und fungizid wirksam

Beständigkeit:  hoch waschbeständig
  (500 Waschzyklen)

Plattenstärke:  ca. 15 mm

Farbe:  Weiß

Oberfläche:  Standard, d. h. glatt oder
  dezent strukturiert,
  bzw. nach Wahl des AG aus
  Mustervorlage des AN.

Angeb.
Oberfläche:  ............................................

Kantenausbildung:  Standard

Deckengewicht:  ca. 7,3  kg/m²

Tragprofilbreite:  Standard, d.h. ca. 24 mm

Angeb.Hersteller  ....................................................

Angeb.
Fabrikat:  ....................................................

Wenn ggf. je nach System/Hersteller für übliche Rasterleuchten 62,5/62,5 oder Lüfterauslässe (Drallauslässe 62,5/62,5) an der Unterkonstruktion zusätzliche Abhänger für die Sichtprofile einzubauen sind, so ist dieser Aufwand in die Einheitspreise einzukalkulieren.

GK-Randfries gemäß gesonderter Position.

Hinweis 1:
Aufgrund von hygienischen Anforderungen in den Räumlichkeiten ist hier die Tragprofil-Konstruktion mit allen Profilen absolut höhengleich und ebenflächig zu montieren, d. h. es dürfen keine Querschienen auf die Hauptschienen aufgelegt werden. Die Querschienen sind hierzu absolut paßgenau abzulängen. Es ist zwingend erforderlich, daß die Einlege-Platten vollflächig an allen 4 Seiten spaltfrei aufliegen.

Hinweis 2:
Kleinflächen werden bei dieser Position nicht gesondert vergütet. Entsprechender Mehraufwand ist in den Einheitspreis einzukalkulieren!

Mineralfaser-Unterdecke im Quadratraster, für hygienisch sensible Einsatzbereiche,  einschl. dem Befestigungsmaterial gem. den entsprechenden Konstruktionsblättern und den Längsrandwinkel liefern und fachgerecht einbauen, d.h. in fix und fertiger Arbeit.
Menge: 77 m²

**39.5.2.03 Zulage Randwinkel**
Zulage für die Lieferung und Montage von Deckenrandwinkel passend passend zum angebotenem System aus den beiden Vorpositionen.
Menge: 1550 lfdm

**39.5.2.04 Freigespannte Mineralfaserdecke, 315/2500/20 mm**
Unterdecke nach DIN 18168, Mineralfaserdecke als
freigespanntes System, aus nichtbrennbaren Materialien
Baustoffklasse A, freitragend bis 3.000mm, als
Mineralfaserdecke mit herausnehmbaren Deckenplatten.

Montage auf L-Randwinkeln in Wandbefestigung (im EHP enthalten). Die Platten- Längskanten sind durch freitragende,
von unten nicht sichtbare Tragprofile gem. Herstellerangabe
auszusteifen.

Deckenplatten aus Mineralwolle, Baustoffklasse A2 - s1, d0 nach EN 13501-2, fest gebunden, Längskanten gefast, ohne Asbest/Formaldehyd, mit beidseitigem Dispersionsfarb-
Grundanstrich und gültiger allgemeiner bauaufsichtlicher
Zulassung, gem. geltender Gefahrstoffverordnung keine
Einordnung nach den Kategorien für krebserzeugende Stoffe
und als gesundheitlich unbedenklich eingestuft.

Einbau gem. Montagevorschrift des Herstellers.
Lieferung und Montage einschließlich aller Zuschnitte,
Anpassungen und Befestigungsmittel.

Format:  ca.1.000 bis max. 3000/ 315 mm
Plattenstärke:  ca. 20mm

Farbe:  weiß, RAL 9010
Oberfläche:  strukturiert nach Wahl des AG

Alu- L- Randprofil:  ca. 20 x 50mm, verzinkt und
  einbrennlackiert, RAL 9010

Lichte Raumhöhe: ca. 2.500 bis 2.700 mm

Angeb. Fabrikat/ Konstruktion:

.......................................................................................

Mineralfaserplatten-Unterdecke, als freigespanntes System,
einschl. dem Befestigungsmaterial gem. den
entsprechenden Konstruktionsblättern und den
Längsrandwinkel liefern und fachgerecht einbauen, d.h. in fix
und fertiger Arbeit.
Menge: 370 m²

**39.5.2.05 Zulage für die Ausführung als Metalldecke als freigespannte Decke**
Zulage für die Ausführung der freigespannten MiWo-Decke wie in Vorposition in vollem Wortlaut beschrieben, hier jedoch als Metalldecke und mit anderer Breite

Format:  ca.1.000 bis max. 2500/ 400 mm

Farbe:  weiß, RAL 9010

Oberfläche:  Standard, d. h. glatt

Angeb.Hersteller  ....................................................

Angeb.
Fabrikat:  ....................................................
Menge: 370 m²

**39.5.2.06 Feuchtraum-Mineralfaserdecke, 625/625 mm**
Abgehängte Decke, wie in der Leitposition in vollem Wortlaut beschrieben, jedoch hier:

Konstruktion und Platten für Feuchträume (Waschräume und Duschen) geeignet.

Angeb. Fabrikat/ Konstruktion:

.......................................................................................

Hinweis:
Kleinflächen werden bei dieser Position nicht gesondert vergütet. Entsprechender Mehraufwand ist in den Einheitspreis einzukalkulieren!

Feuchtraum-Mineralfaserplatten-Unterdecke im Quadratraster, einschl. Längsrandwinkel und sämtlichem Befestigungsmaterial gem. den entsprechenden Konstruktionsblättern liefern und fachgerecht einbauen, d.h. in fix und fertiger Arbeit.
Menge: 83 m²

**39.5.2.07 Zulage Deckenverstärkung**
Lieferung und Montage von geeigneten verzinkten Profilen zur Herstellung von Verstärkungen der Unterdecken im Bereich der MF-Decken z. B. vor Fenstern, gem. Deckenplan, zur bauseitigen Befestigung von Vorhangschienen, anderen Fensterbehängen, Leinwänden o. ä.

Oberhalb der Deckenebene im Deckenhohlraum drucksteifen Rahmen aus UA- Profilen an die Rohdecke montieren.

Profil:  UA, ca. 100 x 40 x 2 mm

Höhe Rahmen:  ca 250 bis 1.000 mm

Länge:  bis ca.10 m

In die Einheitspreise sind alle Materialien, Gerätenutzung und die Arbeitszeit für evtl. erforderliche Anpassungen bzw. Auswechslungen der Unterkonstruktion, zusätzliche Aussteifungen sowie die Arbeitszeit für das Einmessen der Verstärkungen mit einzurechnen.
Menge: 45 m

**39.5.2.08 Zulage für Rundausschnitte in Mineralfaserdecke, D bis 30 cm**
Öffnungen innerhalb der Deckenschale von abgehängten
Mineralfaserdecken, gem. Deckenplan, als runden
Deckenausschnitt bei Erfordernis für bauseitige
Einbauleuchten, Lautsprecher, Lüftungsauslässe oder
sonstige Deckeneinbauten ggf. herstellen. In die
Einheitspreise sind alle Materialien, Gerätenutzung und
die Arbeitszeit für evtl. erforderliche Anpassungen
bzw. Auswechslungen der Unterkonstruktion, zusätzliche
Abhängungen sowie die Arbeitszeit für das Einmessen der
Ausschnittsöffnungen mit einzurechnen.

Durchmesser:  ca. 105 bis 300 mm

Hinweis:
Die exakten Ausschnittsöffnungen sind aus dem
Elektroinstalltionsplan zu entnehmen, bzw. vor Ort mit
dem Elektriker und der Bauleitung nochmals im Detail
abzustimmen.

Der Preis beinhaltet hier die Verstärkungsaufdopplung
des Deckenfeldes aus  9,5 mm starken GKB-Platten im
Bereich der Ausschnittsöffnung.

Runde Deckenausschnitte in den erforderlichen
Ausschnittsmaßen herstellen, einschl. der
einzulegenden Verstärkungsplatte sowie aller
Nebenarbeiten, d.h. in fix und fertiger Arbeit.
Menge: 226 St

**39.5.2.09 Zulage für Rundausschnitte in Mineralfaserdecke, D bis 60 cm**
Öffnungen innerhalb der Deckenschale von abgehängten
Mineralfaserdecken, gem. Deckenplan, als runden
Deckenausschnitt bei Erfordernis für bauseitige
Einbauleuchten, Lautsprecher, Lüftungsauslässe oder
sonstige Deckeneinbauten ggf. herstellen. In die
Einheitspreise sind alle Materialien, Gerätenutzung und
die Arbeitszeit für evtl. erforderliche Anpassungen
bzw. Auswechslungen der Unterkonstruktion, zusätzliche
Abhängungen sowie die Arbeitszeit für das Einmessen der
Ausschnittsöffnungen mit einzurechnen.

Durchmesser:  ca. 600 mm

Hinweis:
Die exakten Ausschnittsöffnungen sind aus dem
Elektroinstalltionsplan zu entnehmen, bzw. vor Ort mit
dem Elektriker und der Bauleitung nochmals im Detail
abzustimmen.

Der Preis beinhaltet hier die Verstärkungsaufdopplung
des Deckenfeldes aus  9,5 mm starken GKB-Platten im
Bereich der Ausschnittsöffnung.

Runde Deckenausschnitte in den erforderlichen
Ausschnittsmaßen herstellen, einschl. der
einzulegenden Verstärkungsplatte sowie aller
Nebenarbeiten, d.h. in fix und fertiger Arbeit.
Menge: 4 St

**39.5.2.10 Zulage Ausschnitt rechteckig/quadratisch, bis 30 cm**
Quadratische oder rechteckig Öffnungen innerhalb der Mineralfaserdecke gem.Decken- bzw. Elektroplan für Einbauleuchten, Lüftungsauslässe oder sonstige Deckeneinbauten herstellen, wie bereits in der Vorposition beschrieben. In die Einheitspreise sind alle Materialien, Gerätenutzung und die Arbeitszeit für evtl. erforderliche Anpassungen bzw. Auswechslungen der Unterkonstruktion, zusätzliche Abhängungen sowie die Arbeitszeit für das Einmessen der Ausschnittsöffnungen mit einzurechnen.

Größe der Öffnung:  bis ca. 300 x 80 mm

Hinweis:
Die exakten Ausschnittsöffnungen sind aus dem
Elektroinstalltionsplan zu entnehmen, bzw. vor Ort mit
dem Elektriker und der Bauleitung nochmals im Detail
abzustimmen.

Der Preis beinhaltet hier die Verstärkungsaufdopplung
des Deckenfeldes aus  9,5 mm starken GKB-Platten im
Bereich der Ausschnittsöffnung.

Rechteckige Deckenausschnitte in den erforderlichen
Ausschnittsmaßen herstellen, einschl. der
einzulegenden Verstärkungsplatte sowie aller
Nebenarbeiten, d.h. in fix und fertiger Arbeit.
Menge: 53 St

**39.5.2.11 Zulage Ausschnitt rechteckig/quadratisch, 170 x 7,5 cm**
Quadratische oder rechteckige Öffnungen innerhalb der MF-Langfelddecke gem. Decken- bzw. Elektroplan für Einbauleuchten, Lüftungsauslässe oder sonstige Deckeneinbauten herstellen, wie bereits in der Vorposition beschrieben. In die Einheitspreise sind alle Materialien, Gerätenutzung und die Arbeitszeit für evtl. erforderliche Anpassungen bzw. Auswechslungen der Unterkonstruktion, zusätzliche Abhängungen sowie die Arbeitszeit für das Einmessen der Ausschnittsöffnungen mit einzurechnen.

Größe der Öffnung:  bis ca. 1700 x 75 mm

Aufkantung:  ca. 30 mm

Hinweis:
Die exakten Ausschnittsöffnungen sind aus dem
Elektroinstalltionsplan zu entnehmen, bzw. vor Ort mit
dem Elektriker und der Bauleitung nochmals im Detail
abzustimmen.

Der Preis beinhaltet hier die ggf. erforderliche Verstärkungsaufdopplung des Deckenfeldes aus  9,5 mm starken GKB-Platten im Bereich der Ausschnittsöffnung.

Rechteckige Deckenausschnitte in den erforderlichen
Ausschnittsmaßen herstellen, einschl. der
einzulegenden Verstärkungsplatte sowie aller
Nebenarbeiten, d.h. in fix und fertiger Arbeit.
Menge: 30 St

**39.5.2.12 Zulage Ausschnitt rechteckig/quadratisch, 114 x 7,5 cm**
Quadratische oder rechteckige Öffnungen innerhalb der MF-Langfelddecke gem. Decken- bzw. Elektroplan für Einbauleuchten, Lüftungsauslässe oder sonstige Deckeneinbauten herstellen, wie bereits in der Vorposition beschrieben. In die Einheitspreise sind alle Materialien, Gerätenutzung und die Arbeitszeit für evtl. erforderliche Anpassungen bzw. Auswechslungen der Unterkonstruktion, zusätzliche Abhängungen sowie die Arbeitszeit für das Einmessen der Ausschnittsöffnungen mit einzurechnen.

Größe der Öffnung:  bis ca. 1140 x 75 mm

Aufkantung:  ca. 30 mm

Hinweis:
Die exakten Ausschnittsöffnungen sind aus dem
Elektroinstalltionsplan zu entnehmen, bzw. vor Ort mit
dem Elektriker und der Bauleitung nochmals im Detail
abzustimmen.

Der Preis beinhaltet hier die ggf. erforderliche Verstärkungsaufdopplung des Deckenfeldes aus  9,5 mm starken GKB-Platten im Bereich der Ausschnittsöffnung sowie die Aufkantung von ca. 30mm.

Rechteckige Deckenausschnitte in den erforderlichen
Ausschnittsmaßen herstellen, einschl. der
einzulegenden Verstärkungsplatte sowie aller
Nebenarbeiten, d.h. in fix und fertiger Arbeit.
Menge: 70 St

**39.5.2.13 Wandanschluss mit höhengleicher Friesausbildung, ca. 30 cm**
Gipskarton-Montagedecke als leichte Deckenbekleidung gem. DIN 18168, einfach beplankt, ohneAnforderungen an den Brandschutz, nach den Regeldetails der Hersteller, einschl. aller Befestigungen und Befestigungsmittel liefern und absolut eben und fluchtgerecht in unterschiedlichen Längen in verschiedenen Räumen alsDeckenrandstreifen mit parallelem Verlauf zu allen angrenzenden Trennwänden als Wandanschluss oder mittlerer Verbindungssteg zweier Felder zur Einfassung der Flurdecken (Metall oder Mineralfaser) fachmännisch nach Deckenplan einbringen. Mit zur Leistung gehören ferner sämtliche Zu- Schräg- und Einpaßschnitte vor Ort.

1.  Allgemein:
Einbauort:  Flure EG, OG2

Lichte Höhe Rohdecke:  ca. 375 cm

Abhanghöhe:  ca.  105- 125 cm

Lichte Raumhöhe:  ca.  250 bis 270 cm

Abhang-Untergrund:  Stahlbetondecke, ca. 22 cm

Friesbreite:  von 10 - 50 cm, d.h ca.
  30 cmim Mittel,  je nach
  Raumsituation

Beplankung:  1 x 12,5mm GKB

Baustoffklasse:  A2, auf Nachweis nichtbrennbar

Feuerwiderstandsklasse:  F0, d. h. ohne Anforderung

Angeb.Hersteller  ....................................................

Angeb. Fabrikat:  ....................................................

2.  Im Einzelnen bestehend aus:

A)  Unterkonstruktion
Metallunterkonstruktion aus korrosionsgeschützten doppeltem CD-Schienenrost. Dieses wird mit justierbaren Schnellabhängern (Federabhänger) entsprechend den baulichen Voraussetzungen an der Stahlbetondecke mit bauaufsichtlich zugelassenen Befestigungsmitteln gem. statischer Erfordernis sowie unter Beachtung von geplanten Deckeneinbauteilen abgehängt. Der Haken des Federabhängers, bzw. des Hakendrahtes ist zwingend zur Öse hin zu verschließen (sonst Verletzungsgefahr bei späteren Revisionen!).

B)  Beplankung
Einfach beplankt mit 1 x 12,5 mm Gipskarton- Bauplatten (GKB), Formate (Standard) und Kantenausbildung nach eigener Wahl, mit geeigneten Schnellbauschrauben an den Metall-Profilen aus doppeltem CD-Schienenrost ausreichend befestigt, einschl. aller Anpassungen der Deckenkonstruktion an Wandaußenecken, Pfeiler, Wandscheiben, Stützen und alle sonstigen angrenzenden Bauteile soweit vorhanden.

Der einseitige Randanschluß erfolgt umlaufend an ein  dafür aus der Vorposition Mineralfaserdecke eigenständig abgehängtes T- Profil zur Aufnahme der Minerfaserplatten als auch des GK-Randfrieses, d.h. dieser erfolgt höhengleich.

D)  Verspachtelung
Sämtliche Schraubenköpfe, Fugen und Kanten sind in mind. 2 Arbeitsgängen mit einem flexiblen Fugenfüller (Flexspachtel) absolut ebenflächig zu verspachteln, als Grundlage für bauseitige Maler-, bzw. Tapezierarbeiten,

Angeb. Spachtelmasse:  .......................................................

3.  Hinweise:
Aufgrund der hohen haustechnischen Installationsdichte im Krankenhausausbau besteht ein deutlich erhöhter Aufwand bei der Montage der Unterkonstruktion. Dieser Mehraufwand ist in die Einheitspreise mit einzurechnen. Zusätzliche Stundenlohnarbeiten werden dafür nicht vergütet.

Breiten größer 50 cm werden als Flächen oder Kleinflächen per m² in sep. Leitposition "GK-Montagedecke" abgerechnet.

Gipskarton-Unterdecke, einschl. dem Befestigungsmaterial gem. den entsprechenden Konstruktionsblättern liefern und fachgerecht als höhengleiche Friesausbildung einbauen, d.h. in fix und fertiger Arbeit.
Menge: 107 m

**39.5.2.14 Zulage Anarbeiten GK-Randfries an Leitungen, Einbauteile**
Zulage zur Position GK-Randfries für das Anpassen der Beplankung einschließlich aller Zuschnitte für den sauberen Anschluß an senkrechte Leitungen (Heizung), Einbauleuchten, Lautsprecher oder Lüfterauslässe.

Leitungen:  Ø ca. 16 mm bis 40 mm

Rundausschnitte:  Ø ca. 50 mm bis 300 mm

Rechteck-Ausschnitte:  ca. 150 x 150 bis 600 x 600 mm

In die Einheitspreise sind alle Materialien, Gerätenutzung und die Arbeitszeit für erforderliche Anpassungen bzw. Auswechslungen der Unterkonstruktion, zusätzliche Abhängungen sowie die Arbeitszeit für das Einmessen der Rundungen und Ausschnitte mit einzurechnen.

Zulage/Mehrpreis zur Anarbeitung von
GK-Randfriesen an Rundstützen, Leuchten, Leitungen, Deckenlifter- oder sonstige Abhängungen und runde oder eckige Einbauteile, einschließlich aller dafür erforderlichen  Konstruktionen und Zuschnitte, d.h. in fix und fertiger Arbeit.
Menge: 232 St

**39.5.2.15 Rasterdecke, MF, öffnen**
Rasterdecken, MF, öffnen, Einlegeplatten beschädigungs- frei herausnehmen und seitlich geschützt zum Wiedereinbau lagern. Tragprofile herausnehmen und ebenfalls seitlich geschützt zum Wiedereinbau lagern

Einzelflächen/Kleinflächen

Ausbauort:  UG/EG/OG1/OG2/ Flure

Größe:  ca. 1,00 bis 10,00 qm

Höhe:  bis ca. 270 cm

Ggf. beim Ausbau entstehendes Abbruchmaterial (beschädigte Platten) geht in den Eigentum des AN über und ist von diesem fachgerecht zu entsorgen. Diese Platten sind ggf. vom AN durch gleichwertige neue Platte (in ähnlicher Optik) zu ersetzen. Der Aufwand hierfür ist mit dem Einheitspreis abgegolten.

Öffnen von Rasterdecken als fix und fertige Arbeit.
Menge: 70 m²

**39.5.2.16 Rasterdecken, MF, schließen**
Geöffnete Rasterdecken, MF, schließen.  Bei den Arbeiten sind Anpassungsarbeiten an der Bestands-Unterkonstruktion (Tragschienen, Randwinkel etc.) sowie ggf. kleinere Spachtelarbeiten an den Übergängen alt-neu einzukalkulieren.

Einzelflächen/Kleinflächen

Ausbauort:  UG/EG/OG1/OG2/ Flure

Höhe:  bis ca. 270 cm

Größe:  ca. 1,00 bis 10,00 qm

Schließen von Rasterdecken im Bestand, inkl. Anarbeitung der Bestands-UK, inkl. aller erforderlichen Befestigungsmittel, d. h. als fix und fertige Arbeit.
Menge: 70 m²

**39.5.2.17 Bestandslangfelddecke seitlich gelagert, wieder montierem**
Bestandslangfelddecke seitlich gelagert, wieder montieren, für die Baumaßnahmen war es notwendig die Bestandslangfelddecke herauszunehmen und seitlich zu lagern, diese soll auf Anweisung der BL wieder montiert werden.

In den EP ist der Geschossweise Materialtransport inkl. das einhängen der Metallkasetten zu kalkulieren.

Bestandslangfelddecke seitlich gelagert, wieder montieren d.h. in fix und fertiger Arbeit
Menge: 135 m²

##### 39.5.3 Brandschutzdecken

**39.5.3.01 GKF-Montagedecke, F30 von oben und von unten, 2 x 12,5mm GKF, ca. 125 cm abgehängt**
GKF- oder andere Brandschutzplatten-Montagedecke, gem. DIN 18168, mit Anforderungen an den Brandschutz, nach den Regeldetails der Hersteller bzw. entsprechend der ABP, d. h. als selbstständig F30-A-Brandschutzdecke, einschl. aller Befestigungen und Befestigungsmittel liefern und absolut eben und fluchtgerecht in unterschiedlichen Längen in verschiedenen Räumen als Decken-Teilflächen, mit Ausschnitten mit parallelem Verlauf zu den Flurwänden, als Raumdecke oder als mittlerer Verbindungssteg zweier Felder zur Einfassung der freigespannten Langfeld-Brandschutzdecken aus den Folgepositionen, d.h. in Längs- und Querrichtung (stirnseitig) fachmännisch nach Deckenplan und Prüfzeugnis entsprechend einbringen. Mit zur Leistung gehören ferner sämtliche Zu-, Schräg- und Einpaßschnitte vor Ort.

Die Herstellung von seilichen Aufkantungen aus Metall-UK und doppelter GKF-Beplankung (senkrecht an Übergängen zu Langfeld-Deckenflächen) zur Montage der Deckenrandwinkel für die Langfelddecke wird gemäß separater Folgeposition abgerechnet.

1. Allgemein:

Einbauorte:  Flure EG

Lichte Höhe Rohdecke:  ca. 372 cm

Abhanghöhe:  ca. 102

Lichte Raumhöhe:  bis ca. 270 cm

Einbauorte:  notwendige Flure,
  als Teilflächen mit Lüftungsauslässen oder Leuchten,
  innerhalb der F30-Langfeld-
  Metalldecke

Abhang-Untergrund:  Stahlbetondecke, ca. 30 cm

Beplankung:  z. B. 2 x 12,5mm GKF
  (Gipsplatte Typ DF),
  passend zum
  Wandanschluß aus der
  Vorposition

Angeb.
Beplankung:  ...........................................

Feuerwiderstandsklasse: selbstständig F30 von oben
  und F30 von unten nach DIN 4102,
  bzw. EI 30 nach DIN EN 13501-2

Befestigung:  mit allgmein bauaufsichtlich
  zugelassenen Metalldübeln

Montage:  mit Stahlbandprofilen und
  Abhängern aus
  Gewindestangen

Angeb. Abhänger:  ............................................

Randabschluß (2-seitig zu Langfeld-Deckenflächen):
  gemäß sep. Position

Baustoffklasse:  A1, nichtbrennbar

Feuerwiderstandsklasse:
  selbstständig F30 von oben
  und F30 von unten nach DIN
  4102

Flächenmaße:  je nach Flursituation

Einzelflächen:  ca. 10,0 bis 40,0 m2

Gesamtaufbau:  ca. 150 mm

2.  Im Einzelnen bestehend aus:

A)  Unterkonstruktion
Verzinkte Stahlbandrasterprofile gem. Herstellerangabe. Dieses wird mit Gewindestangen entsprechend den baulichen Voraussetzungen an der Stahlbetondecke mit bauaufsichtlich zugelassenen Befestigungsmitteln - hier Metalldübeln, gem. statischer Erfordernis sowie unter Beachtung von geplanten Deckeneinbauteilen im Abstand gem. ABP abgehängt und entsprechend ausgesteift. Die Abhänger sind mit dem Stahlbandraster zu verschrauben.
Die zusätzliche Unterkonstruktion aus CD-Profilen nach DIN 18182 ist als Hilfskonstruktion mit einzurechnen.

B)  Beplankung
Die Ausbildung der Beplankung erfolgt absolut höhengleich, d.h. deckenbündig mit den Langfeld-Kassetten, waagerecht als auch senkrecht als Winkelkonstruktion doppelt beplankt, mit mind. 2 Brandschutzplatten gem. dem ABP.  Einschließlich aller Anpassungen der Deckenkonstruktion an Wandaußenecken, Pfeiler, Wandscheiben, Stützen und alle sonstigen angrenzenden Bauteile, soweit vorhanden.

C)  Verspachtelung
Sämtliche Schraubenköpfe, Fugen und Kanten sind in mind. 2 Arbeitsgängen mit einem flexiblen Fugenfüller (Flexspachtel) absolut ebenflächig als malerfertige Standardverspachtelung (Q2) zu verspachteln, als Grundlage für bauseitige Maler-, d. h. Anstrich, bzw. Tapezierarbeiten.

Angeb. Spachtelmasse:  .......................................................

Hinweise:
Aufgrund der hohen haustechnischen Installationsdichte im Krankenhausausbau besteht ein deutlich erhöhter Aufwand bei der Montage der Unterkonstruktion. Dieser Mehraufwand ist in die Einheitspreise mit einzurechnen. Zusätzliche Stundenlohnarbeiten werden dafür nicht vergütet.

Für die Gesamtkonstruktion in Verbindung mit der Langfeld-Kassettendecke  ist ein allgemeines bauaufsichtliches Prüfzeugnis (ABP) spätestens bei der Auftragsvergabe vorzulegen.

Der fachgerechte Einbau ist gem. sep. Position schriftlich zu bestätigen.

Folgender Bauablauf wird zur Kalkulation vorgegeben:
1.  Montage der UK inkl. aller Trag- und Querprofile
2.  Verschluss der GK-Decke nach 4 bis 6 Wochen nach der Montage der UK. Beim Verschliessen der GK-Decke muss eng mit den Gewerken Elektro und Lüftung zusammengearbeitet werden, damit sämtliche Ausschnitte und Einbauten auch maßgetreu erfolgen.

Brandschutz-Unterdecke F30, einschl. dem Befestigungs- material gem. dem Prüfzeugnis  liefern und fachgerecht in Decken-Teilflächen einbauen, d.h. in fix und fertiger Arbeit.
Menge: 133 m²

**39.5.3.02 Zulage zur GKF-Montagedecke, F30, als freitragende Konstruktion**
Zulage zur oben genannten Pos. wie in vollem Wortlaut beschrieben hier jedoch als freitragende Konstruktion

Einbauort:  Flur UG

Spannweite im Flur:  von 3,0m bis 3,60m

Hinweis:
Aufgrund der Installationsdichte der haustechnik ist eine Montage mit zwischen Abhängern nicht möglich wesshalb lediglich eine freigespannte Konstruktion möglich ist.

Zulage zur GKF- Montagedecke hier jedoch als freitagende Konstruktion mit allen Befestigungsmitteln d.h. in fix und fertiger Arbeit
Menge: 73 m²

**39.5.3.03 Freigespannte Deckenfelder, F30 von oben und von unten, 2 x 12,5mm GKF, ca. 125 cm abgehängt**
Freigespannte Deckenfelder, F30 von oben und von unten, 2 x 12,5mm GKF, ca. 125 cm abgehängt in die Metallkasettendeckenfläche integriert gemäß Deckenspiegelplan

Einbauort:  Flur UG1

Einbauhöhe:  bis ca. 270 cm

Einzelfläche:  b=70cm l= Flurbreite bis ca. 285cm

In die Pos. sind sämtliche Anarbeitungen und Anpassungen an die Metallkasettendecken, sowie Randwinkel und dem benötigten Befestigungsmaterial einzukalkulieren
Menge: 7 m²

**39.5.3.04 Randfries für Langfelddecke, F30, 2 x 12,5mm GKF, L-Form, ca. 125 cm abgehängt**
Aufkantung in L-Form, als Randfries aus GKF- Brandschutzplatten, gem. DIN 18168, mit Anforderungen an den Brandschutz, nach den Regeldetails des Herstellers bzw. entsprechend der ABP der F30-Langfelddecke (gemäß Folgeposition), d. h. als zum dort angebotenen System passender Anschluß- und Montage-Randwinkel in L-Form, einschl. aller Abhänger, Befestigungen und Befestigungsmittel liefern und absolut eben und fluchtgerecht in unterschiedlichen Längen in verschiedenen Räumen als Randanschluß der F30-Langfelddecke mit parallelem Verlauf zu den Flurwänden  zur Einfassung der freigespannten Langfeld-Brandschutzdecken aus der Folgeposition, d.h. in Längs- und Querrichtung (stirnseitig) fachmännisch nach Deckenplan und Prüfzeugnis entsprechend einbringen. Mit zur Leistung gehören ferner sämtliche Zu- Schräg- und Einpaßschnitte vor Ort sowie alle systembedingt erforderliche zusätzlichen Abhängungen des Randfrieses für die geforderte Tragfähigkeit auch der F30-Langfeld-Deckenelemente.

Die System-Tragschiene für die F30-Langfelddecke ist Bestandteil der Folgeposition.

1. Allgemein:

Einbauorte:  notwendige Flure,
  als Randanschluß der F30-
  Langfeld-Metalldeckenbereiche

Einbaubreite:  bis ca. 200 cm

Lichte Höhe Rohdecke:  ca. 375 cm

Abhanghöhe:  ca. 105 cm

Lichte Raumhöhe:  bis ca.  270 cm

Abhang-Untergrund: Stahlbetondecke, ca. 28 cm

Beplankung:  z. B. 2 x 12,5mm GKF
  passend zur
  F30-GK-Decke aus der
  Vorposition

Feuerwiderstandsklasse: selbstständig F30 von oben
  und F30 von unten nach DIN 4102

Befestigung:  mit allgmein bauaufsichtlich
  zugelassenen Metalldübeln

Montage:  mit Stahlbandprofilen und
  Abhängern aus
  Gewindestangen

Randabschluß (2-seitig zu Langfeld-Deckenflächen):
  Deckenaufkantung h ca.
  100 - 150 mm,
  aus Metall-UK und 2x GKF,
  zur späteren Montage MF-F30-
  Deckenrandwinkel, höhengleich
  mit den Langfeld-Kassetten,

Baustoffklasse:  A1, nichtbrennbar

Feuerwiderstandsklasse:
  selbstständig F30 von oben
  und F30 von unten nach DIN 4102

Einzelflächen:  ca. 0,5 bis 2,5 m2

Gesamtaufbau:  ca. 150 mm

2.  Im Einzelnen bestehend aus:

A)  Unterkonstruktion
Verzinkte Stahlbandrasterprofile gem. Herstellerangabe. Dieses wird mit Gewindestangen entsprechend den baulichen Voraussetzungen an der Stahlbetondecke mit bauaufsichtlich zugelassenen Befestigungsmitteln - hier Metalldübeln, gem. statischer Erfordernis sowie unter Beachtung von geplanten Deckeneinbauteilen im Abstand gem. ABP abgehängt und entsprechend ausgesteift. Die Abhänger sind mit dem Stahlbandraster zu verschrauben.
Die zusätzliche Unterkonstruktion aus CD-Profilen nach DIN 18182 ist als Hilfskonstruktion mit einzurechnen.

B)  Beplankung
Die Ausbildung der Beplankung erfolgt absolut höhengleich, d.h. deckenbündig mit den Langfeld-Kassetten, waagerecht als auch senkrecht als Winkelkonstruktion doppelt beplankt, mit mind. 2 Brandschutzplatten gem. dem ABP.  Einschließlich aller Anpassungen der Deckenkonstruktion an Wandaußenecken, Pfeiler, Wandscheiben, Stützen und alle sonstigen angrenzenden Bauteile, soweit vorhanden.

C)  Verspachtelung
Sämtliche Schraubenköpfe, Fugen und Kanten sind in mind. 2 Arbeitsgängen mit einem flexiblen Fugenfüller (Flexspachtel) absolut ebenflächig als malerfertige Standardverspachtelung (Q2) zu verspachteln, als Grundlage für bauseitige Maler-, d. h. Anstrich, bzw. Tapezierarbeiten.

Hinweise:
Aufgrund der hohen haustechnischen Installationsdichte im Krankenhausausbau besteht ein deutlich erhöhter Aufwand bei der Montage der Unterkonstruktion. Dieser Mehraufwand ist in die Einheitspreise mit einzurechnen. Zusätzliche Stundenlohnarbeiten werden dafür nicht vergütet.

Für die Gesamtkonstruktion in Verbindung mit der Langfeld-Kassettendecke  ist ein allgemeines bauaufsichtliches Prüfzeugnis (ABP) spätestens bei der Auftragsvergabe vorzulegen.

Der fachgerechte Einbau ist gem. sep. Position schriftlich zu bestätigen.

Brandschutz-Unterdecke F30, einschl. dem Befestigungs- material gem. dem Prüfzeugnis  fachgerecht in Decken-Teilflächen (Kleinflächen) einbauen, d.h. in fix und fertiger Arbeit.
Menge: 427 m

**39.5.3.05 Zulage für die Ausführung von Z-Winkeln**
Zulage zur oben genannten Pos. für die Ausführung von Z-Winkeln anstelle der in Vorposition beschriebenen L-Winkel. Die hierfür senkrechten GK-Beplankungen in F30-Qualität sind einzukalkulieren inkl. deren Spachtelung in der Oberflächenqualität Q2
Menge: 427 m²

**39.5.3.06 Freigespannte Langfeld-Metall-Kassettendecke, F-30, GKF-Randfries, absenk-/verschiebbar, 200 cm**
Langfeld-Metallkassettendecke als Brandschutzdecke selbstständig F30-A, abklapp- und verschiebbar, d.h. 2 Befestigungen sind aus Tragschiene aushängbar, so daß die Kassette nach unten abklappt und anschließend in Flurlängsrichtung verschiebbar ist, ungelocht, mit einbrennlackierter Oberfläche, als revisionierbare, freitragende Konstruktion, mit  Anforderungen an den Brandschutz, einschl. aller Befestigungen und Befestigungsmittel absolut eben und fluchtgerecht in unterschiedlichen Flächengrößen in verschiedenen Räumen fachmännisch nach Herstellerangabe einbringen.

1.  Allgemein:
Einbauorte:  UG und EG
  Übergang zum Altbau

Lichte Höhe Rohdecke:  ca. 375 cm

Abhanghöhe:  ca.  125 cm

Lichte Raumhöhe:  ca.  250 cm

Spannlänge:  ca. 215 cm

Randanschluß:  Höhengleicher GKF-  F30-Randfries mit senkrechter Aufkantung (L-Form)
  oder senkr. u. waager. Aufkantung
  (Z-Form) gem. Vorposition

Baustoffklasse:  A1, nichtbrennbar

Feuerwiderstandsklasse:  selbstständig F30 von oben
  und F30 von unten nach DIN
  4102,
  bzw. EI 30
  nach DIN EN 13501-2

Farbe:  klarweiß, ähnlich RAL 9010

Montage:  seitlich in System-Tragschiene
  abklapp- und verschiebbar
  eingehängt

Paneelbreite:  300 mm, je nach Fabrikat
  ist dies ggf. eine Sonderbreite
  und deshalb hier entsprechend
  im Preis zu berücksichtigen!

Paneeldicke:  ca. 65 mm

Spannlänge:  214 cm

Langfeld-Kassetten:  Stahlblech gekantet und
  einbrennlackiert

Blechdicke:  mind. 0,6 mm

Lochung:  L 0, d.h. ungelocht

Farbe:  klarweiß, ähnlich RAL 9010

Kantenausbildung:  Standard

Deckengewicht:  ca.......................................... kg/m²

2.  Im Einzelnen bestehend aus:

A)  Unterkonstruktion
Hier ohne - siehe separate Pos. Friesausbildung!

B)  Einlege-Langfeld-Kassetten
Die Decken-Langfeld-Einhängeplatten sind ein selbständiges Brandschutzelement bei Brandbeanspruchung F30 von oben und von unten nach Qualitätsstandard TAIM e.V. Diese bestehen aus mind. 0,6 mm starkem, verzinktem Stahl-Formblech, ungelocht, glatt, mit umlaufender Standard-Kantung. Nach der Fertigstellung sämtlicher Installationen und Freigabe durch die Bauleitung werden die Langfeldkassettenblechelemente reihenweise, ohne dabei Fingerabdrücke zu hinterlassen, d.h. mit sauberen Handschuhen in die Stahl-Doppel- Randwinkel revisionierbar deckengleich mit dem Randfries eingehängt. Längsseitig werden die Paneel-Elemente stumpf gestoßen. Die Paneele sind einzeln nach unten abklappbar und dann in Flurlängsrichtung in jede Richtung verschiebbar auszubilden. Hierzu sind an den Stirnseiten der Paneele spezielle Aussteifungswinkel montiert, an denen wiederum wegdrückbare Federstahlbügel als Lagerhaken befestigt sind. Die entstehende Öffnung lässt sich durch Abklappen und Verschieben weiterer Elemente beliebig vergrößern. Der Einbau erfolgt grundsätzlich ohne Bandrasterstöße, d.h. mit durchgängigen vorkonfektionierten Langfeldkassetten. Anschnittkassetten sind nicht erlaubt, d.h. es dürfen nur ganze Langfeld-Kassetten eingelegt werden.

3.  Hinweise:
Aufgrund der hohen haustechnischen Installationsdichte im Krankenhausausbau besteht ein deutlich erhöhter Aufwand bei der Montage der Unterdecke. Dieser Mehraufwand ist in die Einheitspreise mit einzurechnen. Zusätzliche Stundenlohnarbeiten werden dafür nicht vergütet.
Die Montage darf nur durch geschulte Fachkräfte ausgeführt werden. Die Montagerichtlinien und das Prüfzeugnis des Herstellers ist zwingend zu beachten. Es dürfen nur geprüfte Komponenten verwendet werden, dies gilt auch für die komplette Befestigungstechnik. Ein Nachbau in Anlehnung an ein gültiges Prüfzeugnis ist nicht statthaft!

Der Nutzer (Hausverwaltung) ist in die Bedienung der Brandschutz-Unterdecke gem. separater Position einzuweisen.

Für die Gesamtkonstruktion ist in Verbindung mit der Friesausbildung ein allgemeines bauaufsichtliches Prüfzeugnis (ABP) spätestens bei der Auftragsvergabe vorzulegen.

Der fachgerechrte Einbau ist gem. sep. Position schriftlich zu bestätigen.

Langfeld-Metall-Kassettenblech-Brandschutzdecke, F30 A von oben und unten, abklapp- und verschiebbar, einschl. System-Tragschiene sowie allem Befestigungsmaterial gem. Prüfzeugnis in Standardlänge fachgerecht einbauen, d.h. in fix und fertiger Arbeit.
Menge: 333 m²

**39.5.3.07 Rundausschnitte in Langfeld-Kassettendecken, mit Schutzkasten F30, D bis 25 cm**
Öffnungen innerhalb der Deckenschale F30, von freigespannten Langfeld-Metall-Kassettendecken mit Schutzkasten wie bereits in der Leitposition in vollem Wortlaut beschrieben werkseitig, herstellen, liefern und einbauen, jedoch für runde Deckenausschnitte, sowie:

Durchmesser:  ca. 100 bis 250 mm

Einbauhöhe:  bis ca. 100 mm

max. Gewicht:  bis 8 kg/Paneel

Hinweis:
Der Schutzkasten wird in Würfelform hergestellt.

Runde Deckenausschnitte und F-30-Schutzkasten in den erforderlichen Maßen herstellen und einbauen, einschl. aller Nebenarbeiten, d.h. in fix und fertiger Arbeit
Menge: 25 St

**39.5.3.08 Zulage für Langfeld-Einbauleuchten, mit Schutzkasten F30, 25x200 cm**
Als Zulage zu der in der Grundposition in vollem Wortlaut beschriebenen selbstständigen Brandschutz- Kassettendecke F30-Feuerschutzummantelungen für Einbauleuchten herstellen.

Rechteckige Ausschnittsöffnungen innerhalb der Deckenschale herstellen, Größe auf bauseits gelieferte Langfeldleuchten abgestimmt, gemäß Decken- bzw. Elektroplan.
Unterkonstruktion für Gehäuse als Leuchtenummantelung, gem Herstellerkonstruktionsblatt herstellen, Beplankung z.B. aus doppelten GKF- Bauplatten fluchtgerecht und verwindungsfrei einbauen.

Die an den Schmalseiten der Langfeld-Leuchten ggf. je nach Paneelbreite verbleibenden Rest-Paneellängen sind vor oder nach Leuchtenmontage mit geeigneter Konstruktion (nicht revisionierbar) zu montieren. Der Aufwand hierfür ist in den Einheitspreis einzukalkulieren.

Einbau gem. Montagevorschrift und Prüfzeugnis des Herstellers, Abweichungen sind nicht zulässig.
Lieferung und Montage einschließlich aller Zuschnitte, Anpassungen und Befestigungsmittel.

Öffnungsmaß:  bis ca. 250x2000 mm

Einbauhöhe:  bis ca. 150 mm

Beplankung:  2 x 12,5mm GKF

Abhanghöhe:  ca. 125 cm

Lichte Raumhöhe: bis 270 cm

Angeb. Fabrikat/ Konstruktion:

.......................................................................................
Menge: 40 St

**39.5.3.09 Zulage für das Anarbeiten der Langfeldmetallkasettendecke an bauseitig montiertem Luftanschlusskasten mit Brandschutzanforderungen**
Zulage für das Anarbeiten der Langfeldmetallkasettendecke an bauseitig montiertem Luftanschlusskasten mit Brandschutzanforderungen

Einbauort:  Flur UG1

Einbauhöhe:  bis ca. 270cm

Maße:  ca. 800x800mm

Zum Einsatz kommt zum Beispiel das Produkt von Strulik Typ LB-K90 (K30)U, in den EP ist der fachgerechte Anschluss gemäß Herstellerangaben einzukalkulieren.

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
Zulage für das Anarbeiten der Langfeldmetallkasettendecke an bauseitig montiertem Luftanschlusskasten mit Brandschutzanforderungeninkl. aller Hilfskonstruktionen und dem erfoderlichen Befestigungsmaterial d.h. in fix und fertiger Arbeit
Menge: 6 St

**39.5.3.10 Zulage Revisionsklappe, F30, 2x 12,5 mm GKF, ca. 30/30 cm**
Sauber ausgeschnittene Öffnung innerhalb der
GKF-30-Deckenschale herstellen und eine
F-30-Revisions-Systemklappe liefern sowie  entspr. der
Montageanleitung des Herstellers, bzw. gem. dem ABP
verwindungsfrei und deckenbündig einbauen. In die
Einheitspreise sind alle Materialien, Gerätenutzung und
die Arbeitszeit für evtl. erforderliche Verstärkungen,
Anpassungen bzw. Auswechslungen der Unterkonstruktion,
zusätzliche Abhängungen (je 1 Stck. neben jeder
Revisionsklappe) sowie die Arbeitszeit für das
Einmessen der Ausschnittsöffnungen mit einzurechnen.
Der Einbaurahmen ist an die angrenzende Deckenfläche
sauber anzuspachteln, die Klappe ist gesondert
vollflächig zu spachteln. Die Klappen sind hierzu
herauszunehmen.

1. Allgemein:

Einbauorte:  F30-Decken und -Friese

Größe:  ca. 300 x 300mm

Art:  Mit Fangarm-Sicherung und
  nicht sichtbarem Verschluss- sowie
  Scharniersystem

Angeb.
Fabrikat:  .............................................................

Rahmen:  Aluminium

Füllung:  2 x 12,5 mm GKF-Platte
  (Gipsplatte Typ F)

Angeb.
Füllung:  ..............................................

Feuerwiderstandsklasse:  selbstständig F30 von oben
  und F30 von unten nach DIN
  4102,
  bzw. EI 30 nach DIN EN 13501-2

2. Konstruktionsbeschreibung:
Flächenbündig eingeklebte GKF-Einlage in stabilem
Rahmen aus Aluminium-Strangpressprofilen. In
geschlossenem Zustand nicht sichtbarer, robuster
Verschluss- und Scharniermechanismus. Einfach und
werkzeuglos bedienbar, auch bei bauüblichen
Planebenheitstoleranzen der verschraubten Beplankung.
Der Innendeckel wird nach der Entriegelung des
Verschlusses durch Fangfedern gesichert. Das Schließen
des Innendeckels erfolgt nach Reaktivierung der
Fangsicherung. Umlaufende Fugenabdichtung vom
Außenrahmen zum Innendeckel (1,5 mm) mittels
überdehnsicherer Lippendichtung. Außen- und
Innendeckelrahmen aus eloxierten Aluminiumprofilen nach
DIN 1748. Nach Möglichkeit mit Zulassung ohne
werkseitig aufgelegte Mineralwollplatte!

F-30-Revisionsklappe für F-30-Deckenschale einschl. dem
Befestigungsmaterial liefern und fachgerecht einbauen,
d.h. in fix und fertiger Arbeit.
Menge: 1 St

**39.5.3.11 Zulage Revisionsklappe, 2x 12,5 mm GKF-30, ca. 40/40 cm**
Sauber ausgeschnittene Öffnung innerhalb der  GKF-30
Deckenschale wie  bereits vor in der Leitposition in
vollem Wortlaut beschrieben bei Erfordernis herstellen
und  eine F-30-Revisions-Systemklappe liefern und
einbauen, jedoch:

Größe:  ca. 400 x 400mm

F-30-Revisionsklappe für F-30-Deckenschale einschl. dem
Befestigungsmaterial ggf. liefern und fachgerecht
einbauen, d.h. in fix und fertiger Arbeit.
Menge: 1 St

**39.5.3.12 Zulage Revisionsklappe, 2x 12,5 mm GKF-30, ca. 60/60 cm**
Sauber ausgeschnittene Öffnung innerhalb der  GKF-30
Deckenschale wie  bereits vor in der Leitposition in
vollem Wortlaut beschrieben bei Erfordernis herstellen
und  eine F-30-Revisions-Systemklappe liefern und
einbauen, jedoch:

Größe:  ca. 600 x 600mm

F-30-Revisionsklappe für F-30-Deckenschale einschl. dem
Befestigungsmaterial ggf. liefern und fachgerecht
einbauen, d.h. in fix und fertiger Arbeit.
Menge: 1 St

**39.5.3.13 Freigespannte Langfeld-Metall-Kassettendecke, F-30, GKF-Randfries, abbrechen und fachgerecht enstorgen**
Abbruch von Freigespannten Langfeld-Metall-Kassettendecke, F-30 + GKF-Randfries einschließlich der Unterkonstruktion und der fachgerechten Entsorgung.

Abbruchort:  OG1 Flurseitig

Raumhöhe:  bis 3,75m

Hinweis:
Schutt wird Eigentum des AN

Abbruch von Freigespannten Langfeld-Metall-Kassettendecke, F-30 + GKF-Randfries einschließlich Unterkonstruktion, Randwinklen und Beplankung, inkl entsorgung der Beplankung, der Metalkassetten, der Tragschienen d.h. als komplett Leistung und Rückstandslose fachgerechte Entsorgung aller Materialien.
Menge: 148 m²

##### 39.5.4 Arbeiten im Bestand

*Hinweis: Arbeiten im Bestand*
Im Bestand sind diverse Decken- und Wandkonstruktionen zu öffnen, damit Leitungen zurück- bzw. umgebaut werden und nach den Umschlußarbeiten wieder zu verschließen. Diese Arbeiten sind zeitlich versetzt durchzuführen im UG

**39.5.4.01 Anfahrt für Arbeiten außerhalb der Hauptarbeiten**
Bei Arbeiten im Bestand ist es möglich und notwendig, dass diese außerhalb der Leistungen aus der Kernzeit der Trockenbauarbeiten ausgeführt werden müssen.

Die Kernzeit bezieht sich auf folgende Arbeiten:
1.  Stellung der UK und einseitige Beplankung
2.  Schließen der Wände
3.  Montage Decken-UK
4.  Schließen der Decken
Die o.g. Arbeiten beziehen sich auf das jeweilige Geschoss und den jeweiligen Bauabschnitt. Siehe hierzu die Hinweisposition Baubeschreibung im Titel Baustelleneinrichtung

Der zusätzliche Aufwand, wie zusätzliche Anfahrt, Unterkunft, BE-Anteil etc. ist in die Position einzukalkulieren
Menge: 12 St

**39.5.4.02 Öffnen von GK-Verkofferungen bzw. Gipskartondecken; 4,0 bis 15,0 m²**
Gipskarton-Deckenschalen und -verkofferungen ausbauen und entsorgen, jedoch hier in verschieden Räumen in unterschiedlich großen Teilflächen sowie für den bauseitigen Ein- oder Ausbau von Ver- und Entsorgungsleitungen, d. h. nur auf Abruf und in Abstimmung mit dem Bauleiter bei vorheriger Folieneinhausung gem. separater Position.

Ausbauort:  EG und OG2 diverse Räume und  Flure

Ausbaugröße:  L/B je Raum unterschiedlich, von
  ca. 1,00 bis 6,00 m²

Deckenhöhe:  ca. 250 - 270cm

Hinweis:
Der Ausbau bezieht sich nur auf die Beplankung selbst. Die UK der bestehenden Deckenkonstruktion soll erhalten bleiben

Hinweis:
Die senkrechten Deckenschürzen in Patientenzimmer werden nicht zurückgebaut.

Gipskarton-Bauplatten-Deckenschalen, 1-lagig, ohne der Teil-Holz- oder Metall-Unterkonstruktion als kleine Teilfläche ausbauen und entsorgen, incl. aller erforderl. Nebenarbeiten, d.h. in fix und fertiger Arbeit.
Menge: 25 m²

**39.5.4.03 GK-Verkofferungen und -Decken im Bestand schließen; 4,0 bis 15,0 m²**
Geöffnete GK-Verkofferungen und -Decken im Bestand (gem.Vorposition) wieder verschließen, d.h. Beplankung bestandsbündig ergänzen und flächeneben anspachteln.

Flächen:  ca. 1,0 bis 6,0m²

Höhe:  ca. 250 - 270cm

Ausbauort:  EG und OG2 diverse Räume und Flure

Flächen werden im Anschluß gestrichen

geöffnete GK-Verkofferungen und -Decken schließen (Kleinflächen) und Übergangsbereiche zum Bestand sauber anarbeiten, spachteln und schleifen als fix und fertige Arbeit
Menge: 25 m²

**39.5.4.04 Rasterdecke, MF, öffnen**
Rasterdecken, MF, öffnen, Einlegeplatten beschädigungs- frei herausnehmen und seitlich geschützt zum Wiedereinbau lagern. Tragprofile herausnehmen und ebenfalls seitlich geschützt zum Wiedereinbau lagern

Einzelflächen/Kleinflächen

Ausbauort:  EG und OG2 diverse Räume und Flure

Größe:  ca. 4,00 bis 16,00 qm

Höhe:  bis ca. 270 cm

Ggf. beim Ausbau entstehendes Abbruchmaterial (beschädigte Platten) geht in den Eigentum des AN über und ist von diesem fachgerecht zu entsorgen. Diese Platten sind ggf. vom AN durch gleichwertige neue Platte (in ähnlicher Optik) zu ersetzen. Der Aufwand hierfür ist mit dem Einheitspreis abgegolten.

Öffnen von Rasterdecken als fix und fertige Arbeit.
Menge: 25 m²

**39.5.4.05 Rasterdecken, MF, schließen**
Geöffnete Rasterdecken, MF, schließen.  Bei den Arbeiten sind Anpassungsarbeiten an der Bestands-Unterkonstruktion (Tragschienen, Randwinkel etc.) sowie ggf. kleinere Spachtelarbeiten an den Übergängen alt-neu einzukalkulieren.

Einzelflächen/Kleinflächen

Ausbauort:  EG und UG diverse Räume und Flure

Höhe:  ca. 270 cm

Größe:  ca. 4,00 bis 16,00 qm

Schließen von Rasterdecken im Bestand, inkl. Anarbeitung der Bestands-UK, inkl. aller erforderlichen Befestigungsmittel, d. h. als fix und fertige Arbeit.
Menge: 25 m²

**39.5.4.06 Langfelddecke, Metall, öffnen**
Langfelddecken, Metall, öffnen, Einlegeplatten beschädigungs- frei herausnehmen und seitlich geschützt zum Wiedereinbau lagern. Tragprofile herausnehmen und ebenfalls seitlich geschützt zum Wiedereinbau lagern

Einzelflächen/Kleinflächen

Ausbauort:  EG und OG2 Flure

Größe:  ca. 2,0 bis 10,00m²

Höhe:  ca. 250 - 270 cm

Ggf. beim Ausbau entstehendes Abbruchmaterial (beschädigte Platten) geht in den Eigentum des AN über und ist von diesem fachgerecht zu entsorgen. Diese Platten sind ggf. vom AN durch gleichwertige neue Platte (in ähnlicher Optik) zu ersetzen.

Öffnen von Metall-Langfelddecken als fix und fertige Arbeit.
Menge: 25 m²

**39.5.4.07 Langfelddecke, Metall, schließen**
Geöffnete Langfelddecken, Metall, schließen.  Bei den Arbeiten sind Anpassungsarbeiten an der Bestands-Unterkonstruktion (Tragschienen, Randwinkel etc.) einzukalkulieren.

Einzelflächen/Kleinflächen

Ausbauort:  EG und OG2  Flure

Größe:  ca. 2,0 bis 10,00m²

Höhe:  ca. 250 - 270 cm

Schließen von Langfelddecken im Bestand, inkl. Anarbeitung der Bestands-UK, inkl. aller erforderlichen Befestigungsmittel, d. h. als fix und fertige Arbeit.
Menge: 25 m²

#### 39.6 Stundenlohnarbeiten

**39.6.01 Stundensatz Vorarbeiter**
Zusätzliche Maßnahmen sind auf Nachweis auszuführen,
d. h. diese Maßnahmen sind dann vorzusehen, wenn nur
durch besondere Maßnahmen die Planerfüllung oder die
Sicherheit bei den Trockenbau-, Innenputz- und Maler-, Lackier- und Tapezierarbeiten gewährleistet werden kann. Sollten unvorhergesehen zusätzliche Maßnahmen erforderlich werden, so sind diese rechtzeitig dem Bauleiter
anzuzeigen und mit diesem vorab abzustimmen, d.h. evtl.
erforderliche Arbeiten, die nicht im
Leistungsverzeichnis erfaßt sind, können nur bei
vorheriger Anmeldung beim, und mit Genehmigung durch
den Bauleiter auf Nachweis verrechnet werden, hier für:

Vorarbeiter
Menge: 500 h

**39.6.02 Stundensatz Facharbeiter**
Zusätzliche Maßnahmen, wie bereits in der Leitposition
in vollem Wortlaut beschrieben,  für evtl.
erforderliche Trockenbau-, Innenputz- und Maler-, Lackier- und Tapezierarbeiten, die nicht im Leistungsverzeichnis erfaßt sind und gegen Nachweis zur Ausführung kommen, werden verrechnet, hier für:

Facharbeiter
Menge: 500 h

USt %: 19
